# Schulzentrum Brilon
Angebotsaufforderung (GAEB DA XML 3.3, DA83)
Projekt: Brilon,
Währung: EUR
Auftraggeber: 0
Erstellt mit: SJ OFFICE/ GXML Toolbox V3.3 R20201215, Modul AVA, 05.11.2025

## Baubeschreibung
1. Baubeschreibung

Globale Angaben zum Bauvorhaben

Name und Anschrift des Auftraggebers:
Stadt Brilon
Am Markt 1
59929 Brilon

Beschreibung des Bauvorhabens:
Im Schulzentrum in Brilon, bestehend aus der Heinrich-Lübke-Schule (HLS) und der Gymnasium Petrinum (PET), wurde eine Schadstoffbelastung (PCB, KMF) festgestellt, woraufhin ein Konzept aus Teilsanierung, Teilrückbau und Teilneubau entwickelt wurde.
Das Bauvorhaben wird in vier Vergabepaketen ausgeführt. Zunächst wird der Interim für die Verwaltung des PET hergestellt (Paket 1) und parallel wird die Sanierung an der Heinrich-Lübke-Schule inklusive der vorgesehenen Erweiterungen (Paket 3) durchgeführt. Nach dem Interim wird der Neubau des Gymnasiums (Paket 2) errichtet und anschließend der Bestand PET mit den Anbauten und der Aufstockung (Paket 4).

Insgesamt wird das Schulzentrum in 30 Bauabschnitte inklusive der Schadstoffsanierungen eingeteilt, die dem beigefügten Bauablaufplan entnommen werden können.

PET:
Zunächst wird der aktuell leerstehende alte NW-Bereich saniert, um ein Interim für die Verwaltung hergestellt, sodass anschließend die Sanierung des weiteren Schulzentrums erfolgen kann.
Aufgrund der Belastung wird ein großer Teil der Schule zurückgebaut werden, wodurch die Planung eines Neubaus erforderlich war.
Das Gymnasium bekommt einen dreigeschossigen Neubau in Hybridbauweise (Stahlbetonskelett mit nichttragenden Holzrahmenbauelementen), in dem sechs Jahrgangsstufencluster untergebracht werden. Die Oberstufe wird in einem Oberstufenhaus, das als Staffelgeschoss auf des bestehende Erdgeschoss gesetzt wird, verortet. Auch hier werden drei Jahrgangsstufencluster entstehen.
Die naturwissenschaftlichen Räume sind in einem zweigeschossigen Anbau, der 2024 fertiggestellt wurde, verortet, alle weiteren Fachräume sind Teil der Sanierung und werden im Erdgeschoss angeordnet.

HLS:
An der Sekundarschule kann der Raumbedarf mit Hilfe von Erweiterungen im Erdgeschoss sowie Obergeschoss abgedeckt werden. Aus statischen Gründen muss rückwertig eine Ertüchtigung der Decke über dem Erdgeschoss vorgenommen werden, sodass die Erweiterung im Obergeschoss ausgeführt werden kann. Die Anbauten im Erdgeschoss werden in Massivbauweise und die im Obergeschoss in Holzrahmenbauweise errichtet.
Für die Schule entstehen zwei Lernlandschaften im Obergeschoss, alle Fachräume, sowie der Außerunterrichtliche Bereich sind im Erdgeschoss. Die naturwissenschaftlichen Räume werden in einem Fachraumcluster angeordnet. Zusätzlich gibt es einen Clusteranbau, in dem nur die notwendigen Arbeiten ausgeführt werden.

Aula:
Die Aula wird von beiden Schulen genutzt und weißt in den technischen Gewerken einige Mängel auf, sodass auch hier Sanierungsmaßnahmen gemäß der Ausführungsplanung durchgeführt werden.

Mensa:
Die Mensa wurde bereits saniert, jedoch wurde im Zuge der Schadstoffuntersuchung festgestellt, dass die Dichtung in den Fensterlaibungen nicht vollflächig entfernt wurde. Es wird eine Fassadensanierung durchgeführt und in zwei Feldern wird eine statische Ertüchtigung für die Obergeschosserweiterung vorgenommen.

Außenanlagen:
Im Zuge der Sanierungs- und Umbaumaßnahmen, sollen auch die Außenanlagen des Schulkomplexes umgebaut werden. Die Schulhoffläche nördlich der Gebäude bleibt unverändert bestehen. Der restliche Schulhof soll durch eine Neustrukturierung der Flächen an Funktionalität und Aufenthaltsqualität gewinnen.

Mit der Sicherheits- und Gesundheitskoordination wurde beauftragt:

Ingenieurbüro Dr. Stefan Henning GmbH
Planetenfeldstraße 103
44379 Dortmund

Durch den SiGeKo wird eine Baustellenordnung übergeben.

Arbeiten anderer Unternehmer auf der Baustelle:
Abbruch, Tiefbau, Rohbau, Heizung, Lüftung, Sanitär, Dachdecker, Fensterbauer, etc.

Art und Umfang der Regelung und Sicherung des öffentlichen Verkehrs:
Zufahrt zur Jakobuslinde wird gesichert, zudem ist das Auffahren von externen in den Baustellenbereich zu verhindern.
Durch die Bauarbeiten darf es zu keiner Gefährdung der Kinder kommen. Dies ist insbesondere bei Materialanlieferungen zu beachten. Die Schulhoffläche darf nur in Ausnahmefällen und mit äußerster Vorsicht mit Bau- und Lieferfahrzeugen befahren werden.

Angaben zur Örtlichkeit

Anschrift der Baustelle:
Zur Jakobuslinde 19/21
59929 Brilon

Lage des Grundstücks:
Flurstück: 662
Flur:  57
Gemarkung: Brilon

An das Bauvorhaben grenzen folgende Bebauungen an:
In direkter Anbindung an das Schulzentrum grenzt der Mint-Anbau am PET und der Cluster-Anbau an der HLS. In der umliegenden Umgebung befinden sich weiter Schulen, sowie Sporthallen.
Rückwertig zur Schule befindet sich ein Wohngebiet, dieses befindet sich in der weiteren Umgebung.

Anzahl und Höhe der geplanten Geschosse:
Der Gebäudebestand weißt eine Zweigeschossigkeit auf, welche auch soweit erhalten wird. In der Front des Eingangsbereiches des PET wird ein dreigeschossiger Neubau errichtet.

Die NN-Höhe bezieht sich auf den Eingangsbereich des Petrinums und wurde von dort auf das Gesamte Schulzentrum übertragen.

Bestand PET:
Kellergeschoss:  - 3,045m
Erdeschoss:  +/- 0,000m I + 0,850m
1. Obergeschoss:  + 4,940m

Bestand HLS:
Kellergeschoss:  - 2,205m
Erdeschoss:  + 0,825m I + 1,765m
1. Obergeschoss:  + 5,455m

Neubaucluster:
Erdeschoss:  + 0,370m
1. Obergeschoss:  + 4,405m
2. Obergeschoss:  + 8,435m

Art und Zustand des umzubauenden Bestands:
Die Tragkonsturktion ist aus Stahlbeton und befindet sich in einem guten Zustand. Durch die PCB Belastung muss das Gebäude Abschnittsweise bis auf den Rohbau zurückgebaut werden, um die Schadstoffe aus dem Gebäude zu entfernen. Für jedem Bauabschnitt wird zunächst eine Schadstoffsanierung durchgeführt.

Besondere Umstände:
Die Baumaßnahmen werden im laufenden Schulbetrieb durchgeführt, daher ist auf den Schulbetrieb Rücksicht zu nehmen und die lärminternsiven Arbeiten dürfen erst ab 13:00 Uhr ausgeführt werden. Dies betrifft z.B. Bohr- und Stemmarbeiten.
In Abstimmung mit dem Bauherrn, Schulleitung und Bauleitung sind lärmintensive Arbeiten auch am Vormittag möglich. Die Abstimmung muss entsprechend vor Beginn mit der Schule besprochen werden, sodass diese gegebenenfalls auf die Situation reagieren kann.

Termine und Fristen

Vorgesehener Beginn der Baumaßnahme:
Die Ausführung des Bauvorhabens hat bereits begonnen!

Geplante Dauer der Baumaßnahme:
Der Hochbau für die HLS soll bis Mitte August 2027 und für das PET bis Ende Juni 2028 fertiggestellt werden. Im Anschluss werden die Außenanlagen fertiggestellt, sodass das Schulzenturm zu Mitte November 2028 komplett fertiggestellt sein soll.

Alle weiteren Angaben können dem beigefügten Bauzeitenplan entnommen werden. Es ist zu beachten, dass das Bauvorhaben abschnittsweise durchgeführt wird und es sich um eine Bestandssanierung handelt, in der unvorhergesehene Maßnahmen Einfluss auf den beigefügten Bauzeitenplan nehmen können.

Angaben zur Baustelle

Baugrund

Ein Bodengutachten liegt vor.

Lage und Transportwege

Zufahrtmöglichkeiten:
  Breite: An der schmalsten Stelle min. 3,00 m
  Höhe: keine Beschränkung
  Tragfähigkeit: 40 t

Die Baustellenzufahrt erfolgt über die Feuerwehrzufahrt zum Pausenhof sowie über die bestehenden Parkplätze. Es werden Baustelleneinrichtungsflächen in der Front des Schulzentrums vorgesehen.

Sonstige Baustelleneinrichtung

Geräte/Einrichtungen anderer Unternehmer:
Die Baustelleneinrichtung muss vor Ort mit der Bauleitung und den weiteren Unternehmen abgestimmt werden. Die Baustelleneinrichtungsflächen sind so ausgelegt, dass ausreichend Abstellfläche zur Verfügung steht.

Ver- und Entsorgungsleitungsanschlüsse für:
Baustrom sowie Bauwasser werden bauseits durch den AG bereitgestellt.

Art / Lage der Lagerplätze:
Die Baustelleneinrichtungsfläche sind in der Front des Schulzenturms angeordnet und können entsprechend angefahren werden.

Entsorgung von Abfall nach DIN 18299

Die Entsorgung von Abfall nach den Abschnitten 4.1.11 und 4.1.12 ATV DIN 18299 hat umgehend, spätestens täglich zum Abschluss der jeweiligen Arbeiten, zu erfolgen.

Alternativ zum Abfahren ist in Abstimmung mit dem AG das Entsorgen in geeignete, auf der Baustelle lagernde Abfalltransportbehälter des Auftragnehmers zulässig. Es obliegt in diesem Fall dem jeweiligen Auftragnehmer selber dafür zu sorgen, dass keine Unbefugten Abfälle in diese Behälter füllen.

Angaben zur Ausführung

Grobinstallation: Beginn Mitte Februar 2026
Dauer der Ausführung: 6 Kalenderwochen
Feininstallation: Beginn Ende Juni 2026
Dauer der Ausführung: 2 Kalenderwochen

Mit den im LV aufgeführten Arbeiten ist, gemäß VOB Teil B, 12 Tage nach Aufforderung durch den AG zu beginnen und die Ausführungszeiten sind zwingend einzuhalten.

Bemusterung

Leuchten, Schalterprogramme, etc. sind vor Bestellung mit dem AG zu bemustern.

Beschreibung des Inhaltes der nachfolgend ausgeschriebenen Leistungen

Die Anlagenteile der Kostengruppen 440 und 450, die in diesem LV ausgeschrieben sind, beziehen sich auf den Neubaucluster des Petrinums.
Bei diesem handelt es sich um einen 3 geschossigen Stahlbetonskelettbau mit Stahlbetondecken und nichttragenden Außenwänden. Die Außenwände im EG werden massiv gemauert, die Außenwände in den Obergeschossen werden anschließend in Holzrahmenbau errichtet und in den Decken aus Stahlbeton verdübelt/verschraubt. Der Neubaucluster erhält ein Retentionsdach.
Es gibt einen zentralen Bereich in dem die Technikräume und WC-Anlagen verortet sind. Dieser Bereich ist in allen drei Geschossen identisch aufgebaut.

## Besondere Vorbemerkungen
2. Besondere Vorbemerkungen

Angaben zu Stoffen und Bauteilen

Vor Baubeginn hat der AN einen Bemusterungskatalog mit dem Bauherrn abzustimmen und die zu bemusternde Bauteile festzulegen. Das eingebaute Material muss dem Muster entsprechen; eine Bestätigung des Musters durch den Auftraggeber ist einzuholen.

Die Lieferung von Zubehör und Ersatzteilen muss für die Dauer von zehn Jahren gesichert sein.

Alle verwendeten Kunststoffe müssen alterungs- und lichtbeständig sowie mindestens schwer entflammbar sein. Ihre Widerstandsfähigkeit gegen chemische und atmosphärische Einflüsse, gegen Wärme und Kälte, und ihr elastisches Verhalten müssen dem Verwendungszweck dauerhaft entsprechen.

Bei brandschutztechnischen Anforderungen sind die amtlichen Nachweise (Prüfzeugnis oder Prüfbescheid oder allgemeine bauaufsichtliche Zulassung) vor dem Einbau der Bauüberwachung zu übergeben.

Obermontageleitung und Fachbauleitung/Projektleitung AN

Benennung und Einsatz von Personen und deren Vertretung mit der Funktion:

- 1 Person Funktion Obermontageleitung sowie 1 Person Vertretung
- 1 Person Funktion Fachbauleitung/Projektleitung sowie 1 Person Vertretung

Erforderliches Sprach-Niveaustufen gemäß Gemeinsamen Europäischen Referenzrahmen fü Sprachen (GER):

Obermontageleitung: mindestes C1  Fachkundige Sprachkenntnisse
Fachbauleitung/Projektleitung: mindestens C2  Annähernd muttersprachliche Kenntnisse.

Präsenz:

Präsenz Obermontageleitung: permanent während der täglichen Arbeitszeit
Präsenz Fachbau-/Projektleitung: mindestens 3x wöchentlich für 3h täglich sowie bei den Jour-Fixe-Terminen oder auf Anforderung der Bauüberwachung des AG

Kommunikationsreihenfolge GA intern und zur Objektüberwachung des AG

Monteur AN
mit
Obermonteur AN
mit
Fachbauleitung AN und/oder Objektüberwachung TGA des AG, wenn vorher mit Fachbauleitung abgestimmt
mit
Objektüberwachung TGA des AG

Alle Abstimmungen und Anweisungen -außer SiGeko Anweisungen - erfolgen ausschließlich über die Objektüberwachung des AG. Anweisungen durch andere Personen sind immer sofort mit der Objektüberwachung des AG abzustimmen.

Ausführungspläne: Den Ausschreibungsunterlagen liegen die Ausführungspläne bei

Werk- und Montagepläne auf der Baustelle

Zu den auf der Baustelle vorzuhaltenden Ausführungsunterlagen zählt neben den Werkstatt- und Montageplänen auch eine Ausfertigung dieser Leistungsbeschreibung.

Die vom Auftragnehmer verwendeten Werk- und Montagepläne müssen aktuell sein. Durch Übergabe neuer Unterlagen sowie Anpassungen ungültig gewordene Unterlagen sind vom Auftragnehmer entsprechend zu kennzeichnen und aufzubewahren.

Die Werks- und Montageplanung ist 3 Wochen nach Vergabe dem Aufraggeber vorzulegen.

Projektziele:

Projektziel Inbetriebnahmephase/Nutzungsphase Gebäude:
Projektziel ist die  termingerechte, funktions- und gebrauchstaugliche Inbetriebnahme der technischen Anlagen dieser Ausschreibung für das Gebäude gemäß Baubeschreibung "Angaben zur Ausführung, Termine und Fristen für die Leistungen dieser Ausschreibung". Mängel der technischen Anlagen, die sich aus dem Zusammenwirken mit Beginn der Inbetriebnahmephase bzw. der ersten Nutzungsphase des Gebäudes ergeben, sind innerhalb von 2 Monaten abzustellen - im Rahmen der Gewährleistung.

Termintreue:
Die Fertigstellungstermine sind aufgrund von Fördermaßnahmen zwingend einzuhalten. Der Bauzeitenplan enthält keine Puffer. Die nachfolgend beschriebenen Leistungsumfänge und Faktoren zur Sicherung dieser Projektziele sind daher zwingend umzusetzen und in die Preise einzukalkulieren.

Einhaltung Förderrichtlinien Ziel- und Kennwert:
Die Zielwerte der KfW-Förderung sind sicherzustellen und nachzuweisen.

Leistungsumfang Erfolgsfaktoren, Prävention und Steuerungsmaßnahmen

Um negative Qualitäts- und Terminabweichungen aufzufangen bzw. auszugleichen, sind unter anderem folgende Maßnahmen vorzusehen und der Aufwand dafür ist in die Angebotspreise einzukalkulieren, wenn nicht bereits durch Leistungsverzeichnis-Positionen beschrieben und bepreisbar:

- Kontrolle der Termine und Ausführung der Vorgewerke und Vorleistungen
- Aufteilung in mehrere Arbeitsschritte
- Variieren der Arbeitsabläufe
- Verbesserungen im Methodeneinsatz
- Tägliche Soll-Ist-Abgleiche der eigenen Tages-, Wochen- und des Projektziels (Einhaltung Zwischenbetriebs- und Fertigstellungstermin)
- Gezielt und sich täglich mit den möglich auftretenden Unsicherheiten auseinandersetzen
- Rückkopplung während der gesamten Projektdauer mit der Bauüberwachung des AG
- Immer im Kontext mit allen anderen Arbeitsbereichen stehen
- Gesamtrisiko in Einzelrisiken aufteilen
- Transparenz unter den Gewerken und mit der Bauüberwachung des AN
- Vorbeugende Maßnahmen zur Qualitäts- und Terminsicherung bei absehbarer Überschreitung der Termine auch durch Fremdgewerkverursachung wie z.B. Verstärkung des Personaleinsatzes, Vorsehung von längeren Arbeitszeiten und Wochenendarbeit
- variabler Personaleinsatz je nach Erfordernis
- Maßnahmen zur Qualitäts- und Terminsicherung bei Überschreitung der Termine auch durch Fremdgewerkverursachung wie z.B. Verstärkung des Personaleinsatzes, Vorsehung von längeren Arbeitszeiten und Wochenendarbeit (Beschleunigung)
- Koordination aller gleichzeitig aktiven Mitarbeiter des AN
- Tägliche koordinative Abstimmung unter allen gleichzeitig aktiven Unternehmen (alle TGA-Gewerke und die Ausbaugewerke). Gegenseitige Behinderungen sind dadurch zu vermeiden.
- Prüfen der auszuführenden Leistungen gemäß Vorgaben (Leistungsbeschreibung, Montage- und Werkstattplanung, Schnittstellenliste)
- Prüfen der Einhaltung vorgegebener Material- und baustoffspezifischer Eigenschaften der Bauteile
- Klare Festlegung und Abgrenzung der Aufgabenbereiche durch Verhindern von vergessenen Bereichen, verhindern von Doppelbearbeitung, klare und definierte Informationsübergänge von einem Projektbeteiligten zum nächsten
- Schnittstellen-Definition zwischen den TGA-Gewerken und alle anderen Projektbeteiligten und permanentes Abstimmen dieser Schnittstellen
- Durchführung und Protokollierung einer täglichen maximal 15-minütigen Baubesprechung zum Arbeitsbeginn durch die Obermonteure aller aktiven TGA-Gewerke mit der Aufgabe Kollisionen, Schnittstellen, Vorarbeiten, Vorbeugung Behinderungen etc. zu vorbeugend und aktiv entgegenzuwirken
- Führen und übermitteln eines zusätzlichen wöchentlichen Bautagebuch (einseitiger Wochenbericht gemäß Vorlage der Bauüberwachung des Generalplaners) mit Beschreibung der erbrachten Leistungen und kapazitiven Baustellenaktivität

Leistungsumfang Weiteres des Auftragnehmers

Nachfolgender Aufwand ist in die Angebotspreise einzukalkulieren, wenn nicht bereits durch Leistungsverzeichnis-Positionen beschrieben und bepreisbar:

- Zeichnerisches und prüfbares raumweises Aufmaß mit Massen und Mengen (Bei Bauabschnitten zusätzlich nach Bauabschnitte), später nichtmehr einsehbare Bereiche sind zudem per Fotodokumentation nachweislich zu dokumentieren
- Wenn bauseitige Vorleistungen erforderlich sind, hat der Auftragnehmer dem Auftraggeber rechtzeitig die erforderlichen Angaben möglichst in Verbindung mit Detailzeichnungen zu übergeben
- Die Positionen der Leistungsbeschreibung beinhalten die komplette Lieferung und betriebsfertige Montage einschließlich der erforderlichen Zuschläge, Zubehörteile, Klein- und Befestigungsmaterialien, auch wenn diese Leistungen und Teile nicht gesondert aufgeführt sind
- Einrichten, Unterhalten und Räumen der Baustelle, einschl. Stellen / Aufbau, Vorhalten und Abbau aller für die Durchführung erforderlichen Werkzeuge, Geräte, Maschinen (auch Leitern, Hebegeräte, Kräne etc.) sowie sonstiger Hilfsmittel
- Teilnahme an wöchentlichen Jour-Fixe-Terminen und Baustellenterminen durch den Bauleiter des AN, sowie Berichten und Erläutern durch AN (Mitarbeitereinsatz der vergangenen, aktuellen und zukünftigen Woche, Arbeitsfortschritt der vergangenen Woche, geplanter Fortschritt der laufenden und folgenden Woche, Abgleich Bauzeitenplan, Kostensituation, Hinweis auf absehbaren Klärungsbedarf)
- Teilnahme an Begehungen mit der Bauüberwachung des AG
- Teilnahme an wöchentlichen Jour-Fixe-Terminen
- Teilnahme an Abnahmen sowie an evtl. notwendigen Wiederholungen von Abnahmen
- Teilnahme an Terminen für Inbetriebnahmemanagement
- Teilnahme an den Sachverständigenabnahmen

Wartung

Da die Kosten für Wartung unter die Gebäudebewirtschaftung fallen, wird für die Leistung der Wartung in diesem Leistungsverzeichnis ein separater Vertrag auf Grundlage des geprüften Angebotes zwischen Auftragnehmer und der Stadt Brilon geschlossen.

Preisbindung

Preise müssen Gültigkeit bis Fertigstellung des Gebäude Gültigkeit haben.

Hinweis zu Größen/ Bauteilabmessungen

Hierbei handelt es sich um ca. Angaben, Abweichungen sind im vertretbaren Maße auf Wunsch des Bauherrn zulässig.

Hinweise zu Mindesanforderung und Gleichwertigkeit

Das LV mit Mindestkriterien hat im Bezug auf gleichwertige Fabrikate Vorrang vor den Plänen. Die in den jeweiligen Positionen und Plänen getroffenen Angaben zu Fabrikaten und Typen sind beispielhafter Natur und sind nicht zwingend anzubieten, wenn der Zusatz „ oder gleichwertig" benannt ist. Alternative Fabrikate dürfen ausdrücklich unter Wahrung der Gleichwertigkeit, insofern die jeweilige Position mit dem Zusatz „ oder gleichwertig" beschrieben ist, angeboten werden. Die Mindestkriterien sind in der Ausführungsbeschreibung oder in der Postion fett gedruckt genannt bzw. markiert. Die Gleichwertigkeit des angebotenen Fabrikats ist auf einem formlosen Beiblatt mit Angabe der betreffenden Position und Ordnungszahl durch den Bieter darzulegen. Sind keine Angaben zu Fabrikaten im Angebot des Bieters getroffen, so gilt das in der jeweiligen Position benannte Fabrikat als angeboten.

## Vorbemerkung Niederspannungsanlagen
Niederspannungsanlagen

Beschreibung des Bauvorhabens:

Siehe Punkt 1 unter Allgemeine Vorbemerkungen.

In dieser Leistungsbeschreibung sind Leistungen für den Bereich der Elektrotechnischen Anlagen beschrieben.

Diese umfasst folgende Hauptpunkte:
- NSHV,
- Unterverteilungen,
- Leitungsanlage des Gebäudes für alle Anlagentechniken,
- Koordination, Montage und Anschluss bauseits gelieferter Bauteile der Alamierungstechnik,
- Anschlussarbeiten an Bauteilen der Fremdgewerke,
- intelligente Beleuchtungsanlage,
- Sicherheitsbeleuchtunganlage
- Vorhaltung von Kabeln und Leitungswegen für die bauseitige Photovoltaikanlage
  Die Planung und Errichtung der PV-Anlage liegt in Verantwortung des PV-Anlagenplaners. Etwaige Informationen sind beim Bauherrn einzufordern.

Anschlüsse

Anschlüsse des Energieversorgungsunternehmens (EVU) werden durch den Auftraggeber beim EVU beantragt. Das Bauvorhaben wird aus der neugebaute Kompakt Trafostation versorgt.

Anschlüsse der Telekommunikation zur Datenfernübertragung sind auf dem Grundstück vorhanden.
Art: DSL Anschluss und Fiber Anschluss
Lage: DSL Anschluss befindet sich im BT-D EG. Der Anschluss wird während der Baumaßnahmen bauseits an der neue Standort (BT-D KG - Lage Fiber Anschluss) umverlegt.
Fiber Anschluss befindet sich im BT-D KG.

Technische Vorbemerkungen

Mitgeltende Normen und Regeln

Die Sach- und Fachkunde des Bieters wird vorausgesetzt. Es gelten die für das Gewerk maßgeblichen DIN-, DIN EN- und DIN EN ISO-Normen, die AMEV, zusätzlich alle weiteren einschlägigen und zum Zeitpunkt der Angebotsabgabe gültigen Normen, Vorschriften und Richtlinien.

Soweit in der Leistungsbeschreibung auf Technische Spezifikationen, z. B. nationale Normen, mit denen Europäische Normen umgesetzt werden, europäische technische Zulassungen, gemeinsame technische Spezifikationen, Internationale Normen, Bezug genommen wird, werden auch ohne den ausdrücklichen Zusatz: „oder gleichwertig", immer gleichwertige Technische Spezifikationen in Bezug genommen.

Es dürfen nur Materialien und Geräte verwendet werden, die den anerkannten Regeln der Technik entsprechen und, soweit gegeben, Güte- bzw. Verbandszeichen (DIN, DVGW, VDE usw.) tragen.

Gerüste

Bei einem Arbeitshöhenbereich bis 3,50m OKFF sind die Leistungen für Gerüste oder Leitern in die Einheitspreise einzurechnen. Für Arbeiten in höheren Bereichen werden die Gerüste gesondert aufgeführt.

Angaben zu Stoffen und Bauteilen

Die einzubauenden, optisch sichtbaren Materialen (wie Beleuchutung, Schalterprogramm, Präsenzmelder, Sicherheitsbeleuchtung, Mediensäulen etc.) müssen bemustert werden; eine Bestätigung des Musters muss schriftlich durch den Auftraggeber eingeholt werden.

Die Lieferung von Zubehör und Ersatzteilen muss für die Dauer von zehn Jahren gesichert sein.

Alle verwendeten Kunststoffe müssen alterungs- und lichtbeständig sowie mindestens schwer entflammbar sein. Ihre Widerstandsfähigkeit gegen chemische und atmosphärische Einflüsse, gegen Wärme und Kälte, und ihr elastisches Verhalten müssen dem Verwendungszweck dauerhaft entsprechen.

Die Vorschriften über die Entsorgung von Sondermüll und Sonderabfall sowie Reststoffverwertung und örtlich festgelegte Maßnahmen für Recycling sind einzuhalten. Das Eingraben oder Verbrennen auf der Baustelle ist grundsätzlich untersagt.

Schutt-Container sind zur Vermeidung von Staub mit Planen dicht abzudecken; bei Bedarf ist ein Netzmittel zu verwenden.

Angaben zur Ausführung

Allgemeines

Vor Ausführungsbeginn hat der Auftragnehmer mit dem Generaplaner festzulegen, wo das zu verwendende Material auf der Baustelle gelagert werden kann, falls der Platz laut Baustelleneinrichtungsplan nicht ausreicht, um gegenseitige Störungen der am Bau beteiligten Handwerker während der Bauausführung zu vermeiden.

Wenn bauseitige Vorleistungen erforderlich sind, hat der Auftragnehmer dem Auftraggeber rechtzeitig die erforderlichen Angaben möglichst in Verbindung mit Detailzeichnungen zu übergeben

Stundenlohn- und zusätzliche Arbeiten sind bei der Bauüberwachung des Generalplaners schriftlich zu beantragen. Nur einen schriftliche Genehmigung durch den AG berechtigt zur Ausführung.

Vor der Durchführung von Stemm-, Bohr- und Einsetzarbeiten an Estrichen sowie geputzten Wänden und Decken sind Leitungen mit einem Suchgerät zu orten.

Späne vom Bohren und Fräsen sowie Reste von Schleifstaub sind sofort von den bearbeiteten Teilen zu entfernen.

Der Auftragnehmer hat sich beim Befestigen von Bauteilen an Vorsatzschalen zu vergewissern, dass durch die Befestigungsmittel keine Beschädigungen nicht sichtbarer Leitungen und Rohre entstehen.

Befestigungselemente, die im Ausnahmefall Flächendichtungen durchdringen, sind mit auf das Dichtungsmaterial abgestimmten Abdichtungsstoffen (i.d.R. ohne Lösungsmittel) abzudichten. Im Zweifel ist Rücksprache mit der Bauleitung erforderlich.

Bevor der Auftragnehmer gemäß ATV Abschnitt 3 Stemm-, Fräs- und Bohrarbeiten mit dem Auftraggeber bzw. der Bauleitung abstimmt, muss er die geplanten Schlitze oder Durchbrüche gemäß Abschnitt 4.1 der ATV an den betreffenden Stellen anzeichnen.

Zur Abwicklung des Bauvorhabens ist die Zusammenarbeit mit anderen Gewerken erforderlich. Dies gilt auch für die gemeinsame Nutzung von Aussparungen, Schlitzen und Kanälen.

Es sind nur die vorgesehenen Schlitze, Aussparungen, Durchbrüche zu belegen. Im Zweifel ist die Bauüberwachung zu konsultieren.

Das Erstellen von Schlitzen an Mauerwerk darf nur mit Mauerfräsen vorgenommen werden. Stemmarbeiten sind mit geeignetem Werkzeug unter möglichster Schonung der Bauwerke auszuführen. Es ist darauf zu achten, dass Schornsteine und Luftschächte nicht beschädigt werden, gegebenenfalls ist ein anderer Leitungsweg zu wählen.

Das Lagern von Druckgasflaschen in Kellerräumen, Treppenhäusern, Durchgängen und Durchfahrten ist untersagt. Bei Arbeiten mit brennbaren Gasen muss ein Feuerlöscher, tragbar, nach DIN EN 3 mit mind. 12LE vorhanden sein.

Bei Brennschneidearbeiten oder sonstigen funkenerzeugenden Arbeiten, z.B. auch Trennarbeiten mit Trennscheiben, in der Nähe von Bauteilen der Baustoffklasse B2 bzw. B3 nach DIN 4102 Teil 1 sind geeignete Brandschutzmaßnahmen vom Auftragnehmer zu treffen.

Bei funkenerzeugenden Arbeiten, z.B. Trennarbeiten mit Trennscheiben und Brennschneidearbeiten, in der Nähe zu erhaltender Bauteile sind Glasflächen, glasierte Keramikoberflächen und andere durch den Funkenflug gefährdete Oberflächen abzudecken.

Gefahrbereiche bei Montagearbeiten sind abzusperren und zu kennzeichnen. Entstehen dadurch Behinderungen für andere Unternehmer oder Dritte, sind der Zeitraum der Absperrung sowie alternative Maßnahmen mit der Bauleitung abzustimmen.

Vor Beginn der Arbeiten sind die tatsächlichen Einbauhöhen bezogen auf das gesamte Ausbausystem mit der Bauüberwachung abzustimmen, falls unzulässige Toleranzen oder Änderungen des geplanten Fußbodenaufbaus festgestellt oder vermutet werden.

Der AN hat zu Beginn der Arbeiten die für sein Gewerk vorgesehenen Aussparungen und Durchbrüche an der Baustelle zu überprüfen und anzuzeichnen sowie alle Vorkehrungen für eine fachgerechte, wirtschaftliche Einbringung der Installation zu treffen. Für andere Gewerke vorgesehene Aussparungen, usw. dürfen nicht genutzt werden.

Anbindeleitungen sind im Bereich von Estrichfugen in Rohrhülsen zu führen.

Verteilungsanlagen, Sicherheitsschalter und sonstige zur Sicherheit dienende Betriebsmittel sind zu beschriften. Beschriftungen müssen dauerhaft angebracht sein. Eine handschriftliche Ausführung ist nicht zulässig. Alle Verteilungen müssen einen Schaltplan in einer Schaltbildtasche enthalten. Codierte Bezeichnungen sind zu erläutern.

Das Verlegen von Leerrohren und Einbauteilen, z.B. Einbautöpfe für Einbauleuchten, in Schalungen für Ortbetonbauteile hat in Abstimmung mit dem Auftragnehmer für die Betonarbeiten zu erfolgen. Die erforderliche Bereitstellung von Personal ist frühzeitig einzuplanen. Die Stoßstellen der Mantelrohre oder Kabelkanäle müssen gegen flüssigen Beton dicht sein. Schalungsstützen für Kabel oder Rohrenden müssen korrosionsgeschützt sein.

Wenn in der Leistungsbeschreibung und den Ausführungsplänen keine abweichenden Vorgaben gemacht werden, sind die allgemeinen Steckdosen 30 cm, Arbeitsplatzsteckdosen 120 cm und Lichtschalter 105 cm über dem Fertigfußboden anzubringen. Die Maße sind jeweils Achsmaße, bei senkrecht angeordneten Kombinationen für den obersten Schalter.

Für Leistungen anderer Auftragnehmer, wie z.B. Heizung, Klima, Lüftung, Sanitär, Tür-, Fenster- und Rollladenantriebe, Rauchabzugsanlagen, Fördertechnik, Verfahrenstechnik usw. sind alle erforderlichen Kabel, Leitungen und Dosen bis an die jeweilige Anschlussschnittstelle zu verlegen. Der Anschluss der betreffenden Anlagen und Geräte sowie deren Inbetriebnahme gehören zur Leistung des jeweiligen Auftragnehmers.

Leitungen

Der Auftragnehmer darf sich nicht auf die Farbkennzeichnung einer ihm unbekannten Anlage verlassen.

Installationen bei Umbauten und Sanierungen, die als Bestand belassen werden, sind sorgfältig zu prüfen, welche Ader als Schutzleiter verwendet wurde. Nach Fertigstellung der Installationen sind auch sämtliche Anschlüsse der alten Anlage zu prüfen, um Verwechslungen von Außen- und Schutzleiter sowie unbefugte Eingriffe Dritter auszuschließen. Alte und neue Systeme dürfen keinesfalls in einem Rohr gemeinsam verlegt sein.

Alle Kabel, Adern und Klemmen sind deutlich, unverlierbar, übersichtlich und systematisch in Klemmkästen, Verbrauchern, Verteilungen und Plänen zu beschriften. Reservekabel und -adern sind darüber hinaus auf eigene Klemmen zu führen.

Auch für den Fall, dass Installationsrohre vor dem Betonieren mit Leitungen versehen werden, müssen die Rohre die Festigkeitsanforderungen nach DIN VDE 0100-520 erfüllen (Typ AS). Risiko und Beweislast für beim Betoniervorgang zerdrückte oder eingedrückte Schutz- oder Installationsrohre liegen beim Auftragnehmer.

Hinweis:
Das Verlegen von Leerrohren und Einbauteilen, z.B. Einbautöpfe für Einbauleuchten, in Schalungen für Ortbetonbauteile hat in Abstimmung mit dem Auftragnehmer für die Betonarbeiten zu erfolgen. Die erforderliche Bereitstellung von Personal ist frühzeitig einzuplanen. Die Stoßstellen der Mantelrohre oder Kabelkanäle müssen gegen flüssigen Beton dicht sein. Schalungsstützen für Kabel oder Rohrenden müssen korrosionsgeschützt sein.

Die Verlegung der Verteilungsleitungen hat nach den Installationsplänen zu erfolgen. Abweichungen dürfen nur nach Rücksprache mit dem Auftraggeber erfolgen.

In Bereichen mit mechanischer Beanspruchung für Kabel und Leitungen sind diese in Panzerrohr zu verlegen.

Leitungen in Wänden dürfen nur horizontal oder vertikal verlegt werden, das schräg über Wandflächen verlaufende Verlegen ist unzulässig. Leitungen unter Decken müssen rechtwinklig auf Wände zulaufen. Die Installationszonen nach DIN 18015-3 sind zu beachten.

Leitungen in Böden, auch in Hohl- und Doppelböden, dürfen nur parallel bzw. senkrecht zu den Wänden verlegt werden, schräg verlaufende Leitungen sind unzulässig.

Der Auftragnehmer hat für seine Zwecke installierte Kabelzugrohre, Wanddurchführungen und dergleichen mit Verbindung zum Außenbereich während der Bauausführung gegen eindringendes Wasser, Schmutz und Kleintiere sicher abzudichten.

Bei der Montage von Installationsrohren für geschlossene Verlegung ist leichtes Auswechseln bzw. Einziehen zu gewährleisten. Knicke oder enge Bögen sind nicht erlaubt. Bei größeren Längen bzw. mehr als 3 Bögen sind Zugkästen vorzusehen. Alle Leerrohre sind mit Zugdraht auszurüsten.

Stegleitungen dürfen nur verwendet werden, wenn eine andere Leitungsart wegen der vorhandenen Unter- und Deckkonstruktion nicht möglich ist und der Auftraggeber seine Einwilligung gegeben hat. Es ist eine Reserveader zusätzlich zu verlegen. Für Deckenauslässe sind spezielle Auslässe für Stegleitungen zu verwenden.

Feuchtraumleitungen auf Putz sollen mit Greif-Isolierschellen (gleicher Abstand, max. 30 cm) befestigt werden. Bei mehr als drei parallel verlaufenden Leitungen sind Registerschienen zu verwenden. Kabeldurchführungen in Decken und Wänden sind grundsätzlich durch Schutzrohre (putzbündig, abgedichtet) herzustellen. Für jede Leitung ist in der Regel ein eigenes Rohr zu verlegen. Bei senkrechter Verlegung in Schichten sind Schellen mit Druck- und Gegenwanne zu verwenden.

In Werkstätten, Lagerräumen und dergleichen sind die Leitungen bis 2,50 m über OKF durch eine offene Kunststoff- oder Stahlpanzerrohr-Umhüllung zu schützen.

Kabelträgersysteme (Kabelpritschen) sind mit Formstücke für horizontale oder vertikale Richtungsänderungen einzubauen. Gitterträger sind nur nach Absprache mit dem Auftraggeber zugelassen. Wenn in der Leistungsbeschreibung nichts Abweichendes vorgegeben wird, sind Kabelträgersysteme mit Wandkonsolen zu befestigen. Abhängungen von den Decken bedürfen der ausdrücklichen Zustimmung durch die Bauleitung.

Leitungen in Zwischendecken oder Trockenbauwänden, die nicht auf Kabelpritschen liegen, sind mit Schellen zu befestigen oder in Kunststoffrohren zu verlegen.

Bodenkanäle

Bodenkanäle und -verteilungen in Estrich mit Anforderungen an den Schallschutz dürfen keine starre Verbindung mit der Rohdecke haben. Es sind nur Nivellierschrauben mit Dämmelementen zu verwenden.

Bodenkanäle und -verteilungen im Estrich dürfen sich beim Einbringen des Estrichs nicht verformen und müssen gegen das Eindringen von Estrichmörtel oder Fließestrich gesichert sein.

Zu öffnende, mit dem Fußboden abschließende Bauteile sind während der Montagezeit gegen Verschmutzungen und Beschädigungen durch Dritte zu schützen und ggf. provisorisch zu schließen.

Alle Bauteile des Bodenkanalsystems sind auf die Nutzung der Bodenfläche abzustimmen, insbesondere auf zu erwartende Punktlasten.

Verteilungen, Dosen, Geräte

Schalter und Steckdosen, sowie Einsätze für Kombinationen müssen mit Tragringen ausgerüstet sein und sind mit Schrauben in den Isolierstoff-Unterputzdosen zu befestigen. Spreizklemmenbefestigung als alleinige Halterung ist nicht zugelassen. Die Abstimmung der Einbautiefe der Dosen sind mit der Objektplanung abzustimmen und die Putzstärken dementsprechen abzufragen. Dosen mit besonderen Anforderungen (wie z.B. Schallschutz usw.) sind eigenständig festzulegen und einzusetzen.

Beim Anbringen von Schaltern und Steckdosen ist auf die Öffnungsrichtung der Türen zu achten.

Isolierstoffdosen und -kästen müssen mit eingepressten Metall-Gewindebuchsen für die Deckelbefestigung ausgestattet sein. Dosen und Kästen mit im Kunststoff eingeschnitten Gewinde sind nicht zugelassen.

Im Zuge der Rohrverlegung dürfen Kästen und Dosen nicht festgegipst werden, sondern diese sind - soweit notwendig - nur behelfsmäßig zu befestigen. Erst nach Beendigung der Verputzarbeiten sind Dosen und Kästen genau putzeben zu richten und so im Mauerwerk zu befestigen, dass ein einwandfreier Sitz gewährleistet wird.

Bei Unterputzdosen und Auslässe in gefliesten Wänden ist auf den Fliesenschnitt zu achten oder durch entsprechende Verlegung eine Lagekorrektur durch den Fliesenleger im Fliesenraster zu ermöglichen.

Alle freien Kabelenden der Deckenauslässe sind mit Klemmen zu versehen. Alle Deckenauslässe sind mit Deckenhaken zu versehen, wenn in der Leistungsbeschreibung keine andere Befestigung vorgeschrieben ist oder Auslässe nicht ausdrücklich für Unterbauleuchten vorgesehen sind.

Alle Leuchten sind mit den entsprechenden Lampen bzw. Leuchtmitteln zu bestücken.

Für alle Unterverteilungen und Verteilungen sind einheitliche Schlösser vorzusehen. In Hauptverteilungen sind Schlösser nach Vorschrift des zuständigen EVU einzubauen.

Auch bauseits gelieferte Motorschutzgeräte müssen auf die Nennstromstärke des jeweils zu schützenden Motors eingestellt werden. Die Überprüfung der Relais hat nach Vorschrift der Herstellerfirma zu erfolgen.

Bemusterung

Leuchten, Schalterprogramme etc. sind vor der Bestellung zu bemustern. Mindestens zwei konstenneutrale Produkte sind im Vergleich hinzuzufügen.

## 053 Elektro + Meldetechnik
Datum: 17.09.2025

### Los 1 Verteiler

**Ausführungsbeschreibung 1 Verteilungen (allgemeine Vorbemerkungen)**
*Verteilungen (allgemeine Vorbemerkungen)*
Verteilungen (allgemeine Vorbemerkungen)

Das interne Versorgungsnetz ist generell als TN-S-Netz auszuführen. Brücken zwischen Null- und Schutzleiter sind nicht zugelassen.

Aufbau:

Alle Verteiler sind mit Sicherungselementen, Passhülsen, Patronen und Schraubkappen (für Reserve-Elemente keine Patronen) zu liefern. Sicherungselemente grundsätzlich in Neozed-Ausführung DO1/DO2.

Sämtliche Geräte mit Bezeichnungsschildern. Beschriftung nach DIN.

Anordnung der Geräte zeilenförmig, von links beginnend; Reserveplatz am rechten Ende der einzelnen Gerätezeilen.

Reserveplatz entsprechend 25 % der Bestückung.

Aufbau und Innenverdrahtung unter Berücksichtigung des Wärmestaues.

Aufbauzeichnungen, Stücklisten, Beschriftungen, Plantaschen und Stromkreislegenden (in Klarsichtfolie) gehören zu den jeweiligen Verteilungen und sind mit dem EP abgegolten.

Alle Abgänge mit Reihenklemmen, Nulleiter-Trenn- und PE-Einzelklemmen.

Stromkreis-Legende

Si-Nummer,  Stromkreis-Nummer  , Ziel
  Licht, Steckd., Kraft, sonst.  Raum-Nr.

F1  L1  XYZ
F2  S2  XYZ
F3  K3  XYZ
F4  UV1  XYZ

Kurzzeichen für Bauarten von Verteilungen:

St  = Stand
WA  = Wandaufbau
WE  = Wandeinbau

Guss-, Iso-, Aufputz- und freistehende Verteiler erhalten für alle Zu- und Abgänge Verschraubungen bzw. Würgenippel auf getrennten Flanschplatten.

Sämtliche Metallteile mit einem Grund- und Fertiganstrich, Farbe nach Wahl der Bauleitung.

Alle Metallteile, Profile, Trennbleche und Aufbaukonstruktionen sind galvanisch verzinkt bzw. aus nichtrostenden Metallen auszuführen.

Bei Kabelanschlüssen müssen generell die Bestimmungen der DIN VDE 0100, Teil 430/Gruppe 1, beachtet werden.

Alle Abgänge sind zu beschriften. Ferner erhalten die einzelnen Felder eine Beschriftung, die auf der oberen Blende anzubringen ist.

Sämtliche Niederspannungsgerüste sowie die Türen und die entsprechenden PE-Schienen sind in das Potentialausgleichsystem, welches mit der Erdsammelleitung verbunden wird, einzubeziehen. Die Verkabelung hat flexibel, kurzschlussfest, in getrennten Kanälen zu erfolgen; getrennte Führung für Leistung, Steuerung usw.

Vor Fertigstellung der Aufbauzeichnungen sind Masse und Transportmöglichkeiten vor Ort zu prüfen.

Detaillierte Aufbauzeichnungen sind zur Genehmigung vorzulegen.

Vorschriften zur Selektivität sind einzuhalten.

#### Hauptabschnitt 1.1 Bereichs-/Unterverteiler

**1.1.001 Bereichsverteiler und Unterverteilung EG Neubau**
Bereichsverteiler und Unterverteilung EG Neubau

Standort: Technikraum EG

Schrank:  Systemgehäuse mit Tür

Bauart:  Aufputz

Türanschlag: links / rechts (Fluchtrichtung

Schließung:  Standard
Farbe:  Standard
Schutzart:  IP44
Belüftung:  Eigenbelüftung/Abstrahlung
Zugänge:  oben / unten
Abgänge:  oben / unten

Alle Zu- und Abgänge mit Reihenklemmen, Nulleiter-Trennklemmen und PE-Einzelklemmen.

Bereichsverteiler bestehend aus:

1 Stk  Hauptschalter, 160 A3-polig

1 Stk  Kombi- Überspannungsableiter
  inkl. Vorsicherungen

6 Stk  Sicherungselement NH00 inkl.

UV EG bestehend aus:

  1 Stk  Hauptschalter, 80 A3-polig
  1 Stk  Netzüberwachung, 3-polig
  inkl. Vorsicherungen
  4 Stk  Hilfskontakt schließer

  9 Stk  Sicherungselement D 023-polig

  25 StkLS-Automat B 16 A 1-polig

  3 Stk  LS-Automat B 16 A 3-polig

  6 Stk  LS-Automat B 10 A 1-polig

  1 Stk  FI/LS-Automat B 16A/0,03A 2-polig

  8 Stk  RCD  40/0,03 A  4-polig

  1 Stk  Schütze 40A  4-öffner
für abschaltbare Steckdosen

komplett, entsprechend den Vorbemerkungen liefern, einbringen, aufstellen, anschließen und in Betrieb nehmen.
Menge: 1,000 St

**1.1.002 Unterverteilung 1.OG Neubau**
Unterverteilung 1.OG Neubau

Schrank: Systemgehäuse mit Tür
Bauart:  Aufputz
Türanschlag: links / rechts (Fluchtrichtung)
Schließung: Standard
Farbe:  Standard
Schutzart: IP44
Belüftung:Eigenbelüftung/Abstrahlung
Zugänge: oben / unten
Abgänge: oben / unten

Alle Zu- und Abgänge mit Reihenklemmen, Nulleiter-Trennklemmen und PE-Einzelklemmen.

Bestehend aus:

  1 Stk  Hauptschalter, 63 A3-polig

  1 Stk  Überspannungsableiter, Typ 2
  inkl. Vorsicherungen

  1 Stk  Netzüberwachung, 3-polig
  inkl. Vorsicherungen

  3 Stk  Hilfskontakt schließer

  10 StkSicherungselement D 023-polig

  33 StkLS-Automat B 16 A 1-polig

  3 Stk  LS-Automat B 16 A3-polig

  9 Stk  LS-Automat B 10 A 1-polig

  10 StkRCD  40/0,03 A  4-polig

  3 Stk  Schütze 40A  4-öffner
  für abschaltbare Steckdosen

komplett, entsprechend den Vorbemerkungen liefern, einbringen, aufstellen, anschließen und in Betrieb nehmen.
Menge: 1,000 St

**1.1.003 Unterverteilung 2.OG Neubau**
Unterverteilung 2.OG Neubau

Schrank: Systemgehäuse mit Tür
Bauart:  Aufputz
Türanschlag: links / rechts (Fluchtrichtung)
Schließung: Standard
Farbe:  Standard
Schutzart: IP44
Belüftung:Eigenbelüftung/Abstrahlung
Zugänge: oben / unten
Abgänge: oben / unten

Alle Zu- und Abgänge mit Reihenklemmen, Nulleiter-Trennklemmen und PE-Einzelklemmen.

Bestehend aus:

  1 Stk  Hauptschalter, 100 A3-polig

  1 Stk  Überspannungsableiter, Typ 2
  inkl. Vorsicherungen

  1 StkNetzüberwachung, 3-polig
  inkl. Vorsicherungen

  9 StkHilfskontakt schließer

  14 StkSicherungselement D 023-polig

  43 StkLS-Automat B 16 A  1-polig

  3 StkFI/LS-Automat B 16 A/0,03A 2-polig

  10 StkLS-Automat B 16 A  3-polig

  13 StkLS-Automat B 10 A  1-polig

  12 StkRCD40/0,03 A  4-polig

  3 StkSchütze 40A  4-öffner
für abschaltbare Steckdosen

Komplett, entsprechend den Vorbemerkungen liefern, einbringen, aufstellen, anschließen und in Betrieb nehmen.
Menge: 1,000 St

### Los 2 Verteilerkomponenten

*Hinweis: Vorbemerkungen Verteilerkomponenten*
Vorbemerkungen Verteilerkomponenten

Die nachfolgenden Einheitspreise beinhalten die Lieferung der Komponenten mit allem Zubehör, Klein-, Befestigungs- und Montagematerial einschl. sämtlicher Nebenleistungen für die betriebfertige Montage.

Die Einheitspreise der Verteilerkomponenten beinhalten den Verteileranteil, Verdrahtungsanteil, Abgangsklemmen, Bezeichnungsschilder und verstehen sich für komplette und betriebsfertige Einbauten.

#### Hauptabschnitt 2.1 Leitungsschutzautomaten

**2.1.001 Leitungsschutzautomat; 1-polig, B, 10 A**
Menge: 6,000 St

**2.1.002 Leitungsschutzautomat; 3-polig, C, 20 A**
Menge: 1,000 St

**2.1.003 Leitungsschutzautomat; 3-polig, B, 16 A**
Menge: 1,000 St

**2.1.004 Leitungsschutzautomat; 1-polig, B, 16 A**
Menge: 10,000 St

**2.1.005 NH 00 Sicherungstrenner**
NH 00 Sicherungstrenner

inkl. Sicherungen, Klein- und Befestigungsmaterial.
Menge: 1,000 St

**2.1.006 NH 1 Sicherungstrenner**
NH 1 Sicherungstrenner

inkl. Sicherungen, Klein- und Befestigungsmaterial.
Menge: 1,000 St

#### Hauptabschnitt 2.2 Fehlerstromschutzschalter

**2.2.001 FI-LS, 1-polig, B10**
FI-LS, 1-polig, B10 / 0,03 A
Menge: 2,000 St

**2.2.002 FI-LS, 1-polig, B16**
FI-LS, 1-polig, B16 / 0,03 A
Menge: 2,000 St

**2.2.003 Fehlerstromschutzschalter; 4-polig, 40 A / 0,03 A**
Menge: 2,000 St

#### Hauptabschnitt 2.3 Relais / Schütze / Uhren

**2.3.001 Installationsschütz**
Installationsschütz

Spannung: 230V
Strom: mind. 25A
Schließer: 2
Menge: 3,000 St

**2.3.003 Digitale Zeitschaltuhr**
Digitale Zeitschaltuhr

Wochenzeitschaltuhr 230 V / 16 A, Gangreserve 24 h, mind. 8 Schaltpunkte, 1 Wechsler-Kontakt.
Menge: 1,000 St

**2.3.004 Treppenhausautomat 230 V / 16 A**
Treppenhausautomat 230 V / 16 A

Nachlaufzeit 1 - 6 Minuten
Menge: 3,000 St

**2.3.005 400 V ac Schütz, 3 -polig 3 Schließer**
400 V ac Schütz, 3 -polig 3 Schließer

Bemessungsbetriebsleistung 3kw
Menge: 3,000 St

### Los 3 Leitungen / Kabel

*Hinweis: Leitungen und Kabel (projektbezogene Vorbemerkungen)*
Leitungen und Kabel (projektbezogene Vorbemerkungen)

Für die Mischpreiskalkulation können folgende Prozentsätze herangezogen werden:

70%  in Zwischendecken auf Samelhaltern
5%  auf Kabelträgern
5%  Steigetrassen
10%  in Brüstungskanal
10%  Unterputz mit Schlitzherstellung

**Ausführungsbeschreibung 2 Leitungen und Kabel (allgemeine Vorbemerkungen)**
*Leitungen und Kabel (allgemeine Vorbemerkungen)*
Leitungen und Kabel (allgemeine Vorbemerkungen)

Das Einlegen von Rohren und Dosen in die Schalung von Betonwänden und -decken hat in Abstimmung mit der Rohbaufirma zu erfolgen.

Alle Kabel und Leitungen sind waagerecht oder senkrecht zu verlegen.

Zuleitungskabel für Unterverteiler und Gewerke werden gemäß Last- und zulässigem Spannungsabfall nach VDE 0100 Teil 520 sowie DIN/VDE 0298 Teil 4 dimensioniert.

Kabel für Sicherheitseinrichtungen werden mit Funktionserhalt verlegt. Die Dimensionierung erfolgt unter Berücksichtigung des Faktors Heiß- / Kaltzone.

Ab der NSHV erfolgt die Verkabelung als TN-S-Netz.

Kabel für Sicherheitseinrichtungen werden E90 abgeschottet bzw. als E90-Kabel verlegt inkl. des Tragesysrems.

Die Verkabelung der Personenaufzüge erfolgt nach MLAR mit Funktionserhalt E30.

Die Verlegung der Kabel erfolgt in den Horizontalen auf eigenen Kabelbahnen bzw. in Teilbereichen mit Sammelhalterungen (AV- und SV-Netz getrennt) und in der Vertikalen auf nach AV und SV getrennten Steigtrassen.

Die Zulassungsbescheide für SV-Systeme sind vor Montagebeginn an die Bauleitung zu übergeben.

Schwachstromkabel erhalten in den Haupttrassen eigene Kabelbahnen bzw. sind in Nebenbereichen auf der AV-Netzkabelbahn mit metallischem Trennsteg verlegt.

Die nachfolgenden Positionen sind komplett mit Klein- und Befestigungsmaterial, Herstellen von Schlitzen, Lieferung und betriebsfertiger Montage anzubieten.

#### Hauptabschnitt 3.1 Kabel

**3.1.001 NYCWY 4 x 70/35 qmm**
Menge: 263,000 m

**3.1.002 NHXH-J 5x10 mm² E90 orange**
NHXH-J 5x10 mm² E90 funktionserhalt orange
Menge: 426,000 m

**3.1.003 NYY 4 x 95 qmm**
Menge: 8,000 m

**3.1.004 NYY-J 5 x 120 qmm**
Menge: 20,000 m

#### Hauptabschnitt 3.2 Leitungen

**3.2.001 NYY-J 5 x 25 qmm**
Menge: 146,000 m

**3.2.002 NYY-J 5 x 16 qmm**
Menge: 461,000 m

**3.2.003 NYY-J 5 x 4 qmm**
Menge: 475,000 m

**3.2.004 NYM-J 5 x 4 qmm**
Menge: 808,000 m

**3.2.005 NYM-J 3 x 4 qmm**
Menge: 498,000 m

**3.2.006 NYY-J 5 x 2,5 mm²**
Menge: 319,000 m

**3.2.007 NYM-J 5 x 2,5 qmm**
Menge: 778,000 m

**3.2.008 NYY-J 3 x 2,5 qmm**
NYY 3 x 2,5 qmm
Menge: 478,000 m

**3.2.009 NYM-J 3 x 2,5 qmm**
Menge: 5906,000 m

**3.2.010 NYM-J 5 x 1,5 qmm**
Menge: 2823,000 m

**3.2.011 NHXH-J 5x1,5mm² Funktionserhalt E30**
Menge: 122,000 m

**3.2.012 NYM-J 3 x 1,5 qmm**
Menge: 362,000 m

**3.2.013 NHXH-J 3x1,5 mm² Funktionserhalt E30**
Menge: 420,000 m

**3.2.014 NYM-J 7 x 1,5 qmm**
Menge: 193,000 m

#### Hauptabschnitt 3.3 Erdungsleitungen/-kabel

**3.3.001 NYY-J 1 x 16 qmm**
NYY-J 1 x 16 qmm

für Potentialausgleich

liefern und betriebsfertig verlegen und anschließen.
Menge: 143,000 m

**3.3.002 NYY-J 1 x 6 qmm**
NYY-J 1 x 6 qmm

für Potentialausgleich

liefern und betriebsfertig verlegen und anschließen.
Menge: 385,000 m

#### Hauptabschnitt 3.4 FM-/Steuerleitungen

**3.4.001 J-Y (ST)-Y 10 x 2 x 0,6 mm² Bd**
Menge: 177,000 m

**3.4.002 J-Y (ST)-Y 8 x 2 x 0,8 mm² Bd**
Menge: 163,000 m

**3.4.003 J-Y (ST)-Y 6 x 2 x 0,8 mm² Bd**
Menge: 285,000 m

**3.4.004 JE-H (St) H 4 x 2 x 0,8 mm Bd E90**
JE-H (St) H 4 x 2 x 0,8 mm Bd E90

mit integriertem Funktionserhalt nach DIN 4102 Teil 12 von (E) 90 Minuten, mit Aufdruck "E90" in Einzelverlegung entsprechend Funktionserhalt verlegt.
Prüfzeugnis nach DIN 4102 Teil 12
Das Prüfzeugnis muss zur Endabnahme in
beglaubigter Kopie vom Errichter der Kabelanlage
vorgelegt werden.

Kennzeichnung nach DIN 4102 Teil 12
Der Errichter der Kabelanlage muss ein dauerhaftes
Kennzeichnungsschild anbringen.

Werksbescheinigung
Der Errichter der Kabelanlage muss für das
Bauvorhaben eine Werksbescheinigung nach
DIN 50049-2.1 anbringen.

Das Kabel muss unter Berücksichtigung der Angaben im Prüfzeugnis mit zugelassenen Trage- und Befestigungs- systemen nach DIN 4102 Teil 12 montiert werden, wobei eventuell einzusetzende Dübel eine Zulassung nach DIN 4102 Teil 12 haben müssen.

liefern und mit dem System zugelassenen Befestigungsmaterial einschließlich Zubehör, gemäß Prüfzeugnis verlegen.
Menge: 440,000 m

**3.4.005 J-Y (ST)-Y 4 x 2 x 0,8 mm² Bd**
Menge: 3622,000 m

**3.4.006 J-Y (ST)-Y 4x2x0,8**
Menge: 4084,000 m

**3.4.007 J-Y (ST)-Y 2 x 2 x 0,8 mm² Bd**
Menge: 248,000 m

**3.4.008 J-Y (ST)-Y 2 x 2 x 0,8**
Menge: 1623,000 m

**3.4.009 Brandmeldekabel 2 x 2 x 0,8 mm**
Brandmeldekabel 2 x 2 x 0,8 mm

Mit elektrostatischer Abschirmung gemäß VDE 0815. Flammwidrig und selbstverlöschend. Durch den Aufdruck "BRANDMELDEKABEL" speziell für den Einsatz in Feuermeldesystemen konzipiert.

Farbe: rot Verlegung nach Herstellerangaben gemäß Prüfzeugnis.

liefern und inklusive systemgebundenen Befestigungsmaterial betriebsfertig montieren.
Menge: 5345,000 m

**3.4.010 Brandmeldekabel 2 x 2 x 0,8 mm FE**
Brandmeldekabel 2 x 2 x 0,8 mm FE

gemäß VDE 0815.

Installationsleitung mit verbessertem Verhalten im Brandfall und Funktionserhalt. Flammwidrig und selbstverlöschend. Durch den Aufdruck "BRANDMELDEKABEL" speziell für den Einsatz in Feuermeldesystemen konzipiert.

Farbe: rot Verlegung nach Herstellerangaben gemäß Prüfzeugnis.

liefern und mit dem System zugelassenen Befestigungsmaterial einschließlich Zubehör, gemäß Prüfzeugnis verlegen.
Menge: 1062,000 m

**3.4.011 AUX-Verbindungsleitung 20m**
AUX-Verbindungsleitung 20m

Länge:  20m

liefern und betriebsfertig montieren.
Menge: 20,000 St

**3.4.012 AUX-Verbindungsleitung 10m**
AUX-Verbindungsleitung

Länge:  10m

liefern und betriebsfertig montieren.
Menge: 2,000 St

**3.4.013 HDMI Kabel 15 m ultra high speed**
HDMI Kabel ultra high speed
15,0 Meter langes HDMI Verbindungskabel
Ultra HD Auflösung bis 4K mit 60Hz (2160p). Integrierter Ethernet Kanal.
Menge: 20,000 St

**3.4.014 Installationskabel mit Funktionserhalt JE-H(ST)H**
Installationskabel mit Funktionserhalt JE-H(ST)H 4x2x0,8 Bd E30/E90
Menge: 560,000 m

### Los 4 Verlegesysteme

**Ausführungsbeschreibung 3 Verlegesysteme (allgemeine Vorbemerkungen)**
*Verlegesysteme (allgemeine Vorbemerkungen)*
Verlegesysteme (allgemeine Vorbemerkungen)

Kabelrinnen / Gitterträger / Steigetrasse

Mit den Einheitspreisen sind die komplette Lieferung, die betriebsfertige Montage mit allem systemgebundenen Zubehör, der Kantenschutz,Gelenkverbinder, die Hängestiele, die Stiel- oder Wandausleger, das Klein- und Befestigungsmaterial abgegolten.

Die metallischen Kabeltragsysteme sind leitend zu verbinden und in den Potentialausgleich einzubeziehen.

Montage Kabeltrasse
Wand: 25%
Decke: 75%

#### Hauptabschnitt 4.1 Kabeltragsysteme

**4.1.001 Kabelbahn 200 x 60 mm**
Kabelbahn 200 x 60 mm

aus feuerverzinktem Stahlblech mit Bodenlochung, metallischem Trennsteg und seitlicher Abkantung mit Kantenschutz,

Ausführungsgrad: mitte
inkl. Stiele mit eine Höhe von bis zu 500mm, Trennsteg und Auslegern je nach Art der Kabelrinne.
Menge: 14,000 m

**4.1.002 Kabelbahn 300 x 60 mm**
Kabelbahn 300 x 60 mm

aus feuerverzinktem Stahlblech mit Bodenlochung, metallischem Trennsteg und seitlicher Abkantung mit Kantenschutz,

Ausführungsgrad: mittel
inkl. Stiele mit eine Höhe von bis zu 500mm, Trennsteg und Auslegern je nach Art der Kabelrinne.
Menge: 32,000 m

**4.1.003 Kabelbahn 500 x 60 mm**
Kabelbahn 500 x 60 mm

aus feuerverzinktem Stahlblech mit Bodenlochung, metallischem Trennsteg und seitlicher Abkantung mit Kantenschutz,

Ausführungsgrad: mittel
inkl. Stiele mit eine Höhe von bis zu 500mm, Trennsteg und Auslegern je nach Art der Kabelrinne.
Menge: 16,000 m

**4.1.004 Kabelleiter 60 x 300 x 3000**
Kabelleiter 60 x 300 x 3000

aus feuerverzinktem Stahlblech mit Bodenlochung, metallischem Trennsteg und seitlicher Abkantung mit Kantenschutz.
Menge: 32,000 m

**4.1.005 Kabelleiter 60 x 200 x 3000**
Kabelleiter 60 x 200 x 3000

aus feuerverzinktem Stahlblech mit Bodenlochung, metallischem Trennsteg und seitlicher Abkantung mit Kantenschutz.
Menge: 32,000 m

*Hinweis: Sammelhalterung Metall:*
Sammelhalterung:

für hohe mechanische Standfestigkeit, auch im Brandfall.
Zur sicheren Montage oberhalb von Brandschutzdecken geeignet. Auch als kabelspezifische Variante für den elektrischen Funktionserhalt nach DIN 4102 Teil 12 zugelassen. Für Wand- und Deckenmontage. Verschluss ohne Werkzeuge zu öffnen.

**4.1.006 Sammelhalterung Metall bis 10 Kabel 3x1,5**
Sammelhalterung aus Metall bis 10 Kabel 3x1,5
Inklusive Befestigungsmaterialien
Menge: 510,000 St

**4.1.007 Kabelklammern Metall bis 8 Kabel 3 x 1,5**
Kabelklammern bis 8 Kabel 3 x 1,5
Inklusive Befestigungsmaterialien
Menge: 450,000 St

**4.1.008 Kabelklammern Metall bis 16 Kabel 3 x 1,5**
Kabelklammern bis 16 Kabel 3 x 1,5
Inklusive Befestigungsmaterialien
Menge: 200,000 St

**4.1.009 Sammelhalterung Metall bis 40 Kabel 3x1,5**
Sammelhalterung bis 40 Kabel 3x1,5
Inklusive Befestigungsmaterialien
Menge: 785,000 St

#### Hauptabschnitt 4.2 Leerrohre / Kanäle

**4.2.001 Elektrokabelkanal I/E 30**
Elektrokabelkanal I/E 30 mit Deckel

Elektrokabelkanal für den Funktionserhalt I/E 30,
nach DIN 4102,nichtbrennbar - A1. Einschlißlich aller Form- und Verbindungsteile sowie Befestigungsmaterial.
Menge: 6,000 m

**4.2.002 Brandschutzkanal**
Brandschutzkanal
aus der Baustoffklasse A2 gemäß DIN EN 13501-1, zur brandsicheren Verlegung von Kabeln in Flucht- und Rettungswegen oder im elektrischen Funktionserhalt für den Einsatz im Innenbereich. Geprüft und zugelassen als Installationskanal I30-I90 gemäß DIN 4102-11 und E30 gemäß DIN 4102-12. Kapselt die Brandlasten über den klassifizierten Zeitraum und schützt Flucht- und Rettungswege vor den Auswirkungen eines Kabelbrandes und/oder sichert den Funktionserhalt sicherheitsrelevanter Anlagen. Direkte Wand- und Deckenmontage einschließlich brandschutzgeprüftem Befestigungsmaterial sowie aller Form- und Verbindungsteile.

Feuerwiderstandsklasse Funktionserhalt: E30
Feuerwiderstandsklasse Installationskanal: I90
Menge: 43,000 m

**4.2.003 KUPA-Rohr starr, M16 mm, starr a. P.**
KUPA-Rohr starr, M16 mm, starr a. P.

Verlegung an Decken und Wänden, offene Verlegung ohne Bögen, mit Abstandschellen inklusive Klein- und
Befestigungsmaterial
Menge: 342,000 m

**4.2.004 KUPA-Rohr starr, M20 mm, starr a. P.**
KUPA-Rohr starr, M20 mm, starr a. P.

Verlegung an Decken und Wänden, offene Verlegung ohne Bögen, mit Abstandschellen inklusive Klein- und
Befestigungsmaterial
Menge: 15,000 m

**4.2.005 KUPA-Rohr starr, M25 mm, starr a. P.**
KUPA-Rohr starr, M25 mm, starr a. P.

Verlegung an Decken und Wänden, offene Verlegung ohne Bögen, mit Abstandschellen inklusive Klein- und
Befestigungsmaterial
Menge: 252,000 m

**4.2.006 KUPA-Rohr starr, M32 mm, starr a. P.**
KUPA-Rohr starr, M32 mm, starr a. P.

Verlegung an Decken und Wänden, offene Verlegung ohne Bögen, mit Abstandschellen inklusive Klein- und
Befestigungsmaterial
Menge: 10,000 m

**4.2.007 Brüstungskanal 170/70 mm weiß**
Brüstungskanal 170/70 mm weiß

inkl. Deckel komplett mit Unterteil, einschließlich Form- und Endstücken, inklusive Klein- und Befestigungsmaterial.
Menge: 345,000 m

**4.2.008 BR-Kanaldosen**
BR-Kanaldosen Geräteeinbaudosen 1-fach
Inkl. Zugentlastung
Menge: 265,000 St

**4.2.009 Installationskanal LFK 15x15 mm**
Installationskanal LFK 15x15 mm

reinweiß - RAL 9010
Menge: 179,000 m

**4.2.010 Installationskanal LFK 40x40 mm**
Installationskanal LFK 40x40 mm

reinweiß - RAL 9010
Menge: 45,000 m

### Los 5 Installationsgeräte

*Hinweis: Installationsgeräte / -dosen (projektbezogene Vorbemerkungen)*
Installationsgeräte / -dosen (projektbezogene Vorbemerkungen)

Installationshöhen (Standard):

Schalter und Taster: 1,05 m ü.FFB
Steckdosen und Gerätedosen: 0,30 m ü.FFB
Arbeitstischsteckdosen: 1,20 m ü.FFB
Wandauslässe über Spiegeln: 1,90 m ü.FFB
Wandabstand:  0,30 m
Leibungsabstand: 0,15 m

Installationshöhen (DIN 18040):

Schalter und Taster: 0,85 m ü.FFB
Steckdosen und Gerätedosen: 0,30 m ü.FFB
Arbeitstischsteckdosen: 1,05 m ü.FFB
Wandauslässe über Spiegeln: 1,90 m ü.FFB
Wandabstand:  0,30 m
Leibungsabstand: 0,15 m

*Hinweis: Vorbemerkungen Installationsgeräte und -dosen*
Vorbemerkungen Installationsgeräte und -dosen

Sämtliche Installationsgeräte sind im einheitlichen Fabrikat anzubieten und zu montieren.

Alle u.-P.- / Hohlwandgeräte mit dazugehörigen Einbaudosen, Abdeckplatten und Rahmen, soweit erforderlich mit Putzausgleichskragen.

Die Einbaudosen für alle Installationsgeräte sind als Schalter-Abzweigdosen vorzusehen und werden nicht getrennt aufgemessen.

Rahmen und Abdeckungen für Installationsgeräte sind anteilig in die Einheitspreise einzurechnen, sie werden nicht getrennt vergütet.

Bei Fliesenwänden sind die Plattenkreuze bzw. waagerechten Fugen zu berücksichtigen, es ist auf Plattenkreuz bzw. waagerechte Fuge zu montieren.

Falls mehrere Geräte als Kombinationen gesetzt werden, erhalten diese eine gemeinsame Abdeckung. Ob waagerechte oder senkrechte Anordnung erfolgen soll, bestimmt die örtliche Bauleitung.

Es werden keine Abzweigdosen unter Putz gesetzt. Alle Einlegearbeiten bzw. Unterputzinstallationen sind so auszuführen, dass alle Schalterdosen als Schalterabzweigdosen ausgeführt werden, eine separate Vergütung erfolgt nicht.

Sämtliche Geräte sind gemäß ihrer Befestigung bzw. Montageart einschließlich Klein- und Befestigungsmaterial wie Schellen, Dübel, Nägel usw. sowie ggf. erforderliche Bohrungen, Fräsen von Aussparungen und Stemmarbeiten, als Installationsdosen in Schalung zu liefern, zu montieren und betriebsfertig anzuschließen.

Alle Geräte müssen das VDE- / CE-Zeichen tragen.

#### Hauptabschnitt 5.1 Unterputzgeräte

**5.1.001 Schukosteckdose u. P.**
Schukosteckdose u. P.

mit erhöhtem Berührungsschutzund Beschriftungsfeld
inkl. Unterputzschalterabzweigdose und Rahmenanteil.
Menge: 229,000 St

**5.1.002 Schukosteckdose mit zwei USB Ports u. P.**
Schukosteckdose mit zwei USB Ports u. P.

USB Port Typ A  und USB Port Typ C

mit erhöhtem Berührungsschutz und Beschriftungsfeld
inkl. Unterputzschalterabzweigdose und Rahmenanteil.
Menge: 96,000 St

**5.1.003 Schukodoppelsteckdose u. P. mit Beschriftungsfeld**
Schukodoppelsteckdose u. P. mit Beschriftungsfeld

mit erhöhtem Berührungsschutz
inkl. Unterputzschalterabzweigdose und Rahmenanteil.
Menge: 108,000 St

**5.1.004 Serientaster in Kompaktbauweise**
Serientaster in Kompaktbauweise mit Schraubklemmen.

Schaltstrom: 10 A
Nennspannung: 250 V
Polanzahl: 2
Farbe: Anthrazit
Glanzgrad: Matt
Werkstoff: Thermoplast
Oberfläche: Unbehandelt
Transparent: Nein
Tiefe: 25 mm
Einbautiefe: 10 mm
Einbautiefe Unterputz-Dosen: 13 mm
Anzahl der Tasten: 2
Ausführung Taster: Serientaster
Mit Rückmeldekontakt: Nein
IP-Klasse (Ingress Protection): IP20
Stoßfestigkeit IK: IK02
Menge: 12,000

**5.1.005 Geräteanschlussdose u. P. mit Beschriftungsfeld**
Geräteanschlussdose u. P. mit Beschriftungsfeld

mit Klemmsockel bis 5 x 4 qmm
inkl. Unterputzschalterabzweigdose und Rahmenanteil.
Menge: 53,000 St

**5.1.006 Hohlwand, Gerätedose, Schallschutz, Ø 68 mm**
Hohlwand, Gerätedose, Schallschutz, Ø 68 mm

Schallschutz Gerätedose für Schallschutzwände, Schallschutzdose Hohlwand, Ausführung als Gerätedose nach DIN EN 60670/VDE 0606 und DIN 49073, aus Kunststoff, mit schallabsorbierender Haptik sowie zusätzlicher Außenkomponente im Dosenbodenbereich, für Schallschutzwände bis 69dB, Installationsöffnung Ø 60 mm, Einbauöffnung Ø 68 mm, Tiefe 49 mm, Kombinationsabstand 71 mm, Kombination mit vollisolierten Verbindungsstutzen, für Plattenstärken 7-40 mm, mit 2 Schraubdomen und 2 Plus-Minus-Geräteschrauben, Einführungsmarkierungen für 4 Leitungen Ø 4-11,5 und 2 Rohreinführungen bis M25, Schutzart IP30,
Menge: 213,000 St

**5.1.007 Brandschutz Geräte-Verbindungsdose, HWD 90 für**
Brandschutz Geräte-Verbindungsdose, HWD 90 für Brandschutzwände F30 - F90

Brandschutz Geräte-Verbindungsdose für Brandschutzwände F30-F120 bzw. EI30-EI120/F30-B-F60-B, Brandschutzdose Hohlwand, Ausführung als Geräte-Verbindungsdose nach DIN EN 60670/VDE 0606 und DIN 49073, aus Kunststoff, für Brandschutzwände F30-F120 bzw. EI30-EI120, für Brandschutzwände in Holzrahmen- oder Holztafelbauweise F30-B-F60-B, für Installationsschächte und Installationskanäle I30-I90, Verwendbarkeitsnachweis: DIBT-Zulassung Z-19.21-1788, mit Schallschutzfunktion bis zu einem Schalldämmmaß von 77dB, Installationsöffnung Ø 60 mm, Einbauöffnung Ø 74 mm, Kombinationsabstand 71 mm durch Abtrennen des vorgeprägten Halterandes, Kombination mit vollisolierten Verbindungsstutzen, Tiefe 54,5 mm, für Plattenstärke 7-40 mm, mit 2 Schraubdomen und 2 Plus-Minus-Geräteschrauben, Einführungsmarkierungen für 4 NYM-Leitungen, je 4 Leitungseinführungen 3 x 1,5 mm², 3 x 2,5 mm² bzw. 5 x 1,5 mm² oder 2 Leitungseinführungen 5 x 2,5 mm² bzw. 7 x 1,5 mm², Schutzart IP 30 nach DIN EN 60529, flammwidrig nach DIN EN 60695 bis 850° C, für Hohlwandinstallation,
Menge: 64,000 St

**5.1.008 Einsatz HDMI 2.0a + HDR 2fach**
Einsatz HDMI 2.0a + HDR 2fach
Farbton reinweiß, RAL 9010, in Geräteeinbaukanal/Mediensäule, mit systemgebundener Geräteeinbaudose, einschl. Zentralplatte und anteiligem Abdeckrahmen, mit Beschriftungsfeld, Einsatz mit Schrauben befestigen. Inkl. Unterputzschalterabzweigdose und Rahmenanteil.
Menge: 36,000 St

**5.1.009 Abdeckung für Lautsprecher-Buchse, U.p.**
Systemgehäuse

inkl. Abdeckung für Lautsprecher-Buchse, U.p.

für Speakertwist Steckverbinder.
Menge: 104,000 St

**5.1.010 Notrufsystem mit 2 Signalleuchten**
Notrufsystem mit 2 Signalleuchten

bestehend aus:
  Zugtaster,
  Abstelltaster,
  2 x Signalleuchte,
  Netzteil,
  komplett mit Rahmen 1fach

Notrufsystem dient dem Hilferuf im behindertengerechten WC. Es entspricht den sicherheitstechnischen Anforderungen nach DIN VDE 0834.

Zugtaster
Über zwei leicht erreichbare Zugschnüre kann im barrierefreien WC ein Notruf ausgelöst werden. Eine erfolgreiche Rufauslösung wird durch eine rote Beruhigungslampe am Taster signalisiert.

Abstelltaster
Im gleichen Raum, in dem sich der Zugtaster befindet, wird neben der Tür der Abstelltaster installiert. Das helfende Personal kann dort den ausgelösten Ruf abstellen.

Signalleuchte
Dient zur Alarmierung im Notfall optisch.

Standort der Anzeige:
Vor barrierefreien WC und in Besprechung PET02.2_00_009
Leitung für spätere Umositionierung der Anzeige im Besprechungsraum vorhalten.
Die Anzeige im Besprechungsraum dient nur für den Übergang. In Zukunft soll die Anzeige im Sekretariat PET platziert sein.

Liefern und betriebsfertig anschließen und montieren.
Menge: 1,000 Stk

**5.1.011 Schukosteckdose u. P. für Außenbereich IP44 Abschließbar**
Schukosteckdose u. P. für Außenbereich IP44 Abschließbar
mit erhöhtem Berührungsschutz und Beschriftungsfeld
inkl. Unterputzschalterabzweigdose Außen und Rahmenanteil.
Menge: 1,000 St

#### Hauptabschnitt 5.2 Aufputzgeräte

**5.2.001 Schutzkontaktsteckdose 250V 16A erhöhter Berührungsschutz AP Beschriftungsfeld**
Schutzkontaktsteckdose DIN VDE 0620-1 (VDE 0620-1), 250 V AC, 16 A, mit erhöhtem Berührungsschutz, Schutzklasse IP44, in Aufputzgehäuse, mit Beschriftungsfeld, Einsatz mit Schrauben befestigen, Ausführung gemäß Zeichnung.
Menge: 6,000 St
Leistungsbereichkatalog: 053
DIN276_18: 444
DIN276_08: 444

**5.2.002 Schutzkontaktsteckdose 250V 16A 2fach erhöhter Berührungsschutz AP Beschriftungsfeld**
Schutzkontaktsteckdose DIN VDE 0620-1 (VDE 0620-1), 250 V AC, 16 A, 2-fach, mit erhöhtem Berührungsschutz, Schutzklasse IP44, in Aufputzgehäuse, mit Beschriftungsfeld, Einsatz mit Schrauben befestigen, Ausführung gemäß Zeichnung.
Menge: 6,000 St
Leistungsbereichkatalog: 053
DIN276_18: 444
DIN276_08: 444

**5.2.003 Schutzkontaktsteckdose 250V 16A erhöhter Berührungsschutz AP Beschriftungsfeld**
Schutzkontaktsteckdose DIN VDE 0620-1 (VDE 0620-1), 250 V AC, 16 A, mit erhöhtem Berührungsschutz, Schutzklasse IP65, in Aufputzgehäuse, mit Beschriftungsfeld, Einsatz mit Schrauben befestigen, Ausführung gemäß Zeichnung.
Menge: 1,000 St
Leistungsbereichkatalog: 053
DIN276_18: 444
DIN276_08: 444

### Los 6 Geräteanschlüsse

*Hinweis: Geräteanschlüsse (allgemeine Vorbemerkungen)*
Geräteanschlüsse (allgemeine Vorbemerkungen)

Die nachfolgenden Positionen sind vorgesehen für den Anschluss bauseits gelieferter und montierter Geräte und Anlagen.

In die Positionen sind Kabelschuhe, Schrauben und sonstiges Material - soweit erforderlich - mit einzukalkulieren.

Bei den Geräten gilt folgende Leistungsabgrenzung für den Auftragnehmer:

- Leitungen / Kabel sind abzumanteln, auszuformen, einzuführen, anzuschließen und mit Bezeichnungsschildern zu versehen.

- Einstellen der Schutzorgane auf Verbrauchernennströme.

- Funktionsprüfungen mit dem Lieferanten der Geräte und Anlagen (im EP) enthalten.

#### Hauptabschnitt 6.1 Türanschlüsse

**6.1.001 Türoffenhaltung RS-Türe**
Türoffenhaltung RS-Türe

Betriebsfertiger Anschluss von bauseits beigestellter Türoffenhaltung über Magnet, Montage und betriebsfertiger Anschluss von Rauchmelder und Taster "Tür zu" einschließlich Verkabelung.
Menge: 21,000 St

**6.1.002 Taster u.P. "Tür zu"**
Taster u.P. "Tür zu"

mit Schriftfeld "Tür zu"

inkl. Unterputzschalterabzweigdose und Rahmenanteil.
Menge: 24,000 St

#### Hauptabschnitt 6.2 HLSK Anschlüsse

**6.2.001 Anschluss DLE**
Anschluss DLE

bis zu einem Querschitt von 2,5mm²
Menge: 17,000 St

**6.2.002 Anschluss Lüftungsanlage**
Anschluss Lüftungsanlage

bis zu einem Querschnitt von 6mm²
Menge: 5,000 St

#### Hauptabschnitt 6.3 Geräteanschluss

**6.3.001 Geräteanschluß, bis 5 x 2,5 bis 50 qmm**
Geräteanschluß, bis 5 x 2,5 bis 50 qmm,
herstellen Geräteanschlüsse Fremgewerke (z.B. Durchlauferhitzer, Spülstation, Verdunklung, RWA, Drehtürantriebe, Automatitüren, Feststellanlagen, Leitungen an Fremdgewerken), inklusive Einführung und Kleinmaterial wie Würgenippel, Verklemmen und betriebsfertiges Anschließen.
Menge: 14,000 St

### Los 7 Potentialausgleich

*Hinweis: Potentialausgleich (allgemeine Vorbemerkung)*
Potentialausgleich (allgemeine Vorbemerkung)

Sämtliche metallenen Rohrleitungen, wie Heizungsvor- und -rücklauf, Wasserleitungen usw., sind mit den Potenzialausgleichsschienen leitend zu verbinden. Die Kabeltrassen, Steigetrassen sowie Brüstungs- / Leitungsführungskanäle, sowie metallene Oberflächen und Deckenabhängungen sind mit einzubeziehen.

Besonders zu beachten sind die VDE 0100 Teil 540/701/702 sowie VDE 0107, VDE 0108 VDE 0185 und 0190.

Die Einheitspreise beinhalten die komplette Lieferung, Montage, den betriebsfertigen Anschluss einschl. allem Zubehör, Klein- und Befestigungsmaterial.

#### Hauptabschnitt 7.1 Potentialausgleichschienen / Erderschellen

**7.1.001 Potentialausgleichsschiene**
Potentialausgleichsschiene

mit Anschlussmöglichkeiten für mind.:

1 Stück Leitung bis 35 qmm
10 Stück Leitungen bis 16 qmm

einschließlich Abdeckkappe, Bezeichnungsschilder für Zu- und Abgänge.
Menge: 6,000 St

**7.1.002 Potentialausgleichsschiene**
Potentialausgleichsschiene

mit Anschlussmöglichkeiten für mind.

1 Stück Leitung bis 16 qmm
10 Stück Leitungen bis 6 qmm

einschließlich Abdeckkappe, Bezeichnungsschilder für Zu- und Abgänge.
Menge: 6,000 St

**7.1.003 Potentialausgleichsanschlüsse bis 6 qmm**
Potentialausgleichsanschlüsse bis 6 qmm

einschließlich aller erforderlichen Klemmen und Schrauben.
Menge: 24,000 St

**7.1.004 Banderderschellen**
Banderderschellen

mit 1 Befestigungsschraube für Erdungsleitung bis
max. 16 qmm, mit Spannkopf vernickelt und Spannband, Kupferlegierung galv. verzinkt.
Menge: 6,000 St

### Los 8 Baubeleuchtung

#### Hauptabschnitt 8.01 Baubeleuchtung

**8.01.001 Allgemeinbeleuchtung raumseitig**
Baubeleuchtung in allen Räumen des Baufeldes, einschl. Kabel, Verlegung, Schalter und Anschluss an bauseitigen Baustrom-Elektroverteiler, Vorhaltedauer gemäß Bauzeit.
Menge: 1,000 psch

### Los 9 Beleuchtung, innen

**Ausführungsbeschreibung 5 Beleuchtung Vorbemerkung**
*Beleuchtung Vorbemerkung*
Beleuchtung Vorbemerkung

Lieferung, Montage und betriebsfertiges Anschließen von Beleuchtungskörpern.

Gleichwertige Beleuchtungskörper sind vor Bestellung zu bemustern. Bei alternativem Angebot der Beleuchtung ist Im Auftragsfall eine Lichtberechnung für das angebotene Fabrikat der Montage- und Werstattplanung zu erstellen. Eine gesonderte Vergütung der Bemusterung oder Berechnung erfolgt nicht.

Komplett mit allem systemgebundenem Klein- und Befestigungsmaterial liefern und betriebsfertig montieren.

Schnittstelle Außenbeleuchtung:

Anschlussleitung für Beleuchtung bis zur ersten Poller- oder Mastleuchte.

Kabel sowie neue Poller- und Mastleuchten sind im Gewerk Freianlagen enthalten.

#### Hauptabschnitt 9.1 Beleuchtung, innen

**9.1.001 LED Rastereinlegeleuchte, Einbau, 62,5 x 62,5 cm, 51W**
LED Rastereinlegeleuchte, Einbau, 62,5 x 62,5 cm, 51W Rastereinlegeleuchte für Rastermaß 62,5 x 62,5 cm.
Starker Kühlkörper Rahmen aus stranggepresstem Aluminium Farbe, Aluminium Natur. Feuerresistente Opal Polycarbonatabdeckung verzinktes Gerätefach fest am Leuchtenkörper befestigt. Kantenbeleuchtung verringert Sichtbarkeit einzelner LED`s. Festinstallierter 3 pol. T-Verbinder für steckbare Zu- u. Verbindungsleitungen. Inklusive integriertem Sensor zur Regelung für Präsens- und tageslichtabhängige und Lichtsteuerung inklusiv Funkmodul für Aufschaltung auf Gateway.

Anschlussleistung: 51W
Farbwiedergabe: Ra 80+
Farbtemperatur: 4000K
ebensdauer: 59000 Std ( L80/B10)
Maße: 62,5 x 62,5 cm Einbauhöhe: 8,1cm

Fabrikat der Planung: Thorlux
Typ:  Radiance LED 625 x 625-51W - SMART - 4000K

oder gleichwertiger Art
angebotenes Fabrikat:

'..............................'

angebotener Typ:

'..............................'
Menge: 225,000 Stk

**9.1.002 LED Rastereinlegeleuchte, Einbau, 62,5 x 62,5 cm, 38W**
LED Rastereinlegeleuchte, Einbau, 62,5 x 62,5 cm, 38W
Rastereinlegeleuchte für Rastermaß 62,5 x 62,5 cm. Starker
Kühlkörper Rahmen aus stranggepresstem Aluminium
Farbe, Aluminium Natur. Feuerresistente Opal
Polycarbonatabdeckung verzinktes Gerätefach fest am Leuchtenkörper befestigt. Kantenbeleuchtung verringert Sichtbarkeit einzelner LED`s. Festinstallierter 3 pol. T-Verbinder für steckbare Zu- u. Verbindungsleitungen.
Inklusive integriertem Sensor zur Regelung für Präsens und tageslichtabhängige und Lichtsteuerung inklusiv Funkmodul für Aufschaltung auf Gateway.
Anschlussleistung: 38W
Farbwiedergabe: Ra 80
Farbtemperatur: 4000K
Lebensdauer: 60000 Std ( L80/B10 )
Maße: 62,5 x 62,5 cm
Einbauhöhe: 8,1cm
Fabrikat der Planung: Thorlux
Typ:  Radiance LED 625 x 625-38W - SMART - 4000K

oder gleichwertiger Art

angebotenes Fabrikat:

'..............................'

angebotener Typ:

'..............................'
Menge: 147,000 Stk

**9.1.003 LED-Einbaudownlight - 18W - 4000K**
LED-Einbaudownlight - 18W - 4000K

LED Downlight, Einbau, rund, 18W
Hochdruck- Druckgussrahmen, weiß, Polyester beschichtet, vergilbungsbeständig. Feuerhemmende Polycarbonatabdeckung.
Abdeckung, Opal. Kantenbeleuchtete Technologie eliminiert
Sichtbarkeit der LED`s. Inklusive integriertem Sensor zur Regelung und externe Versorgungseinheit mit 2m Zuleitung.
Anschlussleistung: 18W
Farbwiedergabe: Ra 80+
Farbtemperatur: 4000K
Lebensdauer: 50000 Std ( L80/B10 )
Maße: Durchmesser 20,6 cm

Fabrikat der Planung: Thorlux
Typ:  R3 LED Opal - 18W - SMART - 4000K

oder gleichwertiger Art

angebotenes Fabrikat:

'..............................'

angebotener Typ:

'..............................'
Menge: 89,000 Stk

**9.1.004 LED Wannenleuchte, Anbau, 46W**
LED Wannenleuchte, Anbau, 46W

Feuchtraumwannenleuchte, hochschlagfester Leuchtenkörper aus Plycarbonat, hellgrau. Prismatische Polycarbonatabdeckung matt. Feuerbeständiger Leuchtenkörper und Abdeckung. Leicht zu reinigende
Oberfläche. Schnelle Installation mittels externen
Edelstahlbügeln (inklusive). Inklusive Regelung für
Präsenz und tageslichtabhängige Steuerung. Inkl. Funkmodul.
AnschlussLeistun: 46W
Farbwiedergabe: Ra 80+
Farbtemperatur: 4000K
Lebensdauer: 100000 Std ( L70/B10 )
Maße: 16 x 11 x 1,57 cm (BxHxL)
Fabrikat der Planung: Thorlux
Typ: Thoroproof LED - 46W

oder gleichwertiger Art

angebotenes Fabrikat:

'..............................'

angebotener Typ:

'..............................'
Menge: 12,000 Stk

**9.1.005 Rundleuchte Aufputz**
Rundleuchte Aufputz (LED, indirekt)

Rundformige LED-Aufputzleuchte mit indirekter Lichttechnik für äußerst blendfreie, gleichmäßige Ausleuchtung. Hochwertiges Gehäuse mit klarer, feuerbeständiger Polycarbonatabdeckung. Die Lichttechnik ermöglicht durch optimierte laterale Lichtverteilung größere Leuchtenabstände als herkömmliche 2D-Leuchten mit 38 W oder vergleichbaren LED-Leuchten.

Technische Daten:

Leistung: wahlweise 10 W / 17 W / 24 W (nach Planungsvorgabe)

Lichtfarbe: Neutralweiß 4000 K

Farbwiedergabe: Ra = 80

Lebensdauer: = 50.000 h (L80/B10)

Schutzart: IP20 (oder IP44  je nach Einsatzort)

Stoßfestigkeit: IK10

Material: Polycarbonat, UV-stabil, schwer entflammbar

Montage: Aufputz an Wand oder Decke

Liefern und betriebsfertig montieren
Fabrikat der Planung: Thorlux
Typ: Ovix LED 24 W

oder gleichwertiger Art

angebotenes Fabrikat:

'..............................'

angebotener Typ:

'..............................'
Menge: 35,000 Stk

**9.1.006 Bedienfeld**
Bedienfeld

Tasten für Einschalten ( Eco ) Ausschalten
mind. 5 programmierbare Lichtszenen und 5 feste Dimmwerte

Kabellose Kommunikation mit Sensorleuchten

Netzausführung für UP -Dose,

liefern, montieren und betriebsfertig anschließen.

Fabrikat der Planung: Thorlux
Typ: SS 20213

oder gleichwertiger Art

angebotenes Fabrikat:

'..............................'

angebotener Typ:

'..............................'
Menge: 38,000 Stk

**9.1.007 Zuleitung 3-adrig,**
Zuleitung 3-adrig,
Länge  3m, 3 x 1,5 mm².
Inkl. 3 pol. Leuchtenanschlußstecker fertig installiert.
Menge: 87,000 Stk

**9.1.008 Verbindungsleitung, 6m**
Verbindungsleitung 6m
Leuchten-Verbindungszuleitung 6 pol. LSZH Kabel,
flammresistent.
Inkl. 6-Wege Stecker und 6-Wege Kupplung.
Doppelverriegelung, starke Zugentlastung.
Länge 6m
Menge: 99,000 Stk

**9.1.009 Verbindungsleitung, 4m**
Verbindungsleitung 4m,
Leuchten-Verbindungszuleitung 6 pol. LSZH Kabel,
flammresistent.
Inkl. 6-Wege Stecker und 6-Wege Kupplung.
Doppelverriegelung, starke Zugentlastung.
Menge: 149,000 Stk

**9.1.010 Smart Gateway**
Smart Gateway

Polycarbonat-Gehäuse, weiß,Tastenfeld aus Silikon. Zentrale Steuerung von bis zu 250 Sensorleuchten. Zentrale Zeitsteuerung der Sensor-Außenleuchten Passwortgeschützt. Kommunikation mit Webinterface über GSM-Mobilfunk.
Maße: 226 x 226 mm, Höhe 43 mm, Aufputz.

Fabrikat der Planung: Thorlux
Typ: Smart Gateway

oder gleichwertiger Art

angebotenes Fabrikat:

'..............................'

angebotener Typ:

'..............................'
Menge: 3,000 St

**9.1.011 Programmiergerät für Leuchten und Sensoren**
Programmiergerät für Leuchten und Sensoren

Zum Programmieren von Betriebseinstellungen für Innen- und Außenleuchten.

Ablesen des Leuchtenstatus und Starten von Systemtests.

Zum Konfigurieren der Drahtloskommunikation und des Mesh-Netzwerks Leuchten.
Menge: 1,000 Stk

**9.1.012 Programmierung Beleuchtung**
Menge: 1,000 psch

### Los 10 Beleuchtung, außen

#### Hauptabschnitt 10.1 Beleuchtung, außen

**10.1.001 LED-Anbau- Rundleuchte**
LED-Anbau- Rundleuchte

LED Modul mit hoher Effizienz
und, 360° Lichtabstrahlung
Maße: 280 mm, Höhe  98 mm
Leistung 16 19 W
Robust, vandalismussicher (keine leicht entfernbare Schrauben, ggf. Sicherheitsbefestigung)
Lichtfarbe / Leistung ca. 15 20 W, ca. 2000 2500 lm

Rundleuchte mit hocheffizienter satinierter Abdeckung, geeignet für Innen- oder Außenbereiche. Robustes Gehäuse aus Aluminium-Druckguss mit flammhemmender Polycarbonat-Abdeckung. Mikrowellen-Bewegungsmelder, Fotozelle und Dauer-Notbetrieb sind erhältlich.

Anwendungsbereiche: Innen- und Außenbeleuchtung für kommunale Wohngebäude, Sicherheitsbereiche, Dächer, öffentliche Treppenhäuser, Wege in Schulen, Krankenhäuser und andere öffentliche Gebäude.

mind. IP44
Fabrikat der Planung: Thorlux
Typ: Thorlux-Prismalette 360-WPM016PXGR

oder gleichwertiger Art

angebotenes Fabrikat:

'..............................'

angebotener Typ:

'..............................'
Menge: 8,000 St

**10.1.002 Programmierung Beleuchtung**
Programmierung Außen-Beleuchtung
Menge: 1,000 psch

### Los 11 Sicherheitsbeleuchtung

**Ausführungsbeschreibung 8 Sicherheitsbeleuchtung (projektspezifische Vorbemerkung**
*Sicherheitsbeleuchtung (projektspezifische Vorbemerkungen)*
Für das Gebäude ist eine Sicherheitsbeleuchtungsanlage bestehend aus einem Zentralbatteriesystem zur Versorgung von Sicherheits- und Rettungszeichenleuchten 230 V AC/DC, mit integrierter Überwachungselektronik in Dauer- und Bereitschaftsschaltung gemäß VDE 0108-100, VDE 0100-560, VDE 0510, UVV (BGV A3, BGV A8), DIN EN 1838, DIN 4844, DIN VDE 0711 und DIN VDE 0712 in der jeweils neusten Fassung anzubieten.

Hinsichtlich der Unterbringung, Installation, Belüftung und der Schutzmaßnahmen sind die einschlägigen Vorschriften wie DIN VDE 0108-100, DIN VDE 0510 sowie für den Brandschutz die DIN VDE 4102 besonders zu beachten.

Leuchten bzw. Fassungen für die Sicherheitsbeleuchtung sind rot zu kennzeichnen. In unmittelbarer Nähe der Brennstellen sind Stromkreisbezeichnungsschilder anzubringen. Diese sind in die Einheitspreise mit einzurechnen. Rettungszeichenleuchten sind in Dauerschaltung auszuführen. Alle weiteren Leuchten werden in Bereitschaftsschaltung vorgesehen.

In den Unterverteilungen der Allgemeinbeleuchtung ist die Netzspannung durch Netzwächter zu überwachen.
Zudem bekommen die Sicherungen der Allgemeinbeleuchtung einen Potentialfreien Kontakt (Hilfskontakt), der überwacht wird.

Es besteht die Fabrikatsvorgabe Gessler, so dass die Unterstation auf die im Bestand vorhandene Zentrale aufgeschaltet werden kann.

Sämtliche Anlagenkomponenten sind zu liefern und mit dem entsprechenden Klein- und Befestigungsmaterial zu montieren.

Abschließend in Betrieb zu nehmen und auf Funktion zu prüfen.

Die Vorbemerkung ist in den EP´s zu berücksichtigen und wird nicht gesondert vergütet. Dies gilt für alle Titel, Positionen, auch wenn nicht gesondert aufgeführt.

**11.001 Sicherheitsbeleuchtungsanlage als Unterstation**
Sicherheitsbeleuchtunganlage als Unterstation

Unterstation im Brandschutzgehäuse zum Anschluss an ein Zentralsystem.

Die SV-Versorgungsleitung von
der Zentrale erfolgt in Einleitertechnik (E30). Zusätzlich ist ein
Bus-Kabel vorzusehen (J-Y(St)Y 2x2x0,8).

Bestückung:
16 Stück Endstromkreise (5A) für Mischbetrieb
IOM24-Modul (optional)
Meldetableau
1 Einbau beigestellter 2-poliger Überspannungs-Ableiter Typ:2
(gemäß LBO) (optional)

E30 Gehäuse
Geprüfter und zugelassener E30-Brandschutzschrank in
Anlehnung an DIN 4102 Teil 2 und Teil 12. Zulassung: ABZ-Nr.Z-86.1-10

liefern, montieren und betriebsfertig anschließen.
Menge: 1,000 St

**11.002 Dreiphasenüberwachung**
Dreiphasenüberwachung BUS-fähig

BUS-fähige Dreiphasenüberwachung zum Anschluss an den
internen Gerätebus
Zur Spannungsüberwachung von Unterverteilern der
Allgemeinbeleuchtung.
Mit 2 potentialfreien Störmeldekontakten
Selektives Nachlaufendes Notlicht durch einstellbare
Nachlaufzeit nach Netzwiederkehr

Folgende Merkmale sind einzuhalten:
Rückschaltverzögerung der Störmeldekontakte nach
Netzwiederkehr
Rückmeldeverzögerung über den BUS nach Netzwiederkehr
Einstellbare Nachlaufzeit 0 / 5 / 10 / 15 Minuten
Blinken der LED der ausgefallenen Phase während der
Nachlaufzeit
Nachlaufzeit am Modul einstellbar
Ansprechwert: 0,85 x UN
3 LEDs zur Anzeige der Netzspannung

Detaillierte Phasenausfallanzeige mit Ortsangabe des
UVA im Klartext
Eindeutige Adressierung über Adressschalter
Funkentstörung: gem. DIN EN 55015
Gehäuse aus hochwertigem Thermoplast
Verteiler-Normgehäuse zur Montage auf
Hutprofilschiene

Incl. Nachlaufzeit für selektives nachlaufendes Notlicht.

Nennspannung: 400 V AC

Zulässiger Temperaturbereich: -15  +40 °

Abmessungen: Länge x Breite x Höhe: 60 mm x 36 mm x 90 mm

Wird ein anderes Fabrikat angeboten, muss die
Gleichwertigkeit der v. g. Merkmale schriftlich
dokumentiert und dem Angebot beigefügt werden. Bei
Sicherheitsleuchten ist eine lichttechnische Berechnung
nachzuweisen und dem Angebot beizufügen. Mehrkosten,
welche durch ein anderes Fabrikat entstehen, werden
nicht vergütet.

Eine EG-Konformitätserklärung zur Einhaltung der
Niederspannungsrichtlinie 2014/35/EG, RoHS-Richtlinie
2011/65/EU, elektromagnetischen Verträglichkeit
2014/30/EU sowie der o.g. Normen ist nachzuweisen. Des
Weiteren sind Datenblätter des Leuchtenherstellers zur
Dokumentation bereitzustellen.

liefern und betriebsfertig montieren

Typ: Dreiphasenüberw.BUS-fähig
Menge: 4,000 St

**11.003 Display, Wandmontage / Deckenmontage**
Display, Wandmontage / Deckenmontage

LED-Rettungszeichenleuchte mit rahmenloser
Acrylglas-Scheibe zum Anschluss  und
NEA-Systeme. Hochwertiges Metallgehäuse
(Kunststoffgehäuse nicht zugelassen) mit strukturierter
Pulverbeschichtung. Der konstruktive Aufbau der Leuchte muss
die Möglichkeit bieten, das LED-Leuchtmittel werkzeuglos zu
tauschen. Das Piktogramm ist mittels Druckverfahren auf die
Acrylglas-Scheibe aufzubringen (Klebe- oder Steckfolien sind
nicht zulässig).
Inklusive Adressbaustein für gemischte Installation (DS/BS in
einem Stromkreis). Die Kommunikation erfolgt über die
Netzzuleitung ohne zusätzliche BUS-Leitung.
Aufbau der Leuchte gemäß DIN EN 60598-1 und -2-22, DIN EN
1838, DIN 4844-1, DIN EN 55015. Piktogramm gemäß DIN EN
ISO 7010.

Ausführung: Systemleuchte
Montage: Wandmontage / Deckenmontage
Schutzart/-klasse: IP41 / I
Leistung (AC/DC): 10VA / 5,5W
Gehäuse: Stahlblech, RAL 9016 (weiß)
Gehäusemaße: 180x270x72mm (HxBxT)
Leuchtmittel: LED
5 Jahre Garantie auf das LED-Leuchtmittel.

liefern, montieren und betriebsfertig anschließen.
Menge: 29,000 St

**11.004 Sicherheitsleuchte Linse (bis 12m), Einbaumontage**
Sicherheitsleuchte (bis 12m),

Einbaumontage

Sicherheitsleuchte in quadratischem Design zum Anschluss Gehäusematerial aus UV
beständigem, lichtdichtem, farbechtem Polycarbonat mit
Flammschutz. Gehäuse ohne Flammschutz werden nicht
zugelassen, da diese die Brandlast erhöhen. Leuchte
bestückbar mit unterschiedlichen Linsenmodulen für die
symmetrische oder asymmetrische Ausleuchtung von
Fluchtwegen bzw.  Flächen. Geeignet für Montagehöhen von 2 -
30m. Für alle Montagehöhen ist ein einheitliches
Leuchten-Gehäuse zu verwenden (bindend vorgeschrieben).
Linse mit symmetrischer Lichtverteilung zur Ausleuchtung
von Flucht- und Rettungswegen sowie Flächen. Lichttechnische
Eigenschaften bei 8m Montagehöhe (bindend vorgeschrieben):
Abstand Leuchte-Leuchte in Fluchtwegen: >6,50m (1lx).
Abstand Leuchte-Leuchte bei Flächen: >15,25m (0,5lx).
Der integrierte Adressbaustein zur Einzelleuchtenüberwachung
muss in Stromkreisen mit gemischter Installation (DS/BS) sowie
für den Betrieb in AC- und DC-Netzen geeignet sein. Die
Kommunikation erfolgt über die Netzzuleitung ohne zusätzliche
BUS-Leitung.
Aufbau der Leuchte gemäß DIN EN 60598-1 und -2-22, DIN EN
1838 und DIN EN 55015.
Gehäusematerial: Polycarbonat
Gehäusefarbe: weiß
Anschlussspannung: 230V AC / 176-275V DC
Anschlussleistung (AC/DC): 6,5VA / 3,5W
Leuchtmittel: LED-Modul (304lm)
Montageart: Aufbaumontage
Ausführung: Systemleuchte mit Überwachung

Schutzart: IP 67
Schutzklasse: II
Abmessung: H:35mm x B:156mm x T:156mm
5 Jahre Garantie auf das LED-Leuchtmittel.

liefern, montieren und betriebsfertig anschließen.
Menge: 8,000 St

**11.005 LED-Spot Linse (bis 12m), Aufbaumontage rund**
LED-Spot (bis 12m),

Aufbaumontage
Sicherheitsleuchte in rundem Design zum Anschluss. Gehäusematerial aus UV
beständigem, lichtdichtem, farbechtem Polycarbonat mit
Flammschutz. Gehäuse ohne Flammschutz werden nicht
zugelassen, da diese die Brandlast erhöhen. Leuchte
bestückbar mit unterschiedlichen Linsenmodulen für die
symmetrische oder asymmetrische Ausleuchtung von
Fluchtwegen bzw. Flächen. Geeignet für Montagehöhen von 2 -
30m. Für alle Montagehöhen ist ein einheitliches
Leuchten-Gehäuse zu verwenden (bindend vorgeschrieben).
Linse mit symmetrischer Lichtverteilung zur Ausleuchtung
von Flucht- und Rettungswegen sowie Flächen. Lichttechnische
Eigenschaften bei 8m Montagehöhe (bindend vorgeschrieben):
Abstand Leuchte-Leuchte in Fluchtwegen: >6,50m (1lx).
Abstand Leuchte-Leuchte bei Flächen: >15,25m (0,5lx).
Der integrierte Adressbaustein zur Einzelleuchtenüberwachung
muss in Stromkreisen mit gemischter Installation (DS/BS) sowie
für den Betrieb in AC- und DC-Netzen geeignet sein. Die
Kommunikation erfolgt über die Netzzuleitung ohne zusätzliche
BUS-Leitung.
Aufbau der Leuchte gemäß DIN EN 60598-1 und -2-22, DIN EN
1838 und DIN EN 55015.
Gehäusematerial: Polycarbonat
Gehäusefarbe: weiß
Anschlussspannung: 230V AC / 176-275V DC
Anschlussleistung (AC/DC): 6,5VA / 3,5W
Leuchtmittel: LED-Modul (304lm)
Montageart: Deckeneinbaumontage
Ausführung: Systemleuchte mit Überwachung
Schutzart: IP 20
Schutzklasse: I
Deckenausschnitt: Ø 68mm
min. lichte Deckenhöhe: 120mm
Abmessung: H:40mm x Ø 75mm
5 Jahre Garantie auf das LED-Leuchtmittel.

liefern, montieren und betriebsfertig anschließen.
Menge: 58,000 St

**11.006 LED-Spot Linse (bis 12m), Aufbaumontage quadratisch**
LED-Spot (bis 12m),

Aufbaumontage
Sicherheitsleuchte in quadratischem Design zum Anschluss Gehäusematerial aus UV
beständigem, lichtdichtem, farbechtem Polycarbonat mit
Flammschutz. Gehäuse ohne Flammschutz werden nicht
zugelassen, da diese die Brandlast erhöhen. Leuchte
bestückbar mit unterschiedlichen Linsenmodulen für die
symmetrische oder asymmetrische Ausleuchtung von
Fluchtwegen bzw. Flächen. Geeignet für Montagehöhen von 2 -
30m. Für alle Montagehöhen ist ein einheitliches
Leuchten-Gehäuse zu verwenden (bindend vorgeschrieben).
Linse mit symmetrischer Lichtverteilung zur Ausleuchtung
von Flucht- und Rettungswegen sowie Flächen. Lichttechnische
Eigenschaften bei 8m Montagehöhe (bindend vorgeschrieben):
Abstand Leuchte-Leuchte in Fluchtwegen: >6,50m (1lx).
Abstand Leuchte-Leuchte bei Flächen: >15,25m (0,5lx).
Der integrierte Adressbaustein zur Einzelleuchtenüberwachung
muss in Stromkreisen mit gemischter Installation (DS/BS) sowie
für den Betrieb in AC- und DC-Netzen geeignet sein. Die
Kommunikation erfolgt über die Netzzuleitung ohne zusätzliche
BUS-Leitung.
Aufbau der Leuchte gemäß DIN EN 60598-1 und -2-22, DIN EN
1838 und DIN EN 55015.
Gehäusematerial: Polycarbonat
Gehäusefarbe: weiß
Anschlussspannung: 230V AC / 176-275V DC
Anschlussleistung (AC/DC): 6,5VA / 3,5W
Leuchtmittel: LED-Modul (304lm)
Montageart: Aufbaumontage
Ausführung: Systemleuchte mit Überwachung

liefern, montieren und betriebsfertig anschließen.
Menge: 31,000 St

**11.007 Sicherheitsleuchte, Aufbaumontage (bis 9m) (weiß)**
Sicherheitsleuchte,

Aufbaumontage (weiß)
Sicherheitsleuchte in rundem Design zum Anschluss
Für den Einsatz im Außenbereich, Schwimmbädern, Reinräumen, und der Lebensmittel-
Industrie (IFS-Konform) geeignet. Gehäusematerial aus UV
beständigem, farbechtem Polycarbonat.Die Lichthaube ist
gegen Vandalismus und Diebstahl zu sichern. Dies ist durch
eine entsprechende Verschraubung am Leuchten-Unterteil
sicherzustellen. Steckbare Lösungen ohne Verschraubungen
sind nicht zugelassen. Symmetrische Ausleuchtung von Flucht-
und Rettungswegen sowie Flächen. Lichttechnische
Eigenschaften bei 9m Montagehöhe (bindend vorgeschrieben):
Abstand Leuchte-Leuchte bei Flächen >60m²: 22,75m (0,5lx).
Abstand Leuchte-Leuchte bei Verkaufsflächen: 18,00m (1lx).
Der integrierte Adressbaustein zur Einzelleuchtenüberwachung
muss in Stromkreisen mit gemischter Installation (DS/BS) sowie
für den Betrieb in AC- und DC-Netzen geeignet sein. Die
Kommunikation erfolgt über die Netzzuleitung ohne zusätzliche
BUS-Leitung.
Aufbau der Leuchte gemäß DIN EN 60598-1 und -2-22, DIN EN
1838 und DIN EN 55015.
Gehäusematerial: Polycarbonat
Gehäusefarbe: weiß
Anschlussspannung: 230V AC / 176-275V DC
Anschlussleistung (AC/DC): 18,5VA / 11,0W
Leuchtmittel: LED-Modul (900lm)
Montageart: Aufbaumontage
Ausführung: Systemleuchte mit Überwachung
Schutzart: IP 66
Schutzklasse: II
Abmessung: H:313mm x B:313mm x T:92mm (Ø 313mm).
5 Jahre Garantie auf das LED-Leuchtmittel.

liefern, montieren und betriebsfertig anschließen.
Menge: 3,000 St

**11.008 Prüfbuch der Sicherheitsbeleuchtung - (102151205)**
Prüfbuch der Sicherheitsbeleuchtung als Ringbuchordner

Für die Protokollierung der durchgeführten Prüfungen,
Inspektionen und Änderungen der
Sicherheitsbeleuchtungsanlage.

Der Prüfbuchordner beinhaltet folgende Hinweise und
Punkte in Papierform, damit eine ausführliche und
lückenlose Dokumentation gewährleistet werden kann:

Allgemeine Hinweise zu Vorschriften
Anlagenspezifische Daten
Verantwortliche Personen
Protokoll der Inbetriebnahme
Protokolle Erstprüfung, wiederkehrende Prüfung durch
Sachverständige
Protokolle Inspektionen und Wartung
Protokoll des Prüfbuchs
Prüfbuchausdrucke
Reparaturen / Instandsetzungen
Anlagenkonfigurationen
Konfigurationsänderungen
Montage- und Betriebsanleitung
Gebrauchsanweisung der Batterie
Prüfprotokoll des Herstellers
Sonstiges
Menge: 1,000 psch

**11.009 Grundprogrammierung und Einweisung**
Einweisung des Betriebspersonals

und Erstellung eines Statusberichtes.
Programmierung der Gerätegrundfunktion.
Menge: 1,000 psch

### Los 12 IT-Verkabelung

**Ausführungsbeschreibung 9 IT-Verkabelung Vorbemerkungen**
*IT-Verkabelung Vorbemerkungen*
IT-Verkabelung Vorbemerkungen

Diese Ausschreibung beinhaltet die komplette IT-Verkabelung.

Alle aktiven Komponenten, wie z. B. Server, sind kein Bestandteil dieser Ausschreibung.

Fabrikatsvorgaben der Stadt Brilon, die in den Positionen aufgeführt sind, sind einzuhalten.

Das Gebäude erhält ein Datenkommunikationsnetz in Kombination mit dem TK-Netz als strukturierte Verkabelung mit geschirmtem Twisted-Pair-Kabel Cat. 7.

Alle Anschlussdosen werden als geschirmte Dosen RJ45, Quasistandard Cat 7, ausgeführt. Die Verkabelung erfolgt sternförmig vom jeweiligen Verteilerschrank zu den RJ45-Anschlussdosen. Alle Anschlussdosen werden nach EIA/TIA 8-polig aufgelegt. Auf die Anschluss- vorschriften des Herstellers ist zu achten.

Anschluss der Cat-3-Verkabelung nach Standard des Systemlieferanten.

Im vorderen Bereich des It-Racks, sind Kabelbügel für die Leitungsführung der Patchkabel vorzusehen. Diese müssen sowohl horizontal, als auch vertikal vormontiert sein.

Es ist in jeder Hinsicht eine saubere und übersichtliche Installation durchzuführen.

Es ist unbedingt erforderlich, dass die folgenden angebotenen Komponenten aufeinander abgestimmt sind.

Das Verkabelungssystem (Kabel und Anschlüsse) muss den Forderungen zur EMV nach EN 55022 (Störungsabstrahlung) und EN 50082-1 (Störfestigkeit) und den Spezifikationen der europäischen Norma EN 50173 für Class-D-Netze entsprechen. Die Datenübertragung bis 100 MHz bei einer Leitungslänge bis 90 m muss gewährleistet und nachgewiesen werden.

Die Anschlusstechnik muss eine durchgängige großflächig aufgelegte Schirmung gewährleisten.

Hierfür und für die Montage benötigte Materialien und Montagezeiten sind in die Einheitpreise einzurechnen.

#### Hauptabschnitt 12.1 IT-Komponenten

**12.1.001 Datenkommunikations- und Verteilerschrank 42 HE**
IT Rack, Ausbauhöhe 42 HE, Aluminium-Stahlblechtür, belüftet vorne, zweiteilige belüftete Stahlblechtür hinten.
Rahmengestell:
Vormontiertes IT-Rack, bestehend aus einem verwindungssteifen,
verschweißten, allseitig symmetrischen Rahmengestell aus gewalztem Stahlblech.

19"-Ausbaukomponenten bestehend aus 12 Stk. 19"-Fastener 1 HE,
kontaktierend und 25 Stk. Innensechsrund-Schrauben, leitend, mit Unterlegscheiben in der Gewindegröße M5.
Potenzialausgleich:
Alle Beplankungsteile mit automatischem Potenzialausgleich bzw.
vorbereitet zur Befestigung von Erdungsbändern.
Inkl. 19"-Befestigungszubehör.

Material:
Schrankgerüst, Dach: Stahlblech 1,5 mm
Rücktür: Stahlblech 1,5 mm
Fronttür: Aluminium, Stahlblech 1,5 mm
19"-Profilschienen: Stahlblech 2,5 mm
Oberflächenausführung (Stahlblech):

Oberfläche:
Flachteile, Türen, Innenausbau, lackiert RAL 7035/9005
Aluminiumfronttüre, vertikal, Aluminium, silbergrau eloxiert
Aluminiumfronttüre, horizontal, Aluminium, lackiert, RAL 9005
Aluminiumfronttüre, Stahlblech Inlett, lackiert, RAL 9005
Approbationen:
UL2416 NITW (NFPA70, NFPA75)
IEC/EN 60950 (CB Zertifikat und Report)
IEC/EN 62368 (CB Zertifikat und Report)
Abmessungen (BHT): 800x2000x1000 mm

Größe 800x1000x2000

Bauherrenvorgabe:
Fabrikat: Ritter
Typ: VX-IT Dynamic inklusive Potenzialausgleich, Seitenwänden und Sockel

oder gleichwertig

angebotenes Fabrikat:
'..............................'

angebotener Typ:
'..............................'
Menge: 3,000 St

**12.1.002 Schrank-Sockel 19"-Standschrank**
Schrank-Sockel 19"-Standschrank

Bauhöhe 100 mm für den vorstehend beschriebenen LAN-Schrank

inkl. klein und Befestigungsmaterial liefern und betriebsfertig montieren.

angebotenes Fabrikat:

'..............................'

angebotener Typ:

'..............................'
Menge: 3,000 St

**12.1.003 Rangierpanel mit 5 Rangierösen, 1HE**
Rangierpanel mit 5 Rangierösen, 1HE
19"-Frontplatte für Quer-Rangierungen mit fünf
Führungsringen
Menge: 6,000 Stk

**12.1.004 Geräteboden 19" bis 800 mm**
Menge: 4,000 Stk

**12.1.005 19" Patchpanel RJ45, KAT. 6a 1 HE mit 24 Stück RJ45**
19" Patchpanel RJ45, KAT. 6a 1 HE mit 24 Stück RJ45 Buchsen vollgeschirmt

hochgeschirmtes Verteilerfeld zum Einsatz instrukturierten Verkabelungssystemen
entsprechend Cat.6a gem. NWIP IEC 60603-7-51, geeignet für die Anwendung 10GE
TIA/EIA 568B.2-1 De-Embedded Testing
Verteilerfeld bestückt mit 24 geschirmten RJ45 Buchsen Cat. 6a bis 500 MHz
Gehäuse aus Stahlblech chromatisiert Dicke 1,5 mm.
Separate Frontblende, die mit dem Gehäuse verschraubt ist.
Der mechanische robuste Aufbau verhindert ein durchbiegen des Patchfeldes
aufgrund des Gewichtes der aufgelegten Datenkabel.
Kabelanschluss über rückwärtige 8-polige LSA-Module
Bedruckung frontseitig von 1 - 24 einschließlich 19"-Befestigungssatz
mit 24 leitenden Kabelbindern mit Mantelgeflecht für
360° Schirmkontaktierung der Datenkabel
Erdungsschraube
Farbe Frontblende: RAL 7035 hellgrau
Einbau des Panels in 19" Verteiler und Auflegen der
Kabel gemäß EN50174

Fabrikat: Telegärtner
Typ: AMJ Module 24 Port

oder gleichwertig

angebotenes Fabrikat:

'..............................'

angebotener Typ:

'..............................'
Menge: 11,000 St

**12.1.006 19" LWL Spleiß-/Verteilerbox 12x LC-Duplex, Single- und Multimode**
19" LWL Spleißbox, Serie Fiber-Patch M fix 2HE

Verteilergehäuse zum Einbau in 19"-Schränke für die universelle Aufnahme aller gängigen werks- oder vor Ort konfektionierten Kabeltypen. Der Fiber-Patch M fix kann auch als Trockenmuffe eingesetzt werden. Kompakte Ausführung mit integrierter Steckerplatte, hinten beidseitig mit Kabeleinführung. Die Kabelbefestigung erfolgt direkt am Gehäuse. Für Spleißarbeiten wird das gesamte Gehäuse inklusive Kabel demontiert.
liefern und montieren
Menge: 6,000 Stk

**12.1.007 EDV-Einfachdose u. P.**
EDV-Einfachdose u. P.

Geschirmter Installationskit, Schrägauslass für die
Montage nach DIN in BK oder UP, inkl. Dosenkörper
mit angespitzten Klemmstücken, Randsteckverbindern,
Trag- und Abdeckplatten, RAL-Farbe in Absprache
mit der Bauleitung, einschließlich Beschriftung.

Fabrikat: Telegärtner

oder gleichwertig

angebotenes Fabrikat:

'..............................'

angebotener Typ:

'..............................'

inkl. u.-P.-Dose liefern, montieren und betriebsfertig anschließen.
Menge: 18,000 St

**12.1.008 EDV-Doppeldose u. P.**
EDV-Doppeldose u. P.

Geschirmter Installationskit, Schrägauslass für die
Montage nach DIN in BK oder UP, inkl. Dosenkörper
mit angespitzten Klemmstücken, Randsteckverbindern,
Trag- und Abdeckplatten, RAL-Farbe in Absprache
mit der Bauleitung, einschließlich Beschriftung.

Fabrikat: Telegärtner

oder gleichwertig

angebotenes Fabrikat:

'..............................'

angebotener Typ:

'..............................'

inkl. u.-P.-Dose liefern, montieren und betriebsfertig anschließen.
Menge: 86,000 St

**12.1.009 EDV-Doppeldose a. P.**
EDV-Doppeldose a. P.

Geschirmter Installationskit, Schrägauslass für die
Montage nach DIN in BK oder UP, inkl. Dosenkörper
mit angespitzten Klemmstücken, Randsteckverbindern,
Trag- und Abdeckplatten, RAL-Farbe in Absprache
mit der Bauleitung, einschließlich Beschriftung.

Fabrikat: Telegärtner

oder gleichwertig

angebotenes Fabrikat:

'..............................'

angebotener Typ:

'..............................'

inkl. u.-P.-Dose liefern, montieren und betriebsfertig anschließen.
Menge: 12,000 St

**12.1.010 EDV-Doppeldose im BR-Kanal**
EDV-Doppeldose im BR-Kanal

Geschirmter Installationskit, Schrägauslass für die
Montage nach DIN in BK oder UP, inkl. Dosenkörper
mit angespitzten Klemmstücken, Randsteckverbindern,
Trag- und Abdeckplatten, RAL-Farbe in Absprache
mit der Bauleitung, einschließlich Beschriftung.

Fabrikat: Telegärtner

oder gleichwertig

angebotenes Fabrikat:

'..............................'

angebotener Typ:

'..............................'

inkl. u.-P.-Dose liefern, montieren und betriebsfertig anschließen.
Menge: 30,000 St

#### Hauptabschnitt 12.2 IT-Leitungen

**12.2.001 Datenkabel Kat.7**
Datenkabel Kat.7
Datenkabel gemäß Cat. 7A+ für Anwendungen der Class D,
Grundposition 001.0
Datenkabel gemäß Cat. 7A+ für Anwendungen der Class D
Class E / EA und Class F / FA
S-FTP, flammwidrig
(4x2xAWG22/1), simplex Spezifiziert bis 1200 MHz

Aufbau:
Massiver blanker Kupferleiter, AWG 22
Aderisolierung aus halogenfreiem Foam/Skin-Material
Jedes Paar ist einzeln mit Folie geschirmt (PIMF)
komplette Abschirmung aus verzinntem
Kupferdrahtgeflecht
geringe Signal-Laufzeitunterschiede zwischen den Paaren
(low skew)
Brandverhalten Dca-s1a, d1, a1
Außendurchmesser: 7,7x16,2 mm²

Elektrische Eigenschaften bei 20°C:
Dämpfung:
16/62,5/100/300/600/1200 MHz,
8/13,8/17,5/30,8/44,0/63,6 dB/100 m
Nahnebensprechdämpfung:
16/62,5/100/300/600/1200 MHz:
>100/>100/>100/103,0/95,0/80,0 dB/100 m
Impedanz bei 1 - 100 MHz 100 ? +/- 5%
Betriebskapazität: 42 pF/m
Ausbreitungsgeschwindigkeit: 0,76c
Signallaufzeit bei > 10 MHz: 4,2 ns/m
Skew: 6 ns/100m
Geflechtsbedeckung: ca. 65%
Trennklasse: D
Kopplungswiderstand (nom.): <2 mOhm p.M bei 10MHz
Schirmdämpfung (nom.): 80 dB 100 bis 1000 MHz
Kopplungsdämpfung (nom.): 90 20log(f/100) dB,
100 bis 1000 MH

Weitere Eigenschaften:
Zugkraft: max. 358N
Biegeradius für einmaliges Biegen: 45mm über flache
Seite
beim Verlegen/ Einziehen: 65mm über flache Seite
Betriebstemperatur: -20°C bis + 60°C
Verlegetemperatur: 0°C bis + 50°C
Chemische Eigenschaften:
Frei von gefährlichen Stoffen nach RoHS 2011/65/EU
Menge: 440,000 m

**12.2.002 Datenkabel Kat.7 Duplex**
Datenkabel Kat.7 Duplex

Datenkabel gemäß Cat. 7A+ für Anwendungen der Class D,
Grundposition 001.0
Datenkabel gemäß Cat. 7A+ für Anwendungen der Class D
Class E / EA und Class F / FA
S-FTP, flammwidrig
(2x 4x2xAWG22/1), simplex Spezifiziert bis 1200 MHz

Aufbau:
Massiver blanker Kupferleiter, AWG 22
Aderisolierung aus halogenfreiem Foam/Skin-Material
Jedes Paar ist einzeln mit Folie geschirmt (PIMF)
komplette Abschirmung aus verzinntem
Kupferdrahtgeflecht
geringe Signal-Laufzeitunterschiede zwischen den Paaren
(low skew)
Brandverhalten Dca-s1a, d1, a1
Außendurchmesser: 7,7x16,2 mm²

Elektrische Eigenschaften bei 20°C:
Dämpfung:
16/62,5/100/300/600/1200 MHz,
8/13,8/17,5/30,8/44,0/63,6 dB/100 m
Nahnebensprechdämpfung:
16/62,5/100/300/600/1200 MHz:
>100/>100/>100/103,0/95,0/80,0 dB/100 m
Impedanz bei 1 - 100 MHz 100 ? +/- 5%
Betriebskapazität: 42 pF/m
Ausbreitungsgeschwindigkeit: 0,76c
Signallaufzeit bei > 10 MHz: 4,2 ns/m
Skew: 6 ns/100m
Geflechtsbedeckung: ca. 65%
Trennklasse: D
Kopplungswiderstand (nom.): <2 mOhm p.M bei 10MHz
Schirmdämpfung (nom.): 80 dB 100 bis 1000 MHz
Kopplungsdämpfung (nom.): 90 20log(f/100) dB,
100 bis 1000 MH

Weitere Eigenschaften:
Zugkraft: max. 358N
Biegeradius für einmaliges Biegen: 45mm über flache
Seite
beim Verlegen/ Einziehen: 65mm über flache Seite
Betriebstemperatur: -20°C bis + 60°C
Verlegetemperatur: 0°C bis + 50°C
Chemische Eigenschaften:
Frei von gefährlichen Stoffen nach RoHS 2011/65/EU
Menge: 4950,000 m

**12.2.003 Fachgerechtes Auflegen der Datenkabel auf Patchfeld**
Menge: 653,000 Stk

**12.2.004 LWL-Außenkabel A-DQ(ZN)B2Y 1x24E9/125 OS2**
LWL-Außenkabel A-DQ(ZN)B2Y 1x24E9/125 OS2
Die LWL-Außenkabel A-DQ(ZN)B2Y OS2 sind trockene, längs- und querwasserdichte LWL-Kabel, ausgestattet mit Singlemode-Fasern E9/125µm gemäß ITU-T Rec. G.652.D, G.657.A1 und IEC 60 793-2-50 Typ B1.3.
Der optische Kern jeder Faser besteht aus Quarz (SiO2) dotiert mit Germaniumdioxid (GeO2), der optische Mantel aus reinem Quarz (SiO2).
Die Primärbeschichtung der einzelnen Fasern im Zweischichtaufbau besteht aus UV ausgehärtetem Acrylat und hat einen Durchmesser von 245µm +/-10 µm.

Aufbau Kabel:
- Bündelader gel-gefüllt
- Bewehrung: Multifunktionale Glasroving-Umspinnung als Zugentlastungselemente und nicht-metallischer Nagetierschutz
- Außenmantel: Polyethylen (PE),Nennwandstärke ca. 1,0 mm

Brandverhalten:
Halogenfreiheit: nach IEC 60754-1
Azidität der Brandgase: nach IEC 60754-2

Thermische Eigenschaften:
Transport und Lagerung: - 25°C bis + 70°C
Verlegung: - 5°C bis + 50°C
Im Betrieb nach IEC 60794-1-2 F1: - 25°C bis + 60°C

Features
- Anzahl Fasern: 24
- Mantelfarbe: schwarz
- Faserkategorie: OS2
- UV-beständig: ja
- Aufbau: zentrale Bündelader (gel-gefüllt)
- Bewehrung: nicht-metallischer Nagetierschutz
- Verlegeart: Verlegung außerhalb von Gebäuden in Kabelkanälen, Rohren und auf Kabelpritschen
- Direkte Erdverlegung: zulässig
- Min. Biegeradius fest verlegt / bei Montage: 15x / 20x Außendurchmesser
- Max. Zugkraft: kurzzeitig 1750N
- Max. Querdruckfestigkeit: langzeitig 1500N/dm
Menge: 450,000 m

**12.2.005 LWL-Universalkabel Mehrmodenfaser U-DQ(ZN)H(BN)H 12G50/125 oberhalb Zwischendecke**
LWL-Außenkabel als Mehrmodenfaser, 4 Fasern,  Mehrmodenfaser OM 4, typisch 10 Gbps bis 300 m, metallfrei, bewehrt mit Innenmantel, A/I-DQ(ZN)B2Y 12G50/125 OM4.
Beidseitig mit konfektionierten LC Steckern MM und Staubschutzkappe. Inkl. Kabelziehelement und beidseitiger Beschriftung. In vorh. Rohre im Erdreich und Weiterführung im Gebäude, mit mehreren Kabeln belegt, mechanische Anforderungen DIN EN 60794-1-2 (VDE 0888-100-2), längs- und querwasserdicht.
Menge: 200,000 m
Leistungsbereichkatalog: 061
DIN276_18: 457
DIN276_08: 457

**12.2.006 Spleißen LWL Leitungen**
Menge: 72,000 St

#### Hauptabschnitt 12.3 IT-Dienstleistungen

**12.3.001 Messung LWL**
Messung LWL-Kabel, DIN EN 50173, Nachweis der Polarität, Länge und Einfügedämpfung, Dokumentation vorab digital zur Prüfung und nach nach Freigabe als Ausdruck und auf Datenträger, im PDF-Format und mit Originaldateien, als Standard-Report, in 2-facher Ausfertigung.
Menge: 55,000 St

**12.3.002 Messung Cu PL Link E**
Messung Kupferkabel PL (Permanent Link) - Installationsstrecke, DIN EN 50173-1 (VDE 0800-173-1), Link Klasse E, Darstellung der Messung als Tabelle, Dokumentation vorab digital zur Prüfung und nach Freigabe als Ausdruck und auf Datenträger, im PDF-Format und mit Originaldateien, als Standard-Report, in einfacher Ausfertigung.
Menge: 389,000 St

### Los 13 Lautsprecheranlage

**Ausführungsbeschreibung 10 Fabrikatsvorgabe**
*Fabrikatsvorgabe*
Fabrikatsvorgabe

Für die nachfolgenden Positionen gilt aufgrund von Bestandskomponenten die Fabrikatsvorgabe des Bauherrn.

"Bosch - Dynacord".

**13.001 SAA-Zentrale als Unterzentrale**
*** Leitbeschreibung
SAA-Zentrale als Unterzentrale

komplett betriebsfertig verdrahtet,
bestehend aus:

19" Drehrahmen-Gestell-Schrank
Ausbauhöhe beträgt 40 HE, Glassichttür vorne,
Rückwand hinten,
IP30 Ausführung. Aktive Be- und Entlüftung mittels innenliegendem Dachlüfter inkl. Temperaturregler.
Rahmengestell:
Schrank, bestehend aus einem verwindungssteifen, verschweißten, allseitig
symmetrischen Rahmengestell aus gewalzten, 9-fach gekanteten, geschlossenen
Hohlprofilen, mit Lochung im Maßraster von 25 mm.
Rahmen mit integrierten Blindnietmuttern M6, zur schutzartgerechten Befestigung
von Beschlagteilen am Profil. Alle Profilkanten abgerundet. Horizontale
Profile mit integrierter Rinne oberhalb der PU Schaum-Dichtung zum Schutz der selbigen.
Umlaufend gleiche Profile mit zwei Montageebenen, von innen und außen zugänglich,
für den platzsparenden und schnellen Innenausbau. Vierkantlochung rundum für den Einsatz von Käfigmuttern und
metrische Schrauben bis M8.

Boden:
Angeschweißter Bodenrahmen mit integrierter Verstärkung zur direkten Verschraubung
des Schrankes von der Gehäuseinnenseite mit dem Untergrund.
Bodenrahmen vorkonfiguriert mit, geschlossenem Bodenmodul und Schwerlastschienen.
Grundschrank bereits ausgerüstet mit vormontiertem, 100mm hohen Sockelsystem.
Sockeleckstücke und Sockelblenden seitlich, geschlossen, bereits vormontiert.
Front- und rückseitige Sockelblende, belüftet, sind dem Lieferumfang zur
nachträglichen, werkzeuglosen Montage beigefügt.
Dies ermöglicht den vereinfachten
Transport zum Einsatzort mittels Hubwagen oder Gabelstapler. Anreihbar nach allen Seiten.
Belastbar bis 3.500 N, statisch.

Fronttür:
Aluminiumsichttür (IP 55) mit Sichtscheibe aus 3 mm Einscheibensicherheitsglas
(ESG), eingefasst in Aluminiumprofilen, vertikal silbergrau eloxiert, horizontal lackiert,
RAL 9005. Tür, mit aufgeschäumter
Dichtung, dreifach scharniert, mit Stangenverschluss vierfach verriegelt.
Türanschlagwechselbar, mit unverlierbaren Scharnierstiften,
Türöffnungswinkel 240° bei Einzelaufstellung, 105° in Anreihung. Tür mit Komfortgriff
für Profilhalbzylinder (30/10) mm, bestückt mit Sicherheitsschließung 3524 E.

Rück- & Seitenwände:
Rückwand verschraubt von hinten, Variante (IP55), innen Montageplatte für die
Anbringung von Klemmen, Kanälen, usw. Beidseitig einteilige, verschraubte Seitenwände,
Variante (IP 55).

Dachblech:
Dachblech, mit einseitiger Kabeleinführung, über Bürstenleisten. Dach inkl. innenliegender
Lüftereinheit zur aktiven Be- / Entlüftung mit Temperaturregler.

Montageebenen:
Schrank vormontiert mit einem 482,6 mm (19") - 40 HE Großschwenkrahmen
mit seitlicher Verschlussblende, inkl. 2 Pkt. Stangenverschluss und
Sicherheitsschließung 3524 E, austauschbar gegen Profilhalbzylinder (30/10) mm,
Scharnieröffnungswinkel 180°.
Die statische Gesamtbelastbarkeit des
Schwenkrahmens beträgt 3.500 N.
Potenzialausgleich:
Alle Beplankungsteile mit automatischem Potenzialausgleich bzw. mit Erdungsbändern
befestigt.
Inklusive werkseitige Montage und Verkabelung.
Abmessungen (BHT): 820x2130x880 mm

Fabrikat: Dynacord
Typ: SWR 40 8820 VX AC
Menge: 1,000 St
*Unterbeschreibung 1 Digitaler Systemcontroller*
Digitaler Systemcontroller

Fabrikat: Dynacord
Typ: PMX-4CR12
Menge: 1,000 St
*Unterbeschreibung 2 OMNEO Interface-Modul*
OMNEO Interface-Modul

Fabrikat: Dynacord
Typ: OM-1
Menge: 1,000 St
*Unterbeschreibung 3 Sprachalarmierungs-Router*
Sprachalarmierungs-Router, 4x4 Matrix, 24 Zonen,
zertifiziert nach EN 54-16
Hersteller: Dynacord
Typ: PMX-4R24
Menge: 2,000 St
*Unterbeschreibung 4 Hutschienen-Switch*
Hutschienen-Switch

Fabrikat: Dynacord
Type: LT-802GBTME/BO
Menge: 1,000 St
*Unterbeschreibung 5 Port Gigabit Ethernet SFP-Modul*
Port Gigabit Ethernet SFP-Modul

Fabrikat: Dynacord/Moxa
Typ: SFP-GSX/LCI-AE
Menge: 2,000 St
*Unterbeschreibung 6 Funkempfänger*
Funkempfänger

Fabrikat: Dynacord
Typ: FU20Pro
Menge: 1,000 St
*Unterbeschreibung 7 End of Line Überwachungsmodul-Satz*
End of Line Überwachungsmodul-Satz

Fabrikat: BOSCH-Dynacord
Typ: PLN-1EOL
Menge: 8,000 St
*Unterbeschreibung 8 Time-Editor*
Time-Editor,

Fabrikat: Dynacord
Typ: Time-Editor
Menge: 1,000 St
*Unterbeschreibung 9 Class D System Verstärker*
Class D System Verstärker

Fabrikat: Dynacord
Typ: PMX-2P500
Menge: 2,000 St
*Unterbeschreibung 10 Mikroprozessor gesteuertes Akkuladegerät*
Mikroprozessor gesteuertes Akkuladegerät

Fabrikat:  Dynacord
Typ: PLN-24CH12
Menge: 1,000 St
*Unterbeschreibung 11 Batterie 120 AH 12 V,*
Batterie 120 AH 12 V

Fabrikat: Dynacord
Typ: BAT-120
Menge: 2,000 St
*Unterbeschreibung 12 Ausgangsverteiler*
Ausgangsverteiler

Fabrikat: Dynacord
Typ: AV
Menge: 1,000 St

**13.002 Digitale Mikrofonsprechstelle Promatrix 6000**
Digitale Mikrofonsprechstelle Promatrix 6000

Fabrikat: Dynacord
Type: PMX-15CST
Menge: 4,000 Stk

**13.003 Einbau-Taster / -Schalter**
Einbau-Taster / -Schalter rot

Fabrikat: Dynacord
Type: EB DPC
Menge: 4,000 Stk

**13.004 Feuerwehrsprechstelle**
*** Leitbeschreibung
Feuerwehrsprechstelle

Fabrikat: Dynacord
Typ: PMX-15CST
Menge: 1,000 St
*Unterbeschreibung 1 Feuerwehrgehäuse für Sprechstellen*
Feuerwehrgehäuse für Sprechstel

Fabrikat: Dynacord
Typ: FW-GH PVA/PM6
Menge: 1,000 St
*Unterbeschreibung 2 Handmikrofon*
Handmikrofon

mit Halterung, Spiralkabel und Taster.

Fabrikat: Dynacord
Typ: LBB9081
Menge: 1,000 St

**13.005 A/B Deckenlautsprecher 2x6 W EN54-24**
A/B  Deckenlautsprecher 2x6 W EN54-24

Fabrikat: Dynacord
Typ: LC7-UM06E3-AB
Menge: 165,000 St

**13.006 A/B Wandaufbaulautsprecher 2x6 W EN54-24**
A/B Wandaufbaulautsprecher 2x6 W EN54-24

Fabrikat: Dynacord
Typ: LB7-UC06E-AB
Menge: 12,000 St

**13.007 Deckeneinbaulautsprecher,**
Deckeneinbaulautsprecher

Fabrikat: Dynacord
Type: LBC3086/41
Menge: 1,000 Stk

**13.008 Runde Metall Feuerschutzhaube**
Runde Metall Feuerschutzhaube

Fabrikat: Dynacord
Type: LBC3081/02
Menge: 1,000 Stk

**13.009 Metall-Aufbaulautsprecher zertifiziert gemäß EN 54/24**
Metall-Aufbaulautsprecher

Fabrikat: Dynacord
Type: LBC3018/01
Menge: 1,000 Stk

**13.010 15/10 Watt Hornlautsprecher**
15/10 Watt Hornlautsprecher

Fabrikat: Dynacord
Type: LH1-10M10E
Menge: 10,000 Stk

**13.011 Pauschale für Einpegelung, Programmierung**
Pauschale für Einpegelung, Programmierung

Einmessung und Einweisung in die Funktion und Bedienung der Ela- Anlage bei max. 2 Anfahrten. Einschl. Hersteller-Zertifikat über die Werksfertigung der Zentraleinheit sowie eine Einheitlichkeitsbescheinigung des Herstellers des gesamten Beschallungssystems.
Menge: 1,000 psch

### Los 14 Brandmeldetechnik, System

**Ausführungsbeschreibung 11 Brandmeldetechnik**
*Brandmeldetechnik*
Brandmeldetechnik Vorbemerkungen

Es sind nur Bieter mit einer "Errichter-Anerkennung" durch den Verband der Schadensversicherer (VdS) zugelassen.

Die Anlage ist als Unterzentrale zu errichten und später mit auf den bestand der PET aufzuschalten. Aus diesem Grund besteht eine Fabrikatsvorgabe BOSCH.

Im Bestand ist die Aufschaltung auf die Feuerwerhr. DIe Laufkarten für den Neubau sind 2fach zu hinterlegen.

Die Anlage ist entsprechend der TAB der örtlichen Feuerwehr zu errichten. Vor Beginn der Arbeiten ist die Werk- und Montageplanung durch die Feuerwehr freigeben zu lassen.

*Hinweis: Fabrikatsvorgabe*
Fabrikatsvorgabe
Für die nachfolgenden Positionen gilt aufgrund von Bestandskomponenten die Fabrikatsvorgabe des Bauherrn.

"Bosch- Dynacord".

#### Hauptabschnitt 14.1 Brandmeldetechnik, System

**14.1.001 Brandmeldeunterzentrale**
Brandmeldeunterzentrale

Die Brandmelderzentrale muss den einschlägigen Normen und Richtlinien wie EN54 Teil 2 und 4, VDE 0833 und VdS 2095 entsprechen.

Die modulare Brandmelderzentrale verarbeitet Signale aller automatischen und nichtautomatischen Brandmelder. Die Zentrale lässt sich im Netz mit bis zu weiteren 31 Stationen (Brandmelderzentralen und Bedienterminals) vernetzen.

Fabrikat: Bosch
Typ: AVENAR Panel 8000

liefern und betriebsfertig anschließen und montieren.

inkl.Hinweisschild "BMZ" Klebefolie
Menge: 1,000 St

**14.1.002 F30 Brandschutz-Gehäuse**
Menge: 1,000 St

**14.1.003 Abgesetzte Bedieneinheit**
Abgesetzte Bedieneinheit

Fabrikat: Bosch
Typ: FPE-8000-FMR
Menge: 1,000 St

**14.1.004 Feuerwehr-Schnittstellenmodul**
Feuerwehr-Schnittstellenmodul

Fabrikat: Bosch
Typ: ENO 0000 B
Menge: 1,000 St

**14.1.005 Zentralenparallelanzeige**
Zentralenparallelanzeige

Fabrikat: Bosch
Typ: ZPA2002-RE RAL9011
Menge: 4,000 St

**14.1.006 Funktionszusatzpaket LSN**
Menge: 17,000 St

**14.1.007 Übertragungseinrichtung für Fernalarm**
Menge: 1,000 St

**14.1.008 Übertragungsgerät**
Übertragungsgerät

Fabrikat: Bosch
Typ: AT 5000 IP / GSM
Menge: 1,000 St

**14.1.009 Fernwartung**
Fernwartung einrichten

Fabrikat: Bosch
Typ: EffiLink
Menge: 1,000 St

**14.1.010 ESPA Schnittstelle Anbindung**
Menge: 1,000 St

**14.1.011 Verteilergehäuse**
Verteilergehäuse

Fabrikat: Bosch
Typ: IGA IP54
Menge: 1,000 St

**14.1.012 Überspannungsschutz**
Überspannungsschutz

5 Stk.:
Fabrikat: DEHN
Typ: BLITZDUCTOR XT Basisteil

5 Stk.:
Fabrikat: DEHN
Typ: BLITZDUCTOR XT LifeCheck-Module
Menge: 1,000 St

**14.1.013 Feuerwehr-Informations / Bediensystem**
Feuerwehr-Informations / Bediensystem

Fabrikat: Bosch
Typ: Bediensystem A3.
Menge: 1,000 St

**14.1.014 Peripheriegeräte**
Peripheriegeräte

Fabrikat: Bosch
Typ: TTY-Busmodul für FW-Peripheriegeräte
Menge: 1,000 St

**14.1.015 BS Anschlussleiste LSA-Plus**
BS Anschlussleiste LSA-Plus

Fabrikat: Bosch
Typ: 20DA
Menge: 1,000 St

**14.1.016 Redundanzmodul FAT**
Menge: 1,000 St

**14.1.017 FSD (Feuerwehr Schlüsseldepot)**
FSD (Feuerwehr Schlüsseldepot)

bestehend aus:
- Kombi-Regenschutz für FSD und FSE
- Kruse FW Schlüsseldepot (FSD) basic
  Schlüsselüberwachung x2 für FSD Basic
- Hohlwand Adapter für FSD Basic
- Mauerzarge für FSD Basic
- LED Licht zur Innenraumbeleuchtung des FSD
- Netzteil zur Versorgung des Schlüsseldepots- Heizung
Menge: 1,000 St

**14.1.018 FSE (Freischaltelement)**
FSE (Freischaltelement)

Fabrikat: Kruse
Menge: 1,000 St

**14.1.019 Blitzleuchte Rot**
Blitzleuchte Rot

Fabrikat: Bosch
Typ: FNS-320-SRD.
Menge: 3,000 St

**14.1.020 Wärmemelder**
Wärmemelder

Thermisch

Automatischer punktförmiger Brandmelder nach DIN EN 54-5 zur Detektion von Bränden mit schnellem Temperaturanstieg und Maximalauswertung bei langsamen Temperaturanstieg. zum Anschluss an Ring- und oder Stichleitung.

Fabrikat: Bosch
Typ: FAH-425-T-R
Menge: 7,000 St

**14.1.021 Rauchmelder**
Rauchmelder

AVENAR detector 4000 optisch/thermisch
FAP-425-OT-R

Optisch / Thermisch

Automatischer punktförmiger Brandmelder nach DIN EN 54-5 zur Detektion von Bränden mit schnellem Temperaturanstieg und Maximalauswertung bei langsamen Temperaturanstieg. zum Anschluss an Ring- und oder Stichleitung.

Fabrikat: Bosch
Typ: FAH-425-OT-R
Menge: 119,000 St

**14.1.022 Melder, dual- optisch / thermisch / chemisch**
Melder, dual- optisch / thermisch / chemisch

Fabrikat: Bosch
Typ: FAP-425-OT-R
Menge: 1,000 St

**14.1.023 Meldersockel**
Meldersockel

Fabrikat: Bosch
Typ: MS 400
Menge: 120,000 St

**14.1.024 Sockel Signalgeber**
Sockel Signalgeber
und Beschriftung

Fabrikat: Bosch
Typ: FNM-420-A-BSWH
Menge: 13,000 St

**14.1.025 Handfeuermelder**
Handfeuermelder

Fabrikat: Bosch
Typ: Handfeuermelder IP 52
Menge: 12,000 St

**14.1.026 Handfeuermelder**
Handfeuermelder

Fabrikat: Bosch
Typ: Handfeuermelder IP54
Menge: 1,000 St

**14.1.027 Melderschild für Automatische Melder**
Menge: 237,000 St

**14.1.028 Ansaugrauchmelder**
Ansaugrauchmelder

in LSN Bustechnik inkl. einem Detektormodul

inkl. Kunststoff-Kugelhahn PVC m Klebemuffen
Rückschlagventil RSV-R25
Rohr M25
Menge: 1,000 St

**14.1.029 Luftfilter**
Luftfilter

Fabrikat: Bosch
Typ: FAS-ASD-FL.
Menge: 2,000 St

**14.1.030 Energieversorgung im Alarmierungsbereich**
Menge: 4,000 St

**14.1.031 Blitzleuchte**
Blitzleuchte

Fabrikat: Bosch
Typ: FNS-420-R
Menge: 3,000 St

**14.1.032 Relaiskoppler für Netztspannung**
Relaiskoppler für Netztspannung

Fabrikat: Bosch
Typ: FLM-420 RHV-S
Menge: 5,000 St

**14.1.033 Anschaltung der Fremdsysteme**
Menge: 5,000 St

**14.1.034 Relaiskoppler für Niederspannung**
Relaiskoppler für Niederspannung

FLM-420-RLV8-S
Menge: 2,000 St

**14.1.035 Input-Koppler mit Relais**
Input-Koppler mit Relais

FLM-420-I8R1
Menge: 4,000 km

**14.1.036 Schlüsselschalter mit 2 LED und Schließeinsatz**
Menge: 1,000 St

**14.1.037 Verteiler VKA 4 bis 80 DA**
Menge: 1,000 St

**14.1.038 Programmierung und Einschaltung der BMZ**
Programmierung und Einschaltung der BMZ

Mit einzukalkulieren sind:
- Einweisung der zustänmdigen Stellen
- Abnahme
- Übergabe
Menge: 1,000 psch

**14.1.039 Freigabe der Brandmeldeanlage mit**
Freigabe der Brandmeldeanlage

mit der Feuerwehr
Menge: 1,000 psch

**14.1.040 Dokumentation nach VDE 0833**
Dokumentation nach VDE 0833

ist den Revisionsunterlagen beizufügen.
Menge: 1,000 psch

**14.1.041 Hinweisschild "BMZ" Klebefolie**
Menge: 1,000 St

**14.1.042 Feuerwehr-Laufkarte**
Feuerwehr-Laufkarte 3

Format: DIN A3-Querformat
Ausführung: wasser- und reißfest
Material: Synthetikpapier 450 g/m²
Druck: Farblaserdruck, UV-beständig, lichtecht
Reiter: ausgestanzt (unverlierbar)
Enthalten ist:
- Dokumentation im PDF-Format als Download-Link
- Kostenlose Nutzung des regraph-Online-Portals
- Lageplan- und Grundrissbearbeitung
- 1 kostenloser Korrekturabzug
- Klärungen mit der zuständigen Brandschutzbehörde
- Archivierung aller CAD-Daten
Menge: 72,000 St

**14.1.043 Laufkartenhalter**
Laufkartenhalter abschließbar

liefern und betriebsfertig montieren inkl. dazugehörigen Plan.
Menge: 2,000 St

**14.1.044 FLK-Ordner-A4-rot-breit**
FLK-Ordner-A4-rot-breit.

Ordner für Feuerwehr-Laufkarten DIN A4, breit
Beschrifteter Ordner (rot) zum Abheften der
Feuerwehr-Laufkarten.

Abmessung (BxHxT): 80 x 320 x 289 mm
maximale Füllhöhe: 50 mm
Kapazität (FW-Laufkarten):
bei Laminierung 125 mic 120 Stück
bei Laminierung 250 mic 80 Stück
Synthetikpapier 160 Stück
Menge: 1,000 St

**14.1.045 Programmierung, Einschaltung, Abnahmen und Einweisungen der BMZ**
Programmierung, Einschaltung, Abnahmen und Einweisungen der BMZ

Einschließlich:
- 2 Stück Einweisungen durch Firma Bosch
- 13 Stück Abnahmebegleitungen (Lüftung und MSR geinsam, BMA, Aufzug) mindestens 3 durch Firma Bosch
- Übergabe
Menge: 1,000 psch

**14.1.046 Einweisung, Abnahme und Übergabe**
Einweisung, Abnahme und Übergabe
mit Fa. Bosch.
Menge: 1,000 psch

### Los 15 Amokalarmierung

**Ausführungsbeschreibung 12 Amokalarmierung Projektbezogen**
*Amokalarmierung Projektbezogen*
Zur Aufschaltung auf die Bestandsanlagen.

Es wird ein Notfall- und Gefahren-Reaktions-System (NGRS) nach der DIN V VDE 0827
entsprechend dem Grad 2 für die Klassen-, Fach-, Werk- und Gruppenräume empfohlen.
Wir gehen von einer internen Verifikation aus. Die Alarmierung der Polizei erfolgt manuell über das Telefon. In den definierten Bereichen kommen Sprechstellen mit drei
programmierbaren Tasten zum Einsatz. Die Sprechstellen werden offen bedient und durch eine Glasscheibe zusätzlich gegen Falschalarme geschützt. Es werden an den
Sprechstellen drei frei programmierbare Tasten empfohlen (Taste 1 Sekretariat / Taste 2
Schulleitung / Taste 3 Reserve (eventuell -mobil Hausmeister).

Die Systemzentrale sollte modular aufgebaut sein. Wir gehen von vernetzten Einheiten in den vorhandenen IT-Schränken
(19" Versionen) aus.

Das System sollte modular um mindestens 20% Systemressourcen verfügen und über die
bauseitige LWL Struktur (SC) an die freien Fasern gepatcht werden können.

Für die Schule werden aktuell 28 Quellen und zwei zentrale Bedieneinheiten vorgesehen.
Die Standorte der zwei zentralen Bedieneinheiten ist:
- PET02.2_00_010 JGS-Beratung und
- PET02.2_00_009 Besprechung
Weiter muss eine redundante Sprechstelle im Sekretariat am Schulstandort Steinweg
informieren.

Im Rahmen der SIP-Anbindung der Systemeinheit, besteht die Möglichkeit, den Ruf von den zentralen Bedieneinheiten auf beliebige Rufnummer weiter zuschalten. Es müssen
fünf Gespräche gleichzeitig erfolgen können. Die Alarmierung der Polizei erfolgt immer manuell nach Verifizierung durch den Hilfeleister (erreichte Stelle aus den Klassen -
Schulsekretariat / Schulleitung / stellv. Schulleitung / Lehrerzimmer / Hausmeister -oder am weitergeleiteten Telefon).

Wir empfehlen den Montageort für die Sprechstellen abweichend von DIN 18040-1 -
(85cm) auf Oberkante 140 cm über OKFF auf der zugangstürabgewandten Seite der Tafel
vorgesehen. (Konzeptstand siehe Anlagen). Der Nutzer hat sich hier für eine Lösung über Mediensäulen entschieden.

Die geplante Beschallungsanlage wird nach Informationen des Verfassers als
Sprachalarmierungsanlage (SAA) nach der DIN VDE 0833-4. Die SAA sollte über Alarmierungsbereiche je Bauteil verfügen (Vorschlag des Konzeptersteller). Das NGRS
wird Meldung "Einschließalarm" über einen überwachten Eingang der SAA potentialfrei übergeben.

Hier wird eine Textkonserve (Empfehlung: Text aus dem Notfallhandbuch)
abgespielt, Da das NGRS nicht flächendeckend vorhanden ist, wird die Meldung
ausschließlich über die SAA verbreitet (nicht über die Sprechstellen selbst). Sinn dieser
Vorgehensweise: Eine einheitliche Alarmmeldung auch im Klassenzimmer. Durch diese
Annahmen wird eine Sprachverständlichkeit mit einem CSI von = 0,7 angenommen.

Neben der baurechtlich relevanten Meldung für die Räumung soll das Beschallungssystem -hier SAA nach DIN VDE 0833-4- auch noch den "Einschließalarm" verbreiten können. Die Meldung der Alarmierungsanlage "Räumung" ist aus unserer Sicht immer höher zu bewerten, als die Meldung "Einschließalarm". Wir empfehlen die Meldung
der Alarmierungsanlage möglichst kleinteilig zu organisieren, damit möglichst viele andere Bereiche (Brandabschnitte) im AMOK Fall noch zu informieren sind. Für diese Gespräche
stehen wir selbstverständlich zur Verfügung.

Wir gehen weiter von mindestens vier Einsprechstellen für die SAA (Schulleitung (HLS01_00_005), die stellvertretende
Schulleitung (HLS01_00_006), das Back-Office (HLS01_00_004) und die
Abteilungsleitung (HLS01_00_007)) aus. Diese Bedienung sollte berechtigt (über Identifikation oder Code) erfolgen um eine Fehlbedienung zu verhindern.

Die Verkabelung der Auslösepunkte erfolgt über die aktuell angestrebte strukturierte Verkabelung zu den geplanten Netzwerkverteilerschänken. Hier kommen abgesetzte
Integratoren zum Einsatz. Unser Konzeptstand geht von 36 Teilnehmer (4 Empfängern /28 Quellen und 4 Integratoren) aus. Die Verbindungen werden über die geplante IT
Struktur abgebildet.
Beispiel für Kupferverkabelung -> Cat 7 Netzwerkkabel AWG 22 - Innenkabel halogenfrei
[1200 S/FTP 4x2xAWG 22/1 FRNC - Helukabel], max. 90 Meter.
Beispiel für eine LWL Multimode Verkabelung ->LWL Multimode Bündelader 4,6,8,12,24
Fasern OM2 (A/I-DQ (ZN) BH 4G 50/125 OM2 - Helukabel), max. 500 Meter.
Beispiel für eine LWL Singlemode Verkabelung -> LWL Singlemode Bündelader 4,6,8,12,24 Fasern (A/I-DQ (ZN) BH 4E 9/125 - Helukabel), max. 500 Meter.

Das System wird mit einer Energieversorgung nach Ausführungsart A aufgebaut. Die
Hauptenergiequelle ist die 230V Netzversorgung. Für das System wird eine Überbrückungszeit von 12h mit alternativen Energiequellen empfohlen. Das gilt für alle
benutzten Systemkomponenten. Aussagen über andere benutzte aktive Komponenten
(z.B-:Router/Switche/aktive Weichen/Richtfunkverbindungen) können hier nicht vorgegeben werden. Sinnvollerweise sollte ein Netzausfallkonzept auf der IT Seite durchgängig sein.
Der Einschließalarm erfolgt über die Sprachalarmierungsanlage. Hier wird eine Überbrückungszeit von 30h analog zur BMA angenommen.

**Ausführungsbeschreibung 13 Amokalarmierung allgemein**
*Amokalarmierung allgemein*
Vorbemerkungen NGRS Zentrale

Die Systemzentrale muss zusätzlich zu den Anforderungen der DIN VDE V 0827-1 auch die Anforderungen der DIN VDE V 0827-2 unterstützen.

Unter Beachtung von Abhörsicherheit (Datenschutz) darf im Normalbetrieb an allen angeschlossenen Melde- und Empfangssprechstellen kein unbemerktes Abhören möglich sein.

Für den möglichen Betrieb als ELA- Server muss das System mit einer Audio- Bandbreite von 16 KHz arbeiten.

Das entwickelnde und herstellende Unternehmen der Komponenten muss ein unternehmensweites Informations-Sicherheitsmanagementsystem (ISMS) nach ISO 27001 (oder gleichwertig) betreiben. Aus Gründen der IT Sicherheit der Produkte und des Schutzes vor Cyber Angriffen ist für den Entwicklungsprozess, die Produktion und den Service die Zertifizierung ISO 27001 (oder gleichwertig) nachzuweisen.
IT-Sicherheit: ISO 27001 zertifizierter Hersteller; Verschlüsselter Daten-, Audio- und Videotransport über Standard-Sicherheitsprotokolle: HTTPS, SRTP, SIP über TLS; Unterstützung von X.509-Zertifikaten; sichere Authentifizierung über IEEE 802.1X; Token-Key-Unterstützung für die sichere Verbindungsauthentifizierung

**Ausführungsbeschreibung 14 Amokalarmierung**
*Amokalarmierung*
Amokalarmierung

Es wird ein Notfall- und Gefahren-Reaktions-System (NGRS) nach der DIN V VDE 0827
entsprechend dem Grad 2 für die Klassen-, Fach-, Werk- und Gruppenräume ausgeführt.
Die Alarmierung der Polizei erfolgt manuell
über das Telefon. In den definierten Bereichen kommen Sprechstellen mit drei programmierbaren Tasten zum Einsatz. Die Sprechstellen werden offen bedient und
durch eine Glasscheibe zusätzlich gegen Falschalarme geschützt. Es werden an den
Sprechstellen drei frei programmierbare Tasten vorgesehen (Taste 1 Sekretariat / Taste 2
Schulleitung / Taste 3 Reserve (eventuell -mobil Hausmeister).

Die Systemzentrale ist modular aufgebaut.

Für die Schule werden aktuell 28 Quellen und zwei zentrale Bedieneinheiten vorgesehen.
Die Standorte der zwei zentralen Bedieneinheiten ist:
- PET02.2_00_010 JGS-Beratung und
- PET02.2_00_009 Besprechung
Weiter muss eine redundante Sprechstelle im Sekretariat am Schulstandort Steinweg
informieren.

Im Rahmen der SIP-Anbindung der Systemeinheit, besteht die Möglichkeit, den Ruf von den zentralen Bedieneinheiten auf beliebige Rufnummer weiter zuschalten. Es müssen fünf Gespräche gleichzeitig (auch als Konferenz) erfolgen können. Die Alarmierung der Polizei erfolgt immer manuell nach Verifizierung durch den Hilfeleister (erreichte Stelle aus den Klassen: Schulsekretariat / Schulleitung / stellv. Schulleitung / Lehrerzimmer / Hausmeister -oder am weitergeleiteten Telefon).

Montageort für die Sprechstellen auf Oberkante 140 cm über OKFF auf der zugangstürabgewandten Seite der Tafel.

Die geplante Beschallungsanlage als
Sprachalarmierungsanlage (SAA) nach der DIN VDE 0833-4. Die SAA verfügt über
Alarmierungsbereiche je Bauteil. Das NGRS
wird Meldung "Einschließalarm" über einen überwachten Eingang der SAA potentialfrei
übergeben. Hier wird eine Textkonserve
abgespielt. Da das NGRS nicht flächendeckend vorhanden ist, wird die Meldung
ausschließlich über die SAA verbreitet (nicht über die Sprechstellen selbst).  Sprachverständlichkeit CSI von = 0,7.

Neben der baurechtlich relevanten Meldung für die Räumung soll das Beschallungssystem -hier SAA nach DIN VDE 0833-4- auch noch den "Einschließalarm" verbreiten können. Die Meldung der Alarmierungsanlage "Räumung" ist immer höher zu bewerten, als die Meldung "Einschließalarm". Meldung der Alarmierungsanlage möglichst kleinteilig.

Die Verkabelung der Auslösepunkte erfolgt über die strukturierte Verkabelung zu den geplanten Netzwerkverteilerschänken. Hier kommen abgesetzte Integratoren zum Einsatz.

Das System wird mit einer Energieversorgung nach Ausführungsart A aufgebaut. Die Hauptenergiequelle ist die 230V Netzversorgung. Für das System wird eine Überbrückungszeit von 12h mit alternativen Energiequellen gefordert. Das gilt für alle benutzten Systemkomponenten. Netzausfallkonzept auf der IT Seite muss durchgängig sein. Der Einschließalarm erfolgt über die Sprachalarmierungsanlage.

*Hinweis: Fabrikatsvorgabe*
Fabrikatsvorgabe
Für die nachfolgenden Positionen gilt aufgrund von Bestandskomponenten die Fabrikatsvorgabe des Bauherrn.

"Bosch- NGRS".

#### Hauptabschnitt 15.1 Systemeinstellungen

**15.1.001 NGRS Systemunterzentrale**
NGRS Systemunterzentrale

Kompakter Intercom Server, inklusive VirtuoSIS Professional-Lizenz.
Einfach erweiterbar durch Lizenzen auf bis zu 224 Teilnehmern und in Server-Netzwerken bis zu 30.000 Teilnehmern.
Rückwärtskompatibel zum Erweitern von existierenden Systemen.
Die Systemzentrale muss zusätzlich zu den Anforderungen der DIN VDE V 0827-1 auch die Anforderungen der DIN VDE V 0827-2 unterstützen.
Unter Beachtung von Abhörsicherheit (Datenschutz) darf im Normalbetrieb an allen angeschlossenen Melde- und Empfangssprechstellen kein unbemerktes Abhören möglich sein.

Für den möglichen Betrieb als ELA- Server muss das System mit einer Audio- Bandbreite von 16 KHz arbeiten.
Unterstützt IP-basierte, digitale und analoge Sprechstellen sowie Symphony-Sprechstellen und SIP-Telefone von Drittanbietern.

VoIP-Anbindung via SIP-Trunk zu IP-Telefonanlagen und Service Providern, Anbindung an das öffentliche Telefonnetz über SIP-Gateway.
Mit allen Commend IP-Intercom Servern über LAN oder WAN vernetzbar.
Mit den Intercom Servern S3, S6, GE 800 und VirtuoSIS über NET vernetzbar.
IP-Schnittstellen: ICX über IPv4/IPv6, VLAN, RTP, SIP über UDP, TCP oder TLS und (S)RTP sowie IoIP®, SNMP. Erweiterbar um folgende Protokolle: KNX, Modbus, Web-Hooks, Mail.
Zentrale Konfiguration über die Konfigurationssoftware CCT/JLA 800.
Unterstützt Commend Solution Apps, z.B. ComPLC.

Inklusive integriertem NTP-Server.
Appliance im lüfterlosen Design.
Optimiert für die Wandmontage.
Optimiert für industrielle Anwendungen (langlebige Bauteile).
Mit Montage-Kit für die Rackmontage.

Im kundenspezifischen JLA-Ausbau:

01 Stk. S3-Server
01 Stk. Rackmontage-Kit
02 Stk. IP-Teilnehmer-Ports LM"B"
02 Stk. IP-Teilnehmer-Ports LM"D"
28 Stk. SIP-Teilnehmer-Ports LM"B"
02 Stk. SIP-Teilnehmer-Ports LM"D"
01 Stk. LAN-Lizenz zur Vernetzung mit anderer NGRS-Zentrale
50 Stk. ComPLC-Datenpunkte
01 Stk. Log-Lizenz für bis zu 5.000 Events
08 Stk. Potentialfreie Ein-/Ausgangskontakte
Menge: 1,000 St

**15.1.002 SIP-Trunk zur Alarmweiterschaltung**
SIP-Trunk zur Alarmweiterschaltung

SIP-Trunk zur Alarmweiterschaltung per Telefonanschluss
nach Extern über einen Internet-Anschluss

Erweiterung der NGRS-Systemzentrale mit einem SIP-Trunk und 1 Kanal zur direkten oder zeitversetzten Weiterleitung von Rufen sowie Notrufen an eine externe ständig besetzte Stelle. Oder zur Lageermittlung durch Interventionskräfte.

Nur nach einer Alarmauslösung dürfen Notrufsprechstellen über den SIP-Trunk durchwahlfähig sein um die Lage an der notrufauslösenden Stelle zu ermitteln. Im Normalbetrieb darf es keine Durchwahlmöglichkeit von außen in Räume geben.
Menge: 2,000 St

**15.1.003 Anbindung an ELA/SAA**
Anbindung an ELA/SAA

Ansteuerung der ELA/SAA über NF-Audio und Schaltung von I/O-Kontakten. Eingebaut im Kunststoffgehäuse in der Zentrale.
Menge: 1,000 psch

**15.1.004 VDS 2465 Schnittstelle**
VDS 2465 Schnittstelle

zur Aufschaltung eines NGRS auf eine Leitstelle
Schnittstelle zur Aufschaltung und Lageermittlung von Notrufen eines NGRS auf eine Notruf-Service-Leitstelle (NSL) oder zur Aufschaltung auf die Polizei gemäß der aktuellen ÜEA-Richtlinie.

Mindestanforderung:

DIN EN 50136-1 konforme Schnittstelle (VDS Satztyp: 54h) zur Anschaltung einer Überragungseinrichtung (UE). Sie dient zur Weiterleitung und Anzeige von Alarmen an einer Anzeige und Bedieneinrichtung (BE).

Je Alarm muss an der BE eine Rückrufnummer zur Alarmauslösestelle angezeigt werden um die in der DIN VDE 0827-1 und 2 geforderte Lageermittlung durchführen zu können. Auch bei mehreren gleichzeitigen oder zeitversetzten Alarmen aus einem Objekt müssen alle Alarme ihre spezifische Rückrufnummer haben.

Über den Rückwirkungskanal des Protokolls (VDS 2465) müssen vom Bedienpersonal Steuerungen durchgeführt werden können, z.B.: Auslösen verschiedener Warnansagen im Objekt.

Mindestens 8 Steuerungen müssen möglich sein.
Die VDS 2465 Schnittstelle zur Übertragungseinrichtung (ÜE) muss vollständig überwacht sein und Störungsmeldungen der Alarmübertragungsanlage (AÜA) müssen vom NGRS aufgenommen werden. Die detaillierte Störungsmeldung ist an den Abfragestellen anzuzeigen. Nach DIN VDE 0827-1 muss die Störung der Alarmübertragung an allen Notruf-Sprechstellen angezeigt werden.

Hinweis:
Zur Aufschaltung auf eine Alarmempfangsstelle (AE) wird eine Normgerechte Alarmübertragungseinrichtung (AÜE) benötigt.
Menge: 1,000 St

**15.1.005 USV für NGRS-Zentrale**
USV für NGRS-Zentrale

Entsprechende USV für eine Überbrückungsdauer von 30h der Zentrale
Menge: 1,000 St

**15.1.006 Abfrage und Bedienterminal als Leitstand**
Abfrage und Bedienterminal als Leitstand

Die Sprechstelle ist mit einem Touchdisplay zur grafischen Menüführung und Anzeige von IP-Videostreams ausgestattet.

Hauptmerkmale:
- Frontfarbe Silber
- 8" TFT, Auflösung 1280 x 720 Pixel
- IP-Schutzklasse IP 20
- IK-Schutzart IK04
- ONVIF Profile S
- 20 kHz uHD Voice
- Schalldruck 88 dB/1 m, 94 dB/0,5 m
- 2 digitale MEMS-Mikrofone
- 2 USB-Schnittstellen für externe Geräte
- Spannungsversorgung über PoE+ Klasse 4
- Inkl. Tischkit und Handhörer
- Inkl. Tastenmodul mit 14 Zielwahltasten
Menge: 2,000 St

**15.1.007 Nebenabfragen-Terminal**
Nebenabfragen-Terminal

Die Tischsprechstelle ist mit einem LCD-Grafikdisplay, sechs Funktionstasten sowie einer programmierbaren Handhörerfunktion ausgestattet.

Hauptmerkmale:
- Farbe Schwarz
- OpenDuplex und IVC (Intelligent Volume Control)
- Endverstärker mit 2,5 W
- Elektretmikrofon
- Permanente Leitungs- und Funktionsprüfung
- Spannungsversorgung über PoE Klasse 0
Menge: 2,000 St

**15.1.008 Designstele für Sprechstelle und zusätzliche Taster**
Stele für Sprechstelle und zusätzliche Taster

Merkmale:
- Vorder- und Rückseite sowie die Bodenplatte aus fein gebürstetem Edelstahl
- Rückseite einfach als Revisionsöffnung demontierbar
- Die Seitenelemente (links/rechts) sind aus anthrazit RAL 7016 pulverbeschichtetem Aluminium
- Einbauöffnungen für Sprechstelle, 15cm von der Oberkante der Stele
- Zusätzliche Einbauöffnung für Taster
- Bodenplatte zur Montage auf vorhandenem Betonfundament.
- Kabeleinlass durch Bodenplatte

Maße mindestens HxBxT/mm: 1800 x 250 x 100
Menge: 1,000 St

**15.1.009 Notrufsprechstelle aus schlagfestem Polycarbonat**
Notrufsprechstelle aus schlagfestem Polycarbonat

Die Wandsprechstelle ist mit drei beleuchteten Ruftasten und einem SOS-Taster zur Notrufauslösung für Jedermann sowie Stocherschutz ausgestattet.

Merkmale:
- Konform nach DIN VDE 0827
- Optische Betriebs-, Störungs- und Auslöseanzeige
- SOS-Taster
- Schutzklasse IP 54, IK 06
- 7 kHz HD Voice
- OpenDuplex und IVC (Intelligent Volume Control)
- Max. 99 dB Schalldruck
- Elektretmikrofon
- 2 Eingänge für potenzialfreie Kontakte
- 2 Relaisausgänge
- Permanente Leitungs- und Funktionsprüfung

Spannungsversorgung:
Spannungsversorgung über PoE Klasse 0

inklusive Rahmen für SOS-Taster: RA Notfall-P inkl. Bruchglasscheibe.
Menge: 24,000 St

**15.1.010 Einbaugehäuse für schlagfeste**
Einbaugehäuse
für schlagfeste Polycarbonat-NGRS-Sprechstellen

Das Montage-Kit ist für die Unterputz- und Hohlwandmontage von Polycarbonat Sprechstellen und Erweiterungsmodulen der WS Serie geeignet.

Hauptmerkmale:
- Format ganze Höhe
- Geeignet für Hohlwandeinbau
Menge: 1,000 St

**15.1.011 Aufputzgehäuse für schlagfeste**
Aufputzgehäuse
für schlagfeste Polycarbonat-NGRS-Sprechstellen

Aufputzkit aus Kunststoff für die Aufputzmontage von Polycarbonat NGRS-Sprechstellen,
inkl. farbigem Kunststoffrahmen.

Durch die verschiedenen Rahmenfarben erhöht sich die Sichtbarkeit der Notruf-Sprechstelle oder sie integrieren sich besser in das Raum-Farbkonzept.

Material: Polystyrol
Stärke: 4 mm

Farben: Blau (RAL 5015)
Menge: 27,000 St

**15.1.012 Systemdokumentation für das NGRS-System**
Systemdokumentation für das NGRS-System

Erstellung einer Standartdokumentation des NGRS Systems.

Dokumentation in deutscher Sprache und elektronischem Format bestehend aus:

Allgemeiner Anlagenbeschreibung
- Übersichtszeichnung/Systemübersicht
- Datenblätter der gelieferten
- Hard- und Softwarekomponenten
- Slotbelegungsplan
- Bedienungsanleitung
- Aktueller Datensicherung
Menge: 1,000 psch

**15.1.013 Inbetriebnahme / Programmierung NGRS-System**
Inbetriebnahme / Programmierung NGRS-System

Inbetriebnahme, Programmierung und Parametrierung des gesamten NGRS-Systems.
Die Inbetriebnahme-Unterstützung des Schneider Intercom Systems erfolgt gemäß schriftlich vorliegendem und abgestimmtem Funktionsumfang des Auftraggebers, eine
kompetente Person mit Orts- und Funktionskenntnissen steht zur Verfügung, zu allen Räumen besteht freier Zugang.
Menge: 3,000 d

**15.1.014 Türsprechanlage**
Türsprechanlage

Die Sprechstelle ist mit einer 3 mm V-2A Stahlfrontplatte.

Hauptmerkmale:
- Vandalengeschützt
- Stocherschutz und Spezialschrauben
- Frontplatte aus 3 mm V-2A Stahl
- Beleuchtete Ruftasten und Beschriftungsfelder
- OpenDuplex und IVC für natürliche, freisprechende Kommunikation mit hoher Lautstärke
- Permanente Leitungs- und Funktionsprüfung
- Erweiterungsmodule für noch mehr Funktionen
Menge: 1,000 St

**15.1.015 Aufputz-Kit für vandalengeschützte Sprechstellen der**
Aufputz-Kit für vandalengeschützte Sprechstellen der WS-Serie

Das Montage-Kit zur Aufputzmontage von vandalengeschützten Sprechstellen und Erweiterungs-Modulen der WS Serie.

Hauptmerkmale:
Farbe Edelstahl
Format ganze Höhe
Menge: 1,000 St

**15.1.016 Teilnehmerlizenzen für Aufnahme der Sprechstellen auf**
Teilnehmerlizenzen für Aufnahme der Sprechstellen auf NGRS-Server

Erweiterung der NGRS Server um Teilnehmer

02 Stk. SIP-Teilnehmer-Ports LM"B"
Menge: 2,000 St

**15.1.017 Inbetriebnahme und Abnahme**
Inbetriebnahme und Abnahme

Nach Fertigstellung der Anlage und Einrichtung ist ein 1:1 Vollprobetest durchzuführen. Im Rahmen des 1:1 Tests wird jede Meldung real ausgelöst und die korrekte Darstellung geprüft.

Alles liefern, betriebsfertig anschließen, montieren und programmieren.
Menge: 1,000 psch

### Los 16 Einbruchmeldeanlage

#### Hauptabschnitt 16.1 Anlagenkomponenten

*Hinweis: Fabrikatsvorgabe*
Fabrikatsvorgabe
Für die nachfolgenden Positionen gilt aufgrund von Bestandskomponenten die Fabrikatsvorgabe des Bauherrn.

"Bosch"

**Ausführungsbeschreibung 17 Vorbemerkung:**
*Vorbemerkung:*
Vorbemerkung:

VDS-zertifiziertes System.

Sämtliche Anlagenkomponenten sind zu projektieren, liefern und mit dem entsprechenden Klein- und Befestigungsmaterial zu montieren.

Abschließend in Betrieb zu nehmen und auf Funktion zu prüfen.

Integration bauseitiger Verschlusskomponenten.

Die Vorbemerkung ist in den EP´s zu berücksichtigen und wird nicht gesondert vergütet. Dies gilt für alle Titel, Positionen, auch wenn nicht gesondert aufgeführt.

**16.1.001 Einbruchmeldezentrale als Unterzentrale**
Einbruchmeldezentrale  als Unterzentrale

Multifunktionale Rechnerplatine für Einbruchmelde- und Zutrittskontroll-Anwendungen
Per Lizenzen erweiterbar um Bereiche, Melderguppen, Benutzer, Makros, Protokolle uvm.
Höchste Sicherheit durch kryptographischen Coprozessor
Entwickelt nach ISA 62443-4-1 SL3 und höher
Reduzierte Kosten durch multifunktionale on board Schnittstellen
Effiziente Programmierung durch verbessertes IQ PanelControl
Rückwärtskompatibel zu nahezu allen BUS Peripheriemodulen
Hochverschlüsselnde Kommunikation auf allen wichtigen externen Schnittstellen
Kommunikation zu Notruf-Serviceleitstellen per Lizenzoption integrierbar
Wie MB-PRO4000BASE, zusätzlich mit Grundfunktionalität:
4 Bereiche
48 Meldergruppen
4 Türen/Schalteinrichtungen
64 Benutzer/Bediencodes/Datenträger
16 Raum/Zeitzonen
30 Makros

liefern und betriebsfertig montieren

VDS Zulassungsnummer
Menge: 1,000 Stk

**16.1.002 Bewegungsmelder mit Vorhangoptik**
Bewegungsmelder mit Vorhangoptik

gemäß Vorbemerkungen liefern und montieren.

liefern und betriebsfertig montieren

VDS Zulassungsnummer
Menge: 10,000 St

**16.1.003 Bewegungsmelder**
Bewegungsmelder

Gemäß Vorbemerkungen liefern, montieren und betriebsfertig
anschließen.

Bewegungsmelder mit schmaler Detektionszone
(Vorhangoptik) zur gezielten Überwachung von Durchgängen,
Fenster- oder Türbereichen,
Reichweite: mind. 8 m, Erfassungswinkel max. 10-15°(vertikal),
Schutzart min. IP40 (innen) / IP54 (außen),
Sabotagekontakt und Potentialfreier Meldekontakt,
Empfindlichkeit justierbar, geeignet für Alarmanlagen- oder
Gebäudeautomationssysteme,
Versorgungsspannung 12 V DC (alternativ 230 V, je nach
Systemanforderung),
Montagehöhe ca. 2,2 m - geeignet für Wand- oder Eckmontage.

liefern und betriebsfertig montieren

VDS Zulassungsnummer
Menge: 3,000 St

**16.1.004 Flachreedkontakt, weiß, LSAplus Aufbau**
Flachreedkontakt, weiß, LSAplus Aufbau

inkl. 6m Anschlusskabel
Farbe verkehrsweiß, ahnlich RAL 9016

gemäß Vorbemerkungen liefern und montieren.

liefern und betriebsfertig montieren

VDS Zulassungsnummer
Menge: 8,000 St

**16.1.005 VdS-Riegelschaltkontakt**
VdS-Riegelschaltkontakt

inkl. 6m Anschlusskabel

gemäß Vorbemerkungen liefern und montieren.

liefern und betriebsfertig montieren

VDS Zulassungsnummer
Menge: 8,000 St

**16.1.006 Relais Ein- / Ausgangsmodul**
Relais Ein- / Ausgangsmodul

DUO I/O-Modul BUS-2/BUS-1, aP

gemäß Vorbemerkungen liefern und montieren.

liefern und betriebsfertig montieren

VDS Zulassungsnummer
Menge: 21,000 St

**16.1.007 Relais Ein- / Ausgangsmodul**
Relais Ein- / Ausgangsmodul

DUO Relaismodul 230 V AC/ 8 A, aP

gemäß Vorbemerkungen liefern und montieren.

liefern und betriebsfertig montieren

VDS Zulassungsnummer
Menge: 2,000 St

**16.1.008 Berührungsloses Identifikationssystem Leser, PIN-Code Tastatur**
Berührungsloses Identifikationssystem Leser, PIN-Code Tastatur

LED- Anzeigen
(gelb, grün, rot), akustischem Signalgeber, 13,56 MHz- Technologie, Lesedistanz bis zu 3 cm (mit Ausweiskarte
im EC-Format; Gehäusefarbe reinweiß
(Gehäuse) und lichtgrau (Frontdeckel),
UP- Ausführung, geeignet für Innen-
und Ausseneinsatz. Anschluss an
übergeordnete Systeme über
RS-485-Schnittstelle.
Menge: 4,000 Stk

**16.1.009 Schlüsselschalter mit Aufbohrschutz**
Schlüsselschalter mit Aufbohrschutz

Sicherheitsschrauben
Spezial-Sechskantschlüssel

gemäß Vormerkungen liefern und montieren

VDS Zulassungsnummer
Menge: 1,000 St

**16.1.010 Scharfschalteinrichtung**
Scharfschalteinrichtung

mit geistigen Identifikationsmerkmal

(Kopplung mit Zutrittskontrolle)

gemäß Vorgabe liefern und montieren.

liefern und betriebsfertig montieren

VDS Zulassungsnummer
Menge: 1,000 St

**16.1.011 Elektronisches Sperrelement**
Elektronisches Sperrelement

gemäß Vorbemerkungen liefern und montieren

liefern und betriebsfertig montieren

VDS Zulassungsnummer
Menge: 19,000 St

**16.1.012 Akustischer/optischer Signalgeber**
Akustischer/optischer Signalgeber

2MG BUS-2

gemäß Vorbemerkungen liefern und montieren.

liefern und betriebsfertig montieren

VDS Zulassungsnummer
Menge: 2,000 St

**16.1.013 Ext. Stromversorgung 24AH**
Ext. Stromversorgung 24AH

gemäß Vorbemerkungen liefern und montieren.

liefern und betriebsfertig montieren

VDS Zulassungsnummer
Menge: 1,000 St

**16.1.014 Programmierpauschale**
Programmierpauschale

für Inbetriebnahmen des neuen EMA Systems
Menge: 1,000 psch

**16.1.015 Funktionstest**
Funktionstest,

der fertiggestellten Überwachungsbereiches.

Die Position ist den vorgelagerten Positionen zu kalkulieren.
Menge: 3,000 St

**16.1.016 Einweisung- und Übergabe mit dem Betreiber**
Menge: 1,000 Psch

### Los 17 Bohrungen / Durchbrüche

**Ausführungsbeschreibung 18 Bohrungen / Durchbrüche Vorbemerkungen**
*Bohrungen / Durchbrüche Vorbemerkungen*
Bohrungen / Durchbrüche Vorbemerkungen

Mauerwerksdurchbrüche und Bohrungen in Betonwänden / -decken für die Führung von Einzelleitungen sind bis zu einer Wandstärke von 500 mm vom Auftragnehmer herzustellen und werden mit den Einheitspreisen des Leitungsnetzes abgegolten. Eine getrennte Vergütung erfolgt nicht.

Die Bohrungen und Durchbrüche sind komplett mit Gestellung aller erforderlichen Maschinen und Geräte anzubieten.

Alle Kernbohrungen sind bis zu einer Wand- / Deckenstärke von 500 mm zu kalkulieren.

Der anfallende Schutt muss gemäß Kreislaufwirtschaft- und Abfallgesetz durch den Auftragnehmer umgehend entsorgt werden. Die Entsorgungskosten sind in den Einheitspreisen einzukalkulieren.

#### Hauptabschnitt 17.1 Bohrungen

**17.1.001 Gewerksübergreifende Koordination örtlicher Durchbrüche**
Gewerksübergreifende Koordination örtlicher Durchbrüche

Die Durchbrüche ab 24 mm werden stanadardmäßig durch das Gewerk Heizung/Sanitär in massiven Bauteilen ausgeführt. Im Trockenbau werden diese durch das Gewerk Trockenbau hergestellt.

Alle, in der Ausführungsplanung angegebenen Durchbrüche, sowie sich darüber hinaus ergebende Durchbrüche aus der Werks- und Montageplanung sind spätestens ab Baubeginn final mit allen anderen technischen Gewerken am Bau auf Richtigkeit in Größe, Lage und Gewerkszuordnung zur Vermeidung von Fremdnutzung zu prüfen und abstimmen. Die Durchbrüche mit Maßangaben werden gemeinsam auf der Baustelle angezeichnet.

Werden durch diese Prüfung Unstimmigkeiten erkannt, sind diese unverzüglich mit der Bauüberwachung vor der Ausführung aufzuklären.

Werden unzulässigerweise Durchbrüche von Fremdgewerken belegt, sind alle darin befindlichen Installationen vollständig und ohne zusätzliche Vergütung zurückzubauen. Kommt es dadurch zur Behinderung anderer Gewerke, sind die Kosten durch den Auftragnehmer zu tragen.

Hinweis:
Durchbrüche innerhalb der Labormöbel und Werkstattmöbel müssen in festgelegten Bereichen platziert werden und sind mit den jeweiligen Fachraumausstattern abzustimmen.
Menge: 1,000 psch

**17.1.002 Durchbruchsplanung**
Durchbruchsplanung Werk- und Monatageplanung

1. Festlegen der Durchbrüche und Abstimmen mit anderen Gewerken
2. Einzeichnen der Durchbrüche in der Werk- und Montageplanung
3. Anzeichnen der Durchbrüche mit Maßangaben auf der Baustelle
4. Abstimmen und Koordinieren der Durchbrüche mit allen anderen technischen Gewerken
Menge: 1,000 psch

**17.1.003 Kernbohrung 100 mm**
Kernbohrung 100 mm

Betondecke oder -wand, Stärke von 250mm bis 500 mm
Menge: 4,000 St

**17.1.004 Kernbohrung 100 mm**
Kernbohrung 100 mm

Betondecke oder -wand, Stärke von 100mm bis 250 mm
Menge: 4,000 St

**17.1.005 Kernbohrung 150 mm**
Kernbohrung 150 mm

Betondecke oder -wand, Stärke von 250mm bis 500 mm
Menge: 4,000 St

**17.1.006 Kernbohrung 150 mm**
Kernbohrung 150 mm

Betondecke oder -wand, Stärke von 100mm bis 250 mm
Menge: 4,000 St

**17.1.007 Kernbohrung 200 mm**
Kernbohrung 200 mm

Betondecke oder -wand, Stärke von 250mm bis 500 mm
Menge: 2,000 St

**17.1.008 Kernbohrung 200 mm**
Kernbohrung 200 mm

Betondecke oder -wand, Stärke von 100mm bis 250 mm
Menge: 2,000 St

#### Hauptabschnitt 17.2 Durchbrüche

**17.2.001 Mauerwerk-Wanddurchbruch**
Mauerwerk-Wanddurchbruch

Abmessung: bis 300 x 150mm
Wandstärke: bis 360 mm
Menge: 15,000 Stk

**17.2.002 Wanddurchbruch Trockenbau D 15-20cm bohren**
Wanddurchbruch in Trockenbauwand, Dicke über 15 bis 20 cm, bohren, für Kabeldurchführungssystem,
Maße B/H in mm 'Kabeleinzeldurchführung, Durchmesser bis 32 mm'
Menge: 120,000 St

### Los 18 Brandschutz

*Hinweis: Brandschottung (allgemeine Vorbemerkung)*
Brandschottung (allgemeine Vorbemerkung)

Brandschottung von Wand- und Deckendurchführungen bei brandabschnittsüberschreitenden Leitungsführungen
gemäß Feuerwiderstandsklasse, wenn nicht anders beschrieben von F90.

Das Schott muss so ausgelegt sein, dass die Nachinstallation von Kabeln und Leitungen ohne großen Aufwand möglich ist. Das angebotene Schottsystem muss alterungsbeständig und von einer amtlichen Materialprüfanstalt zugelassen sein. Eine Kopie des Zulassungsbescheides ist den Angebotsunterlagen beizufügen. An jedem Schott ist gut sichtbar die im Zulassungsbescheid aufgeführte Herstellerkennzeichnung anzubringen.

Für alle Arbeiten im Rahmen des Brandschutzes hat der Auftragnehmer das erforderliche Zertifikat vorzulegen, wonach er diese Arbeiten ausführen darf. Sollte der Auftragnehmer dieses Zertifikat nicht nachweisen können, bestellt er hierfür einen Nachunternehmer, der dieses Zertifikat vorlegen kann. Alle Kosten für Brandschutzmaßnahmen inkl. der geforderten Dokumentation sind in die entsprechenden Einheitspreise einzurechnen

Die Schottungen sind mittels Foto und Brandschott-Grundrissplan zu dokumentieren.

**Ausführungsbeschreibung 19 Brandschottung Vorbemerkung**
*Brandschottung Vorbemerkung*
Brandschottung Vorbemerkung

Brandschottung von Wand- und Deckendurchführungen bei brandabschnittsüberschreitenden Leitungsführungen gemäß Feuerwiderstandsklasse, wenn nicht anders beschrieben von F90.

Das Schott muss so ausgelegt sein, dass die Nachinstallation von Kabeln und Leitungen ohne großen Aufwand möglich ist. Das angebotene Schottsystem muss alterungsbeständig und von einer amtlichen Materialprüfanstalt zugelassen sein. Eine Kopie des Zulassungsbescheides ist den Angebotsunterlagen beizufügen. An jedem Schott ist gut sichtbar die im Zulassungsbescheid aufgeführte Herstellerkennzeichnung anzubringen.

Für alle Arbeiten im Rahmen des Brandschutzes hat der Auftragnehmer das erforderliche Zertifikat vorzulegen, wonach er diese Arbeiten ausführen darf. Sollte der Auftragnehmer dieses Zertifikat nicht nachweisen können, bestellt er hierfür einen Nachunternehmer, der dieses Zertifikat vorlegen kann. Alle Kosten für Brandschutzmaßnahmen inkl. der geforderten Dokumentation sind in die entsprechenden Einheitspreise einzurechnen

Die Schottungen sind mittels Foto und Brandschott-Grundrissplan zu dokumentieren.

*Hinweis: Hinweis zu Brandschotts*
Hinweis zu Brandschotts
Die Brandschotts sind mit Schildern zu kennzeichnen und im Anschluss mit einem Foto für die Revisionsunterlagen zu dokumentieren.

Alle Brandschutzmaßnahmen sind mit dem Fachbauleiter Brandschutz abzustimmen.

Teilweise sind die Decken für den orfdnungsgemäßen Einbau zu ertüchtigen. Diese Leistungen liegen in planerischer Verantwortung der Objektplanung und müssen mit dieser koordiniert werden.

#### Hauptabschnitt 18.1 Brandschottungen

**18.1.001 Einzeldurchführung E30 verschließen**
Einzeldurchführung E30 verschließen

bis zu einem Kabelquerschnit 10qmm
Menge: 60,000 St

**18.1.002 Kabelabschottung, 90 Minuten, bis 0,06 qm**
Kabelabschottung, 90 Minuten, bis 0,06 qm

Kabelabschottung zur Verhinderung von Brandübertragung, form-, alterungs- und korrosionsbeständig, geeignet zur Nachbelegung mit Kabeln, Feuerwiderstandsdauer 90 Minuten, in leichten sowie schweren Trennwänden, Betonmassivwänden, Holzwänden, Holzdecken, Massivmauerwerk und Deckendurchbrüchen belegt mit Kabeln und Leitungen, bei Schwellbrand auch rauchgasdicht. Ausführung gemäß bauaufsichtlicher Zulassung.

liefern, betriebsfertig anschließen und montieren.
Menge: 19,000 St

**18.1.003 Kabelabschottung, 30 Minuten, bis 0,06 qm**
Kabelabschottung, 30 Minuten, bis 0,06 qm

Kabelabschottung zur Verhinderung von Brandübertragung, form-, alterungs- und korrosionsbeständig, geeignet zur Nachbelegung mit Kabeln, Feuerwiderstandsdauer 30 Minuten, in leichten sowie schweren Trennwänden, Betonmassivwänden, Holzwänden, Holzdecken, Massivmauerwerk und Deckendurchbrüchen belegt mit Kabeln und Leitungen, bei Schwellbrand auch rauchgasdicht. Ausführung gemäß bauaufsichtlicher Zulassung.

liefern, betriebsfertig anschließen und montieren.
Menge: 31,000 St

### Los 19 Stundenlohnarbeiten

*Hinweis: Taglohnarbeiten (allgemeine Vorbemerkung)*
Taglohnarbeiten (allgemeine Vorbemerkung)

Für Arbeiten, die durch zusätzliche, nicht im Rahmen des Leistungsverzeichnisses erfaßte Leistungen erforderlich
werden, sind die folgenden Stundenlöhne zusätzlich in das
Leistungsverzeichnis aufgenommen.
Die Stundenlohnarbeiten dürfen nur mit vorheriger Genehmigung der Bauleitung oder des Auftraggebers geleistet
werden.
In den Stundensätzen sind alle Gemeinkosten, Auslösungen, Wege- und Fahrgelder enthalten.
Die Stundensätze von zum Einsatz kommenden spezialisierten Fachkräften, wie z.B. Programmierer,
Inbetriebnehmer etc. werden nicht gesondert vergütet und sind mit einzukalkulieren.
Die Stundenzettel sind sofort nach der Leistung, spätestens wöchentlich in doppelter Ausfertigung zur Anerkennung
vorzulegen. Die Rapportierung von Meister- und Polierstunden ist nicht zulässig.

Taglohnstunden sind getrennt zu belegen und täglich vorzulegen.

Es müssen folgende Angaben ersichtlich sein:

- Datum, Uhrzeit über Arbeitsbeginn und -ende

- Name und Qualifikation des Montagepersonals

- Art der durchgeführten Arbeit

- dabei verbrauchtes Material

- anordnende Stelle

#### Hauptabschnitt 19.1 Taglohnarbeiten

**Ausführungsbeschreibung 20 Stundenlohnarbeiten KG 430 und 475**
*Stundenlohnarbeiten*
Stundenlohnarbeiten zum Nachweis und zur Anmeldung gemäß VOB

**19.1.001 Techniker/instunden**
Sämtliche Kosten/Zuschläge Stundenlohnarbeiten durch Technikerarbeiter/-in auf
Anordnung des AG ausführen, der Verrechnungssatz für die jeweilige Arbeitskraft umfasst sämtliche Aufwendungen wie Lohn- und Gehaltskosten, Lohn- und
Gehaltsnebenkosten, Zuschläge, lohngebundene und lohnabhängige Kosten,
sonstige Sozialkosten, Gemeinkosten, Wagnis und Gewinn.
Menge: 5,000 Std

**19.1.002 Obermonteur/instunden**
Sämtliche Kosten/Zuschläge Stundenlohnarbeiten durch Obermonteurarbeiter/-in auf
Anordnung des AG ausführen, der Verrechnungssatz für die jeweilige Arbeitskraft umfasst sämtliche Aufwendungen wie Lohn- und Gehaltskosten, Lohn- und
Gehaltsnebenkosten, Zuschläge, lohngebundene und lohnabhängige Kosten,
sonstige Sozialkosten, Gemeinkosten, Wagnis und Gewinn.
Menge: 5,000 Std

**19.1.003 Wie vor, Monteur/instunde**
Sämtliche Kosten/Zuschläge Stundenlohnarbeiten durch Monteurarbeiter/-in auf
Anordnung des AG ausführen, der Verrechnungssatz für die jeweilige Arbeitskraft umfasst sämtliche Aufwendungen wie Lohn- und Gehaltskosten, Lohn- und
Gehaltsnebenkosten, Zuschläge, lohngebundene und lohnabhängige Kosten,
sonstige Sozialkosten, Gemeinkosten, Wagnis und Gewinn.
Menge: 5,000 Std

**19.1.004 Wie vor, Helfer/instunde**
Sämtliche Kosten/Zuschläge Stundenlohnarbeiten durch Hilfsarbeiter/-in auf
Anordnung des AG ausführen, der Verrechnungssatz für die jeweilige Arbeitskraft umfasst sämtliche Aufwendungen wie Lohn- und Gehaltskosten, Lohn- und
Gehaltsnebenkosten, Zuschläge, lohngebundene und lohnabhängige Kosten,
sonstige Sozialkosten, Gemeinkosten, Wagnis und Gewinn.
Menge: 5,000 Std

### Los 20 Besondere Leistungen

#### Hauptabschnitt 20.1 Revision / Dokumentation / Inbetriebnahme / W&M

*Hinweis: Probebetrieb und Inbetriebnahme*

**Ausführungsbeschreibung 21 Ausführungsbeschreibung Inbetriebnahme (IBM) und Techn**
*Ausführungsbeschreibung Inbetriebnahme (IBM) und Technisches Monitoring (TMon)*
Ausführungsbeschreibung Probebetrieb:
Zur Umsetzung des Inbetriebnahmemangementes (IBM) und technischen Monitorings (TMon) sind besondere Leistungen vom Errichter zu erbringen.
Zielwerte: Mindestens Mindestanforderung (Mindestwert) zum Zeitpunkt der Ausführung gültigen Normen, Normen, Vorschriften und Förderrichtlinien.
Probebetriebe sind Teil der Funktionsprüfung technischer Anlagen. Sie umfassen den zeitlich begrenzten Betrieb einzelner Anlagen im übergreifenden Zusammenwirken mit verbundenen Anlagen ohne korrigierenden händischen Eingriff in den Betrieb der Anlagen. Es müssen während des Probebetriebs definierte Lastsituationen erzeugt werden, um die entsprechende Anlagenfunktionen für die Inbetriebnahme (Regelbetrieb) zu prüfen.
Im Rahmen des TMon sind mindestens folgende Probebetriebe durchzuführen:

- für die Anlagen der KG 440 und 450

Für die Prüfung der Einhaltung der Zielwerte ist die Mindestanforderung (Mindestwert) der zum Zeitpunkt der Planung gültigen Normen, Vorschriften und Förderrichtlinien einzuhalten.

Eine enge Zusammenarbeit mit dem Inbetriebnahmermanager aus dem Gewerk Gebäudeautomation ist zwingend erforderlich.

**20.1.001 Probebetrieb und Inbetriebnahme für Nutzungsphase Gebäude**
Probebetrieb und Inbetriebnahme für Nutzungsphase Gebäude
Nach Fertigstellung des Gebäudes hat der Auftragnehmer die planungskonformen Funktionen der Anlage und deren Zusammenwirken mit verbundenen Anlagen in Probebetrieben für das Zusammenwirken des Gesamtgebäudes nachzuweisen. Der Nachweis erfolgt auf Basis der durch den AN übergebenen Betriebsdaten und ist Voraussetzung für die Bestimmungsgemäße Nutzungsphase.
Der Probebetrieb ist innerhalb oder außerhalb der Heizperiode durchzuführen,
Voraussetzungen für den Probebetrieb sind:

1. die Abstimmung der Probebetriebs-Abläufe mit dem Inbetriebnahmemanager (Gewerk Gebäudeautomation) für
- die Termine,
- die Teilnehmer,
- die Voraussetzungen,
- die Datenübergabe,
- die einzustellenden Sollwerte und Parameter sowie
- die einzustellenden Lastsituationen während des Probebetriebs,

2. der fehlerfreie 1:1 - Test aller Hardwaredatenpunkte sowie das Vorliegen der Dokumentation der entsprechenden Automationsanlagen,
3. Die erfolgreiche Prüfung der Datenerfassung und -bereitstellung durch Übergabe von Betriebsdaten aus der Gebäudeautomation für einen Zeitraum von mindestens einem Tag an den Inbetriebnahmemanager. Dieser übergibt die Daten an die Objektüberwachung.
4. Betriebsbereitschaft aller für den Betrieb der Anlage notwendigen weiteren (verbundenen) Anlagen, einschließlich der Automations- und Managementebene der GA.
5. Mitteilung an den Inbetriebnahmemanager und die Objektüberwachung, dass alle Voraussetzungen für den Probebetrieb erfüllt sind, mit Terminvorschlag.
6. Bestätigung des Inbetriebnahmemagementes und der Objektüberwachung des AG zur Durchführung des Probebetriebs.

Der Probebetrieb der Anlage umfasst folgende Leistungen:
- Betrieb der Anlage über einen Zeitraum von zwei Wochen vor VOB-Abnahmen,
- Zwei Ortstermine (jeweils 8h) während des Probebetriebs zur Veränderung von Sollwerten, Parametern oder Zeitprogrammen oder sonstigen Anlagenparametern nach Vorgabe des Monitoring-Konzepts.
- Während des Probebetriebs muss die Anlage im Automatikbetrieb betrieben werden, wenn dieser in der Planung vorgesehen ist. Handeingriffe  mit Ausnahme der geforderten Veränderungen wie z. B. der Anpassung von Sollwerten und Zeitprogrammen auf der Managementbedienebene  können zum Abbruch des Probebetriebs führen.
- Speicherung der geforderten Betriebsdaten in Zusammenwirken mit dem Gewerk Gebäudeautomation während des Probebetriebs.
- Übergabe der gespeicherten Betriebsdaten in Zusammenwirken mit dem Gewerk Gebäudeautomation an den Inbetriebnahmemanager und die Objektüberwachung des AG nach Abschluss des Probebetriebs innerhalb von 24 Stunden.
- Sind anlagenübergreifende Funktionen vorgesehen, so sollten die Probebetriebe der betroffenen Anlagen zeitgleich gemeinsam durchgeführt werden, um das Zusammenwirken feststellen zu können.
- Kann in einem Probebetrieb die Erreichung der Zielwerte nicht nachgewiesen werden, ist der Probebetrieb entsprechend dieser Position zu wiederholen. Die Kosten der Wiederholung trägt der Errichter.

Inbetriebnahme gesamte Elektrotechnik für Nutzungsphase gesamtes Gebäude.
Menge: 1,000 psch
DIN276_18: 439

*Hinweis: Sachverständigen- und Behördeabnahmen*

**20.1.002 Teilnahme an Behörden- oder Sachverständigenabnahmen**
Teilnahme an Behörden- oder
Sachverständigenabnahmen durch Projektleiter.

Der Sachverständiger wird bauseits gestellt.

Der AN ist verpflichtet, an Behörden- und
Sachverständigenabnahmen mitzuwirken, wenn diese Abnahmen seinen Leistungsumfang bzw. Schnittstellen zu seinen Leistungen betreffen.

Anzahl Kalkulationsgrundlage:
- 3x Sachverständigenabnahmen Fertigstellung Gebäude
- 1x Behördliche Abnahme
- 1x Reserve
Menge: 1,000 psch

*Hinweis: Schulung des Bedienpersonals und des Bauherrn*
Schulung des Bedienpersonals und des Bauherrn
nach jedem Bauabschnitt und Gesamtfertigstellung des Gebäudes.

**20.1.003 Schulung des Bedienungspersonals von 3 Personen**
Schulung des Bedienungspersonals
1 Person,
4 '4' h, vor Ort, Reise- und Unterbringungskosten übernimmt

der AN, die
der AN, die
durchgeführte Schulung wird protokolliert, die Teilnehmer erhalten eine Schulungsbestätigung.
Menge: 1,000 St

*Hinweis: Montage- und Werkstattplanung, Revisionsunterlagen*

**20.1.004 Werk- und Montageplanung**
Werk- und Montageplanung bestehend aus:

- Erstellen einer Werk- und Montageplanung unter Fortschreibung und Ergänzung der Ausführungsplanung gemäß VDI6026 20 Kalendetage nach Übergabe der Ausführungsplanung des Generalplaners, in digitaler Form sowie in maßstabsgetreuem Papierform bei Plänen. Aufgrund der Bauabschnitte, der Schnittstellen, der Fachbeiträge der technischen Gewerke, dem Zusammenspiel der Anlagen sowie dem Zusammenwirken nach Gebäudefertigstellung kann nicht von einer finalen Montage- und Werkstattplanung nach 20 Kalendertagen für das gesamte Gebäude ausgegangen werde.
- Erstellen eines Pflichtenhefts im Rahmen der Werk- und Montageplanung inkl. Beschreibung aller Funktionen und Schnittstellen zu den Gewerken der Versorgungstechnik, Trockenbau, Estrich (z.B. Abstimmen von Estrichaussparungen) und Dachdecker.
- Fortschreibung Schlitz- und Durchbruchsplanung für eigene Schlitze sowie eigene Kernbohrungen für die eigenen Durchbrüche sämtlicher für das eigene Gewerk notwendigen Durchbrüche unter Berücksichtigung der Vorgaben der Tragwerksplanung.
- fortlaufende Kollisionsprüfung der Durchbrüche und Trassen mit anderen technischen Gewerken, Koordinierung und Abstimmung der Durchbrüche mit Schnittstellen-Gewerken wie z.B. Dachdecker, Trockenbau, Abstimmung der Durchbrüche mit Tragwerksplanung und Objektüberwachung des AG bei Abweichungen von den Vorgaben sowie der Ausführungsplanung des Fachplaners.
- Permanentes Fortschreiben der Werk- und Montageplanung auf Schnittstellen der Werk- und Montageplanung der technischen Gewerke sowie Änderungen und Anpassungen während der Ausführungsphase, der Probebetriebspase und der Inbetriebnahmephase.
- Bei Abweichung von den Leitfabrikaten ist ein Nachweis über die Gleichwertigkeit zu erbringen. Dies beinhaltet auch etwaige Berechnungen (z.B. Lichtberechnungen)
Menge: 1,000 psch

**20.1.005 Revisionsunterlagen gemäß VDI 6026**
Revisionsunterlagen bestehend aus:

1. Erstellen und liefern eines Vorabzug der Dokumentation an den Inbetriebnahmemanager und die Objektüberwachung des AG als Grundlage für den Beginn der Probebetriebsphase und der Abnahmen der technischen Gewerke.
2. Fortschreiben der Werk- und Montageplanung auf den Stand der Ausführung
3. Erstellung der Bestandslisten und Arbeitskarten, Auflistung sämtlicher wartungspflichtiger Anlagen und Anlagenteile aus dieser Leistungsbeschreibung einschl. späterer Änderungen und Nachträge, gemäß AMEV 2018, Teil D, nach Bauabschnitten.
4. Erstellen und liefern von fortgeschriebenen Revisionsunterlagen auf Basis der Ergebnisse der Probe- und Inbetriebnahmephase sowie der fortgeschriebenen Werk- und Montageplanung gemäß VDI 6026. Einschließlich digitaler Pläne und Schemata im Format dxf oder dwg. Die Unterlagen sind einmal in Papierformat und einmal als Datenträger bis spätestens 20 Kalendertage nach Inbetriebnahmephase zu liefern.
Menge: 1,000 psch

### Los 21 Wartung (Betriebskosten)

#### Hauptabschnitt 21.1 Wartung Neubau Cluster Petrinium

**Ausführungsbeschreibung 22 Wartungsarbeiten für KG 440 und 450**
*Wartungsarbeiten für KG 440 und 450*
Wartungsarbeiten für KG 440 und 450

Leistungen für den gesamten
Gewährleistungszeitraum von 4 Jahren,
gemäß VOB B § 13 und der zum Zeitpunkt der Angebotsabgabe aktuell gültigen AMEV - Wartungskarten.

Wartungsarbeiten nach Fertigstellung des Gebäudes für alle in diesem Leistungsverzeichnis aufgeführten Komponenten nach den Vorgaben der VDMA 24186 neuester Fassung.

Die Wartung für die Sprachalarmierungsanlage, Einbruchmeldeanlage, AMOK und die Brandmeldeanlage werden bauseits von einem Rahmenvertragspartner übernommen und müssen hier nicht mit angeboten werden und sind nicht Bestandteil des vertraglich geschuldeten Wartungsumfangs.

Auf der Grundlage der gültigen VOB B §13 gilt für alle Positionen und eventuelle Nachträge eine Gewährleistungszeit von 4 Jahren.

Anlagen, die einer Wartung unterliegen, ergeben sich aus sämtlichen zum Zeitpunkt der Angebotsabgabe gültigen technischen Vorschriften, Herstellerangaben, Richtlinien
und Empfehlungen, wie DIN- VDMA-, VDE- sowie AMEV-Richtlinien.

Rechtzeitig vor Beginn eines Gewährleistungszeitraumes,
vor der förmlichen Abnahme, sind der Bauüberwachung des AG und dem Auftragsgeber die Wartungs-, Arbeits- und Bestandskarten (AMEV) vorzulegen.

Unabhängig von der Höhe des angebotenen Pauschalpreises
für die Wartung verbleibt die volle Gewährleistung für alle angebotenen Komponenten, inkl. Massenmehrungen und
Nachträge beim Auftragnehmer.

Die Wartungsarbeiten für dieses Angebot sind gemäß der zum Zeitpunkt der Angebotsabgabe aktuell gültigen AMEV auszuführen.

Der angebotene Wartungspreis geht in die Gesamtbeurteilung des abgegebenen Angebotes mit ein.

**21.1.001 Wartung 1. Jahr gemäß Ausführungsbeschreibung**
Menge: 1,000 psch

**21.1.002 Wartung 2. Jahr gemäß Ausführungsbeschreibung**
Menge: 1,000 psch

**21.1.003 Wartung 3. Jahr gemäß Ausführungsbeschreibung**
Menge: 1,000 psch

**21.1.004 Wartung 4. Jahr gemäß Ausführungsbeschreibung**
Menge: 1,000 psch
